# Neubau KiTa St. Nikolaus, Brunnthal
Angebotsaufforderung (GAEB DA XML 3.3, DA83)
Projekt: P2024006
Währung: EUR
Erstellt mit: GXML Toolbox V3.3 R20220330, ORCA AVA 27 27.00.00, 20.03.2026

## Bauvorhaben
Bauvorhaben: KiTa St. Nikolaus in Brunnthal,
  Neubau und Sanierung für eine Kindertagesstätte
  (5 Kindergarten-Gruppen)
  85649 Brunnthal,
  Flur-Nr. 102, Roßkopfweg

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
Bauherr:  Gemeinde Brunnthal
  Münchner Str. 5
  85649 Brunnthal,

LV-Bezeichnung:  SANITÄR

## 1. Allgemeine Baubeschreibung
1. Allgemeine Baubeschreibung

1.1 Lage des Grundstücks
Das Grundstück befindet sich im Roßkopfweg 6, 85649 Brunnthal.

1.2 Umgebung
Das Bauvorhaben erfolgt auf dem Grundstück des bestehenden Kindergartens St. Nikolaus Brunnthal. Der Neubau wird anstelle eines bestehenden Gebäudeteils errichtet, der zuvor abgerissen wurde.

Der Auftragnehmer (AN) hat dafür zu sorgen, dass durch die Bauarbeiten weder Personen noch der ruhende oder fließende Verkehr angrenzender Straßen noch benachbarte Gebäude gefährdet werden.
Für eine sichere Verkehrsführung an der Baustelle ist zu sorgen.

Der AN hat sicherzustellen, dass der Baubereich nach den geltenden Vorschriften abgesperrt und gesichert ist, sowohl bei laufendem Baustellenbetrieb als auch während der arbeitsfreien Zeit.

Für den ausreichenden Emissions- und Immissionsschutz hat der AN zu sorgen. Alle hierfür notwendigen Aufwendungen sind in die Einheitspreise einzurechnen, sofern nicht gesonderte Positionen im LV beschrieben sind.
Lärmintensive Arbeiten sind mindestens 14 Tage vor der Ausführung bei der Bauleitung anzumelden.
Besondere Vorgaben:
In der Mittagszeit von 13:00-14:00 Uhr sollen keine lärmintensiven Arbeiten durchgeführt werden.
Schutzmaßnahmen für bestehende Bäume und die Spielfläche hinter dem Holzzaun sind einzuhalten.

Vor Beginn der Arbeiten hat sich der AN über die örtlichen Gegebenheiten hinsichtlich Maschineneinsatz, Lagerflächen für Personalunterkünfte, Geräte, Material etc. zu informieren.
Die gesetzlichen Auflagen des Umweltschutzes sind einzuhalten. Die Geräte- und Maschinenschutzverordnung in der aktuellen Fassung sowie die einschlägigen Vorschriften für die Lagerung wassergefährdender Flüssigkeiten sind zu beachten.

Die Richtlinien zum Schutz von Bäumen und Sträuchern im Bereich von Baustellen (RSBB) sind zu beachten.

Im Hinblick auf Baulärm gelten die Anforderungen:
des Bundes-Immissionsschutzgesetzes (BImSchG),
der Allgemeinen Verwaltungsvorschrift zu Baulärm und Geräuschimmissionen,
aller übrigen einschlägigen landesrechtlichen Vorschriften Bayerns.

Die Baustellenordnung des SiGeKo ist vom AN einzuhalten.

1.3 Auflagen aus der Baugenehmigung
Die Auflagen aus der Baugenehmigung sind grundsätzlich zu beachten, diese wurden jedoch bereits im LV berücksichtigt.

1.4 Höhenentwicklung
Der Nullpunkt des Bauvorhabens liegt bei 590,95 m ü. NN.

1.5 Baugrund
Siehe Baugrundgutachten.

1.6 Erschließung
Das Baugrundstück wird über den Roßkopfweg im Süden und Westen erschlossen.

1.7 Park- und Lagerflächen
Für Park-, Lagerflächen und Baustelleneinrichtungsflächen ist auf dem Baufeld im Westen eine Schotterrasenfläche vorhanden. Das Parken ist gegenüber von Einfahrten untersagt, und die öffentliche Straße ist bei Verschmutzung durch Baustellenbetrieb bestmöglich zu reinigen.

Der AN hat sich an den Baustelleneinrichtungsplan zu halten.

1.8 Bauwerk und Nutzung
Neubau und Sanierung Kita St. Nikolaus Brunnthal
Der AG plant die Errichtung eines festen Holzbaugebäudes zur dauerhaften Nutzung als Kindertagesstätte.
Gebäudedaten:
BRI: 5.772 m³
BGF: 1.415,8 m²

1.9 Baubewachung
Eine Baubewachung ist nicht vorgesehen.

1.10 Nebenleistungen
Ergänzend zu den Nebenleistungen der VOB werden folgende Leistungen nicht gesondert vergütet und sind in die Einheitspreise einzukalkulieren, sofern nicht gesonderte Positionen dafür vorgesehen sind:

Behinderungen oder Mehraufwendungen durch gleichzeitig laufende Arbeiten.

1.11 Planausgabe
Der AN erhält Pläne grundsätzlich per E-Mail im PDF- und DWG-Format. Vom AN sind Ausführungspläne rechtzeitig vor Ausführungsbeginn beim AG anzufordern. Montagepläne müssen mind. 14 Tage vor Baubeginn dem AG zur Prüfung vorgelegt werden.

1.12 Ausführung
Die beiliegenden Planunterlagen sowie die Beschreibung im LV-Text stellen die Mindestanforderungen dar, die vom Bieter hinsichtlich der Größe und Qualität auch überschritten werden können.

## 2. Technische Vorbemerkungen
2. Technische Vorbemerkungen

1.  Technische Vorschriften

1.1  Allgemeine technische Vorschriften

  Bei der Ausführung sind insbesondere folgende
  technischen Vorschriften zu beachten:

        - generelle Gültigkeit hat die VOB, Teil C,
  allgemeine technische Vorschriften für Bauleistungen;

        - sowie die Bauordnung des jeweiligen Landes
  (hier: Bayerische Bauordnung), einschließlich ausländischer Bauvorschriften.

        - die einschlägigen DIN-Vorschriften in der
  jeweils gültigen Fassung.

        - die einschlägigen VDI/VDE-Vorschriften in
  der jeweils gültigen Fassung.

        - die einschlägigen DVGW-Richtlinien in der
  jeweils gültigen Fassung.

        - die Unfallverhütungsvorschriften

        - die einschlägigen orts-, gewerbe-, feuer-
  und verkehrspolizeilichen Vorschriften,
  sowie alle sonstigen einschlägigen öffentlich-rechtlichen Bestimmungen und Sonderauflagen.

        - die TA Luft, TA Lärm.

        - die Richtlinien und Vorschriften des zuständigen EVU's, GVU's und WVU's in der jeweils
  gültigen Fassung.

        - die Auflagen der zur Abnahme vorgesehenen
  Institute.

1.2  Besondere Technische Vorschriften

1.2.1 Nachfolgend sind nur Vorschriften genannt, die
  über die o. g. hinausgehen oder diese näher
  beschreiben.

1.2.2 Für alle Befestigungsmaßnahmen und Konstruktionen müssen Zulassungen oder statische Be-
  rechnungen vorliegen und auf Wunsch zur Einsicht vorgelegt werden.

1.2.3 Stemmarbeiten dürfen nur mit geeignetem Werkzeug unter Schonung des Bauwerkes mit Zustimmung der Bauleitung ausgeführt werden.

  An statisch wichtigen Bauteilen dürfen Stemm-
  und Bohrarbeiten nur mit Genehmigung der Bauleitung ausgeführt werden.

1.2.4 Alle körperschallführenden Leitungen sind körperschalldämmend durch Wände und Decken zu
  führen. Brandabschnitte sind rauchdicht mit
  zugelassenen Materialien herzustellen (gem.
  LV-Beschreibung). Für Aggregate mit Schalldämm-Maßnahmen ist die erreichte Reduzierung
  des Emmissionspegels anhand von Schallmessungen nachzuweisen.

1.2.5 Während der Bauzeit sind alle erforderlichen
  Anlagenteile wirksam zu schützen, Rohre sind
  gegen Verschmutzung zu sichern.

1.2.6 Vor Inbetriebnahme der Anlage sind alle An-
  lagenteile gründlich zu reinigen.

1.2.7 Maschinen und Geräte, die bauseits gestellt
  oder von anderen Firmen geliefert bzw. aufgestellt und vom Auftragnehmer angeschlossen
  werden, dürfen nur mit Einverständnis der Ob-
  jektüberwachung und der Lieferer in Betrieb
  gesetzt werden.

1.2.8 Auf Wunsch des Bauherrn, des Architekten oder
des Ingenieurs sind für Anlagenteile Muster vorzulegen
bzw. einzubauen.
Alle in Räumen sichtbare Anlagenteile bedürfen der
ausdrücklichen Genehmigung des Architekten.
Die hierfür anfallenden Kosten sind in die
 Einheitspreise mit einzukalkulieren.

1.2.9 Die Verwendung von Gips in Beton, gefliesten Wänden,
Fassaden, sowie bei Feuchtrauminstallation ist
 unzulässig.

1.2.10 Arbeiten die Schweißen oder brennbare Gase
  erfordern, sind nur mit schriftlicher Genehmigung des
  Auftraggebers durchzuführen.
  Die geltenden Sicherheitsrichtlinien sind dabei
  einzuhalten.

2.  Ergänzende Ausführungsbedingungen

2.1  Ausführung

2.1.1 Grundsätzlich wird nur einwandfreie, handwerklich saubere Arbeit abgenommen. Alles was
  nicht vertragsgemäß oder unsachgemäß ausgeführt ist, bzw. Materialmängel zeigt, muß unverzüglich entfernt werden. Dies bedeutet
  auch, daß eine Überprüfung der
  Planungsvorgaben vorzunehmen hat.

2.1.2 Es dürfen grundsätzlich nur einwandfreie, den
  Gütevorschriften und DIN-Normen entsprechende
  Materialien verwendet werden, im übrigen hat
  die Ausführung nach den anerkannten Regeln der
  Technik zu erfolgen.

2.1.3 Der Auftragnehmer hat für den gesamten Materialbedarf entsprechend dem Leistungsverzeichnis und dem tatsächlichen örtlichen Bedarf
  Sorge zu tragen.

2.1.4 Soweit in der Leistungsbeschreibung nichts Ge-
  genteiliges genannt ist, sind alle Aggregate
  und Teile als komplette Einheit zu liefern,
  einzubringen, zu montieren, falls erforderlich
  funktionsfähig und betriebssicher anzuschließen, in Betrieb zu nehmen und mit Anweisung
  bezüglich Handhabung und Wartung zu übergeben.

2.1.5 Der Auftragnehmer hat unmittelbar nach Auftragserteilung die Lieferzeiten aller Anlagenteile zu prüfen, entsprechend mit seinen Be-
  stellungen zu disponieren und ggf. Einspruch
  zu erheben. Erfolgt binnen 14 Tagen kein
  schriftlicher Einspruch, so wird die Lieferung
  als termingerechte akzeptiert.

2.1.6 Der Auftragnehmer ist verpflichtet, sofort
  nach Auftragserhalt die bereits erfolgte Ausführung von Schlitzen, Durchbrüchen, Einbringungsöffnungen und ähnlichen Arbeiten an Ort
  und Stelle zu überprüfen, sämtliche Maße am
  Bau zu nehmen, und, falls erforderlich, ergänzen zu lassen. Die durch eine Unterlassung
  dieser Verpflichtung entstehenden Mehrkosten
  gehen zu Lasten des Auftragnehmers.

2.1.7 Alle im LV enthaltenen Positionen und Bauteile
  sind zu liefern und betriebsfertig zu montieren.

2.2  Unterlagen

2.2.1 Der Auftragnehmer ist verpflichtet, sich mit Hilfe des Zugangs zum
  Datenraum innerhalb der gesetzten zeitlichen Befristung über
  den aktuellen Stand des jeweiligen Plans zu informieren.
  Etwaige Kosten für Ausdruck und Vervielfältigung gehen zu
  Lasten des Auftragnehmers.

2.2.2 Dem  Auftragnehmer obliegt das Anfertigen
  ausführlicher (farbiger) Montage- und Detailpläne unter Zugrundelegung der Projektunterlagen und Zeichnungen sowie die Bearbeitung
  der Gesamtanlage.

2.2.3 Sieben Werktage vor Montagebeginn sind der
  Bauleitung bzw. dem AG die notwendigen
  Montagepläne zur Prüfung vorzulegen.
  Die Prüfung erfolgt innerhalb der folgenden
  3 Werktage.
  Nur auf der Grundlage der geprüften Pläne
  darf montiert werden. Von den ggf. zu
  überarbeitenden Montageplänen ist ein farbig
  angelegter Satz an die Bauleitung zu
  übergeben. Dasselbe gilt für alle
  Planänderungen und Ergänzungen.

2.3  Aufmaß

  Das Aufmaß kann entweder nach Plan oder vor
  Ort erfolgen. Welche Aufmaßart zur Anwendung
  kommt, wird situationsbedingt von der Objektüberwachung vorgegeben. Soweit keine Absprache
  getroffen wird, gilt das Planaufmass als vereinbart.
  Kommt das Planaufmaß zur Anwendung, gilt Folgendes:
  Der Auftragnehmer hat hierfür entsprechende,
  prüfbare Aufmaßpläne/Isometrien mit allen
  erforderlichen Eintragungen und leicht
  nachvollziehbaren Mengenberechnungen zu erstellen,
  die den tatsächlich ausgeführten Leistungsstand wiedergeben.
  Die Aufmaßpläne sind zugehörig den jeweiligen Abschlagsrechnungen bzw. der Schlußrechnung beizufügen.
  Die Aufmaßpläne sind entsprechend fortzuschreiben. Die Kosten hierfür sind in den Einheitspreisen enthalten.

2.4  Abnahme und Übergabe

2.4.1 Zwei Wochen vor der Abnahme sind die Bestandsunterlagen einschließlich Bestandszeichnungen,
  farbig angelegt, im Detail wie im Leistungsverzeichnis beschrieben, dreifach dem Ingenieurbüro zur Einsichtnahme vorzulegen. Gewünschte Änderungen sind umgehend auszuführen.

2.4.2 Der Auftragnehmer hat eine funktionsfähige,
  betriebssichere Gesamtanlage vorzuführen und
  zu übergeben.

2.4.3 Vor Abnahme muß ein ausreichender Probebetrieb
  durch den Auftragnehmer erfolgt sein und zwar
  unter Betriebsbedingungen.

2.4.4 Vor Abnahme muß eine ausreichende Einweisung
  des Bedienungs- und Wartungspersonals erfolgt
  sein. Hierüber ist eine schriftliche Bestätigung vorzulegen.

2.4.5 Weitere generelle Voraussetzung für die förmliche Abnahme ist die Vorlage aller Prüfungszeugnisse und Werksatteste für alle Anlagenteile, die dies erfordern.

## 3. Anlagenverzeichnis
3. Anlagenverzeichnis
Der Ausschreibung liegen folgende Unterlagen zugrunde:

Grundrisse:
6-GR-00-KO Koordination vom 31.10.2025
6-GR-00-S Sanitär vom 31.10.2025
6-B-GR-00-KO Bestand Krippe Koordination vom 31.10.2025
6-GR-00-SUD Aussparungen vom 21.01.2026
6-GR-01-KO Koordination vom 31.10.2025
6-GR-01-S Sanitär vom 31.10.2025
6-GR-01-SUD Aussparungen vom 28.01.2026
6-GR-DA-KO Koordination vom 31.10.2025

Schemata:
6-SS-X-SW Strangschema Schmutzwasser vom 31.10.2025
6-SS-X-TW Strangschema Trinkwasser vom 31.10.2025
6-K-AW-X-SW Abwicklung Schmutzwasser vom 13.06.2025

Details:
6-DT-S-01 Vorwandtiefen Trockenbau vom 09.02.2026
6-DT-S-02 SW-Entlüftung vom 09.02.2026
6-DT-S-03 Gartenwasseranschluss vom 09.02.2026
6-DT-S-04 Thermische Desinfektion vom 09.02.2026
6-DT-S-05 SW-Dimensionsübergang vom 09.02.2026
6-DT-S-06 Deckendurchführung SW vom 09.02.2026

Freiflächengestaltungsplan:
313-A-L-001 Freianlagen KiTa vom 17.12.2025

Gutachten:
Brandschutznachweis-komplett_Kita vom 04.08.2025
Gutachten_Bauakustik vom 12.06.2025
Gutachten_Raumakustik vom 12.06.2025

Baustelleneinrichtung:
KTB_L5_ARC_000Va_ Baustelleneinrichtung vom 29.01.2026

Bauzeitenplan:
Kita St. Nikolaus_Ausführungs-TPL_I_03 vom 09.02.2026

Die Unterlagen liegen in digitaler Form der Ausschreibung bei.
Im Auftragsfall werden die Pläne/Unterlagen zur Verfügung gestellt.
Die weitere Be-/Verarbeitung sowie Vervielfältigungen als auch die daraus resultierenden Kosten liegen im Verantwortungsbereich des AN.

## 07 SANITÄR - Neubau und Sanierung KiTa

### Titel 01 Neubau

#### Bereich 01.01 Abwasseranlagen

**01.01.1 Abwasserltg PP schallgedämmt mehrschichtig DN/OD50 Gebäude**
STLB-Bau 2024-10 044
Abwasserleitung aus PP-Rohr, schallgedämmt, mit mehrschichtigem Aufbau, DN/OD 50, Verbindung mit Steckmuffe, einschl. Dichtringen, Verlegung in Gebäuden, Form- und Verbindungsstücke werden gesondert vergütet, Rohrbefestigungen werden gesondert vergütet,
Hersteller und Typ '....................................................'
vom Bieter einzutragen.
Menge: 34,000 m

**01.01.2 Abwasserltg PP schallgedämmt mehrschichtig DN/OD110 Gebäude**
*** Bezugsbeschreibung
STLB-Bau 2024-10 044
Abwasserleitung aus PP-Rohr, schallgedämmt, mit mehrschichtigem Aufbau, DN/OD 110, Verbindung mit Steckmuffe, einschl. Dichtringen, Verlegung in Gebäuden, Form- und Verbindungsstücke werden gesondert vergütet, Rohrbefestigungen werden gesondert vergütet.
Menge: 105,000 m

**01.01.3 Zuschlag für Montagehöhe über 3,5 m**
*** wie Position 01.01.2
Zuschlag für Montagearbeiten in Höhen über 3,5 m
bis6,0 m über Oberkante Fertigfußboden/Gelände.
Vorhaltung Gerüst von AN.
Menge: 10,000 m

**01.01.4 Abwasserltg PP schallgedämmt mehrschichtig DN/OD125 Gebäude**
*** Bezugsbeschreibung
STLB-Bau 2024-10 044
Abwasserleitung aus PP-Rohr, schallgedämmt, mit mehrschichtigem Aufbau, DN/OD 125, Verbindung mit Steckmuffe, einschl. Dichtringen, Verlegung in Gebäuden, Form- und Verbindungsstücke werden gesondert vergütet, Rohrbefestigungen werden gesondert vergütet, Arbeitshöhe des Montageortes über 3,5 bis 5,5 m über der Standfläche des hierfür erforderlichen Gerüstes, Gerüst wird gesondert vergütet.
Menge: 2,000 m

**01.01.5 Zuschlag für Montagehöhe über 3,5 m**
*** wie Position 01.01.4
Zuschlag für Montagearbeiten in Höhen über 3,5 m
bis6,0 m über Oberkante Fertigfußboden/Gelände.
Vorhaltung Gerüst von AN.
Menge: 4,000 m

**01.01.6 Bogen 45Grad Abwasserleitung PP heißwasserbest. schallgedämmt DN/OD50**
STLB-Bau 2024-10 044
Bogen, 45 Grad, für Abwasserleitung, aus PP-Rohr DIN EN 1451-1, heißwasserbeständig (bis 95 Grad C) und schallgedämmt, DN/OD 50.
Menge: 52,000 St

**01.01.7 Bogen 45Grad Abwasserleitung PP heißwasserbest. schallgedämmt DN/OD110**
STLB-Bau 2024-10 044
Bogen, 45 Grad, für Abwasserleitung, aus PP-Rohr DIN EN 1451-1, heißwasserbeständig (bis 95 Grad C) und schallgedämmt, DN/OD 110.
Menge: 55,000 St

**01.01.8 Abzweig 45Grad Abwasserleitung PP heißwasserbest. schallgedämmt DN/OD50**
STLB-Bau 2024-10 044
Abzweig, 45 Grad, für Abwasserleitung, aus PP-Rohr DIN EN 1451-1, heißwasserbeständig (bis 95 Grad C) und schallgedämmt, DN/OD 50.
Menge: 3,000 St

**01.01.9 Abzweig 45Grad Abwasserleitung PP heißwasserbest. schallgedämmt DN/OD110**
STLB-Bau 2024-10 044
Abzweig, 45 Grad, für Abwasserleitung, aus PP-Rohr DIN EN 1451-1, heißwasserbeständig (bis 95 Grad C) und schallgedämmt, DN/OD 110.
Menge: 19,000 St

**01.01.10 Abzweig red. 45Grad Abwasserleitung PP heißwasserbest. schallgedämmt mehrschichtig DN/OD110 DN50**
STLB-Bau 2024-10 044
Abzweig, reduziert, 45 Grad, für Abwasserleitung, aus PP-Rohr DIN EN 1451-1, heißwasserbeständig (bis 95 Grad C) und schallgedämmt, mit mehrschichtigem Aufbau, DN/OD 110, 2. DN/OD 50.
Menge: 16,000 St

**01.01.11 Abzweig red. 45Grad Abwasserleitung PP heißwasserbest. schallgedämmt mehrschichtig DN/OD125 DN110**
STLB-Bau 2024-10 044
Abzweig, reduziert, 45 Grad, für Abwasserleitung, aus PP-Rohr DIN EN 1451-1, heißwasserbeständig (bis 95 Grad C) und schallgedämmt, mit mehrschichtigem Aufbau, DN/OD 125, 2. DN/OD 110.
Menge: 2,000 St

**01.01.12 Reduzierstück Abwasserleitung PP heißwasserbest. schallgedämmt mehrschichtig DN/OD110 DN50**
STLB-Bau 2024-10 044
Reduzierstück, für Abwasserleitung, aus PP-Rohr DIN EN 1451-1, heißwasserbeständig (bis 95 Grad C) und schallgedämmt, mit mehrschichtigem Aufbau, DN/OD 110, 2. DN/OD 50.
Menge: 4,000 St

**01.01.13 Reduzierstück Abwasserleitung PP heißwasserbest. schallgedämmt mehrschichtig DN/OD110 DN90**
STLB-Bau 2024-10 044
Reduzierstück, für Abwasserleitung, aus PP-Rohr DIN EN 1451-1, heißwasserbeständig (bis 95 Grad C) und schallgedämmt, mit mehrschichtigem Aufbau, DN/OD 110, 2. DN/OD 90.
Menge: 14,000 St

**01.01.14 Reduzierstück Abwasserleitung PP heißwasserbest. schallgedämmt mehrschichtig DN/OD125 DN110**
STLB-Bau 2024-10 044
Reduzierstück, für Abwasserleitung, aus PP-Rohr DIN EN 1451-1, heißwasserbeständig (bis 95 Grad C) und schallgedämmt, mit mehrschichtigem Aufbau, DN/OD 125, 2. DN/OD 110.
Menge: 2,000 St

**01.01.15 Überschiebemuffe Abwasserleitung PP heißwasserbest. schallgedämmt mehrschichtig DN/OD50**
STLB-Bau 2024-10 044
Überschiebemuffe, für Abwasserleitung, aus PP-Rohr DIN EN 1451-1, heißwasserbeständig (bis 95 Grad C) und schallgedämmt, mit mehrschichtigem Aufbau, DN/OD 50.
Menge: 8,000 St

**01.01.16 Überschiebemuffe Abwasserleitung PP heißwasserbest. schallgedämmt mehrschichtig DN/OD110**
STLB-Bau 2024-10 044
Überschiebemuffe, für Abwasserleitung, aus PP-Rohr DIN EN 1451-1, heißwasserbeständig (bis 95 Grad C) und schallgedämmt, mit mehrschichtigem Aufbau, DN/OD 110.
Menge: 30,000 St

**01.01.17 Reinigungsrohr Abwasserleitung PP heißwasserbest. schallgedämmt mehrschichtig DN/OD110**
STLB-Bau 2024-10 044
Reinigungsrohr mit Verschlussdeckel, Deckel rund, für Abwasserleitung, aus PP-Rohr DIN EN 1451-1, heißwasserbeständig (bis 95 Grad C) und schallgedämmt, mit mehrschichtigem Aufbau, DN/OD 110.
Menge: 5,000 St

**01.01.18 Anschluss herstellen Abwasser-Grundltg DN110 Muffenverbindung PP-Rohr DN110**
STLB-Bau 2024-10 044
Anschluss herstellen, an vorh. Abwasser-Grundleitung, aus Kunststoffrohr, DN 110, durch Muffenverbindung, mit PP-Rohr DIN EN 1451-1 (HT-Rohr), 2. DN 110, einschl. Anschlussformstück und Dichtungsmittel.
Menge: 1,000 St

*Hinweis: Nutzungsspezifische Leitungen*

**01.01.19 Abwasserltg PE schallgedämmt DN/OD50 Heizwendelschweißmuffe Gebäude**
STLB-Bau 2024-10 044
Abwasserleitung aus PE-Rohr, schallgedämmt, DN/OD 50, Rohrverbindung mit Heizwendel-Schweißmuffe, Verlegung in Gebäuden, Form- und Verbindungsstücke werden gesondert vergütet, Rohrbefestigungen werden gesondert vergütet,
Hersteller und Typ '....................................................'
vom Bieter einzutragen.
Menge: 21,000 m

**01.01.20 Abwasserltg PE schallgedämmt DN/OD75 Heizwendelschweißmuffe Gebäude**
STLB-Bau 2024-10 044
Abwasserleitung aus PE-Rohr, schallgedämmt, DN/OD 75, Rohrverbindung mit Heizwendel-Schweißmuffe, Verlegung in Gebäuden, Form- und Verbindungsstücke werden gesondert vergütet, Rohrbefestigungen werden gesondert vergütet.
Menge: 3,000 m

**01.01.21 Abwasserltg PE schallgedämmt DN/OD110 Heizwendelschweißmuffe Gebäude**
STLB-Bau 2024-10 044
Abwasserleitung aus PE-Rohr, schallgedämmt, DN/OD 110, Rohrverbindung mit Heizwendel-Schweißmuffe, Verlegung in Gebäuden, Form- und Verbindungsstücke werden gesondert vergütet, Rohrbefestigungen werden gesondert vergütet.
Menge: 25,000 m

**01.01.22 Abwasserltg PE schallgedämmt DN/OD125 Heizwendelschweißmuffe Gebäude**
STLB-Bau 2024-10 044
Abwasserleitung aus PE-Rohr, schallgedämmt, DN/OD 125, Rohrverbindung mit Heizwendel-Schweißmuffe, Verlegung in Gebäuden, Form- und Verbindungsstücke werden gesondert vergütet, Rohrbefestigungen werden gesondert vergütet.
Menge: 2,000 m

**01.01.23 Bogen 45Grad Abwasserleitung PE heißwasserbest. schallgedämmt Heizwendelschweißen DN/OD50**
STLB-Bau 2024-10 044
Bogen, 45 Grad, für Abwasserleitung, aus PE-Rohr, heißwasserbeständig und schallgedämmt, Rohrverbindung durch Heizwendelschweißen, DN/OD 50.
Menge: 29,000 St

**01.01.24 Bogen 45Grad Abwasserleitung PE heißwasserbest. schallgedämmt Heizwendelschweißen DN/OD75**
STLB-Bau 2024-10 044
Bogen, 45 Grad, für Abwasserleitung, aus PE-Rohr, heißwasserbeständig und schallgedämmt, Rohrverbindung durch Heizwendelschweißen, DN/OD 75.
Menge: 3,000 St

**01.01.25 Bogen 45Grad Abwasserleitung PE heißwasserbest. schallgedämmt Heizwendelschweißen DN/OD110**
STLB-Bau 2024-10 044
Bogen, 45 Grad, für Abwasserleitung, aus PE-Rohr, heißwasserbeständig und schallgedämmt, Rohrverbindung durch Heizwendelschweißen, DN/OD 110.
Menge: 6,000 St

**01.01.26 Abzweig red. 45Grad Abwasserleitung PE heißwasserbest. schallgedämmt Heizwendelschweißen DN/OD110 DN50**
STLB-Bau 2024-10 044
Abzweig, reduziert, 45 Grad, für Abwasserleitung, aus PE-Rohr, heißwasserbeständig und schallgedämmt, Rohrverbindung durch Heizwendelschweißen, DN/OD 110, 2. DN/OD 50.
Menge: 5,000 St

**01.01.27 Abzweig 45Grad Abwasserleitung PE heißwasserbest. schallgedämmt Heizwendelschweißen DN/OD110**
STLB-Bau 2024-10 044
Abzweig, 45 Grad, für Abwasserleitung, aus PE-Rohr, heißwasserbeständig und schallgedämmt, Rohrverbindung durch Heizwendelschweißen, DN/OD 110.
Menge: 2,000 St

**01.01.28 Reduzierstück Abwasserleitung PE heißwasserbest. schallgedämmt Heizwendelschweißen DN/OD110 DN50**
STLB-Bau 2024-10 044
Reduzierstück, für Abwasserleitung, aus PE-Rohr, heißwasserbeständig und schallgedämmt, Rohrverbindung durch Heizwendelschweißen, DN/OD 110, 2. DN/OD 50.
Menge: 1,000 St

**01.01.29 Reduzierstück Abwasserleitung PE heißwasserbest. schallgedämmt Heizwendelschweißen DN/OD75 DN50**
STLB-Bau 2024-10 044
Reduzierstück, für Abwasserleitung, aus PE-Rohr, heißwasserbeständig und schallgedämmt, Rohrverbindung durch Heizwendelschweißen, DN/OD 75, 2. DN/OD 50.
Menge: 1,000 St

**01.01.30 Reduzierstück Abwasserleitung PE heißwasserbest. schallgedämmt Heizwendelschweißen DN/OD110 DN75**
STLB-Bau 2024-10 044
Reduzierstück, für Abwasserleitung, aus PE-Rohr, heißwasserbeständig und schallgedämmt, Rohrverbindung durch Heizwendelschweißen, DN/OD 110, 2. DN/OD 75.
Menge: 1,000 St

**01.01.31 Reduzierstück Abwasserleitung PE heißwasserbest. schallgedämmt Heizwendelschweißen DN/OD125 DN110**
STLB-Bau 2024-10 044
Reduzierstück, für Abwasserleitung, aus PE-Rohr, heißwasserbeständig und schallgedämmt, Rohrverbindung durch Heizwendelschweißen, DN/OD 125, 2. DN/OD 110.
Menge: 2,000 St

**01.01.32 Reinigungsrohr Abwasserleitung PE heißwasserbest. schallgedämmt Heizwendelschweißen DN/OD110**
STLB-Bau 2024-10 044
Reinigungsrohr mit Verschlussdeckel, Deckel rund, für Abwasserleitung, aus PE-Rohr, heißwasserbeständig und schallgedämmt, Rohrverbindung durch Heizwendelschweißen, DN/OD 110.
Menge: 1,000 St

**01.01.33 Übergangsstück Abwasserleitung PE heißwasserbest. schallgedämmt Heizwendelschweißen DN/OD110**
STLB-Bau 2024-10 044
Übergangsstück, zum Übergang auf PP-Rohr DIN EN 1451-1, für Abwasserleitung, aus PE-Rohr, heißwasserbeständig und schallgedämmt, Rohrverbindung durch Heizwendelschweißen, DN/OD 110.
Menge: 1,000 St

**01.01.34 Schweißmuffe Abwasserleitung PE heißwasserbest. schallgedämmt DN/OD50**
STLB-Bau 2024-10 044
Heizwendel-Schweißmuffe, für Abwasserleitung, aus PE-Rohr, heißwasserbeständig und schallgedämmt, DN/OD 50.
Menge: 4,000 St

**01.01.35 Schweißmuffe Abwasserleitung PE heißwasserbest. schallgedämmt DN/OD75**
STLB-Bau 2024-10 044
Heizwendel-Schweißmuffe, für Abwasserleitung, aus PE-Rohr, heißwasserbeständig und schallgedämmt, DN/OD 75.
Menge: 2,000 St

**01.01.36 Schweißmuffe Abwasserleitung PE heißwasserbest. schallgedämmt DN/OD110**
STLB-Bau 2024-10 044
Heizwendel-Schweißmuffe, für Abwasserleitung, aus PE-Rohr, heißwasserbeständig und schallgedämmt, DN/OD 110.
Menge: 6,000 St

*Hinweis: Druckleitung*

**01.01.37 Abwasserltg PE schallgedämmt DN/OD50 Heizwendelschweißmuffe Gebäude**
STLB-Bau 2024-10 044
Abwasserleitung aus PE-Rohr, schallgedämmt, DN/OD 50, Rohrverbindung mit Heizwendel-Schweißmuffe, Verlegung in Gebäuden, Form- und Verbindungsstücke werden gesondert vergütet, Rohrbefestigungen werden gesondert vergütet,
Hersteller und Typ '....................................................'
vom Bieter einzutragen.
Menge: 3,000 m

**01.01.38 Bogen 45Grad Abwasserleitung PE heißwasserbest. schallgedämmt Heizwendelschweißen DN/OD50**
STLB-Bau 2024-10 044
Bogen, 45 Grad, für Abwasserleitung, aus PE-Rohr, heißwasserbeständig und schallgedämmt, Rohrverbindung durch Heizwendelschweißen, DN/OD 50.
Menge: 4,000 St

**01.01.39 Schweißmuffe Abwasserleitung PE heißwasserbest. schallgedämmt DN/OD50**
STLB-Bau 2024-10 044
Heizwendel-Schweißmuffe, für Abwasserleitung, aus PE-Rohr, heißwasserbeständig und schallgedämmt, DN/OD 50.
Menge: 4,000 St

**01.01.40 Rückstauverschl. Typ2 Kunststoff DN50**
STLB-Bau 2024-10 044
Rückstauverschluss Typ 2 für durchgehende Rohrleitungen DIN EN 13564-1 für fäkalienfreies Abwasser, aus Kunststoff, Anschluss DN 50.
Menge: 1,000 St

*Hinweis: Kondensat Lüftungsgeräte*

**01.01.41 Abwasserltg PP schallgedämmt mehrschichtig DN/OD50 Gebäude**
STLB-Bau 2024-10 044
Abwasserleitung aus PP-Rohr, schallgedämmt, mit mehrschichtigem Aufbau, DN/OD 50, Verbindung mit Steckmuffe, einschl. Dichtringen, Verlegung in Gebäuden, Form- und Verbindungsstücke werden gesondert vergütet, Rohrbefestigungen werden gesondert vergütet,
Hersteller und Typ '....................................................'
vom Bieter einzutragen.
Menge: 5,000 m

**01.01.42 Anschluss an Spülkasten**
Kondensatleitung vom Lüftungsgerät in UP-Spülkasten einführen inkl. Durchdringung und Dichtungen.
Menge: 3,000 St

*Hinweis: Rohrschellen*
Rohrschellen:

- Zum Befestigen von Geberit Silent-Pro
Rohren und Formstücken
- Zum Befestigen von Leitungen an
Decken und an Wänden
- Für Gebäude mit erhöhten
Schallschutzanforderungen
Eigenschaften
- Hochschalldämmend
- Gewindebefestigung M8 oder M10
- Verzinkt

oder gleichwertig, liefern und betriebsfertig montieren.

**01.01.43 Rohrschelle Stahl verz L 0,5-1m F90 DN50**
STLB-Bau 2024-10 042
Rohraufhängung als Rohrschelle, aus verzinktem Stahl, mit Gummimetallfederelement, mit schalldämmenden Einlagen, Anforderungen entsprechend DIN 4109-1, Länge Aufhängung über 0,5 bis 1 m, Befestigung mit Gewindestäben, mit bauaufsichtlich zugelassenen Dübeln, Feuerwiderstandsklasse F 90 DIN 4102-2, einschl. Bohrarbeiten, Befestigungsuntergrund Holz, Rohr aus Kunststoff, DN 50, Arbeitshöhe des Montageortes bis 3,5 m über der Standfläche des hierfür erforderlichen Gerüstes, Vorhaltung des Gerüsts für Arbeiten anderer AN wird gesondert vergütet.
Menge: 126,000 St

**01.01.44 Rohrschelle Stahl verz L 0,5-1m F90 DN110**
STLB-Bau 2024-10 042
Rohraufhängung als Rohrschelle, aus verzinktem Stahl, mit Gummimetallfederelement, mit schalldämmenden Einlagen, Anforderungen entsprechend DIN 4109-1, Länge Aufhängung über 0,5 bis 1 m, Befestigung mit Gewindestäben, mit bauaufsichtlich zugelassenen Dübeln, Feuerwiderstandsklasse F 90 DIN 4102-2, einschl. Bohrarbeiten, Befestigungsuntergrund Holz, Rohr aus Kunststoff, DN 110, Arbeitshöhe des Montageortes bis 3,5 m über der Standfläche des hierfür erforderlichen Gerüstes, Vorhaltung des Gerüsts für Arbeiten anderer AN wird gesondert vergütet.
Menge: 156,000 St

*Hinweis: Bodenabläufe aus Gusseisen für Sanitärbereiche*

**01.01.45 Bodenablauf Geruchverschluss Guss Reinigungsöffnung Eimer DN100 90Grad Pressdichtungsflansch B 125-150mm L 125-150mm**
STLB-Bau 2024-10 044
Bodenablauf DIN EN 1253-1 mit Geruchverschluss, mit angeformtem Rostrahmen, aus Gusseisen, mit Reinigungsöffnung und Eimer, Anschluss DN 100, Stutzenneigung 90 Grad, mit Pressdichtungsflansch, Gehäuse grundbeschichtet, Rostbreite über 125 bis 150 mm, Rostlänge über 125 bis 150 mm,
Hersteller und Typ '....................................................'
vom Bieter einzutragen.
Menge: 3,000 St

**01.01.46 Aufsatzrahmen Guss Grundbesch B 125-150mm L 100-125mm Pressdichtungsflansch Lippendichtg**
STLB-Bau 2024-10 044
Aufsatzrahmen aus Gusseisen mit Grundbeschichtung,
Hersteller und Typ '....................................................'
vom Bieter einzutragen,
Nennmaß Breite über 125 bis 150 mm, Nennmaß Länge über 100 bis 125 mm, mit Pressdichtungsflansch, einschl. Lippendichtung.
Menge: 3,000 St

**01.01.47 Aufsatzstück Guss Grundbesch B 125-150mm L 125-150mm H bis 100mm Pressdichtungsflansch Lippendichtg Schlitzrost Stahl niro verschraubt K3**
STLB-Bau 2024-10 044
Aufsatzstück aus Gusseisen mit Grundbeschichtung,
Hersteller und Typ '....................................................'
vom Bieter einzutragen,
Nennmaß Breite über 125 bis 150 mm, Nennmaß Länge über 125 bis 150 mm, Höhe verstellbar bis 100 mm, mit Pressdichtungsflansch, einschl. Lippendichtung, mit Schlitzrost, aus nichtrostendem Stahl, verschraubt, Klasse K 3 DIN EN 1253-4.
Menge: 3,000 St

**01.01.48 Zwischenstück Guss Grundbesch B 125-150mm L 125-150mm H bis 100mm Pressdichtungsflansch Lippendichtg**
STLB-Bau 2024-10 044
Zwischenstück aus Gusseisen mit Grundbeschichtung,
Hersteller und Typ '....................................................'
vom Bieter einzutragen,
Nennmaß Breite über 125 bis 150 mm, Nennmaß Länge über 125 bis 150 mm, Höhe verstellbar bis 100 mm, mit Pressdichtungsflansch, einschl. Lippendichtung.
Menge: 3,000 St

**01.01.49 Brandschutzset für Bodenablauf**
Brandschutz-Kartusche
Brandschutzklasse R 30 bis R 120
Feuer- und Rauchverschluss zur Brandschutz-Ausrüstung
von Bodenabläufen, DN100
Stutzenneigung 90Gr.

Oder gleichwertig.

Hersteller und Typ '....................................................'
vom Bieter einzutragen.
Menge: 3,000 St

*Hinweis: Dachdurchfürhung*

**01.01.50 Steildachhaube 100 einteilig, zur Schmutzwasserentlüftung**
Einsetzbar zur Schmutzwasserentlüftung
DN 100, Anschluss flexibel mit
Neigungsfächer. Dachdurchdringung
wärmegedämmt.
Bestehend aus:
Dachhaubenkopf mit Neigungsfächer,
Grundelement mit absolut dichter
Universalpfanne, mit
Garantiehinterlegung beim ZVDH, zur
Dachlattenbefestigung. EPDM-
Dichtmanschette zur Abdichtung der
Unterspannbahn und als
Winddrucksicherung.

Material:
Stahlblech verzinkt, Dachhaubenkopf
innen und außen pulverbeschichtet,
korrossionsbeständig, UV-beständig,
brandbeständig und schlagregensicher.
Befestigung ausschließlich vom Dach.
Länge Anschlussleitung 600 mm,
Lüftungsanschluss Formteilmaß DN 100,
Dachneigungseinstellung 6-60°, Farbe:
schwarz

Oder gleichwertig.

Hersteller und Typ '....................................................'
vom Bieter einzutragen.
Menge: 5,000 Stk
Produkt:
  Artikel:
    Artikelnummer: SDS100000R
    Artikelkurztext: Steildachhaube 100 einteilig, zur Schmutzwasserentlüftung

**01.01.51 Steildachhaube 125 einteilig, zur Schmutzwasserentlüftung**
Einsetzbar zur Schmutzwasserentlüftung
DN 125, Anschluss flexibel mit Neigungsfächer. Dachdurchdringung wärmegedämmt.
Bestehend aus:
Dachhaubenkopf mit Neigungsfächer,
Grundelement mit absolut dichter
Universalpfanne, mit
Garantiehinterlegung beim ZVDH, zur
Dachlattenbefestigung. EPDM-
Dichtmanschette zur Abdichtung der
Unterspannbahn und als
Winddrucksicherung.

Material:
Stahlblech verzinkt, Dachhaubenkopf
innen und außen pulverbeschichtet,
korrossionsbeständig, UV-beständig,
brandbeständig und schlagregensicher.
Befestigung ausschließlich vom Dach.
Länge Anschlussleitung 600 mm,
Lüftungsanschluss Formteilmaß DN 125,
Dachneigungseinstellung 6-60°, Farbe:
schwarz

Oder gleichwertig.

Hersteller und Typ '....................................................'
vom Bieter einzutragen.
Menge: 2,000 Stk
Produkt:
  Artikel:
    Artikelnummer: SDS125000R
    Artikelkurztext: Steildachhaube 125 einteilig, zur Schmutzwasserentlüftung

#### Bereich 01.02 Wasseranlagen

**01.02.1 Rohrkupplung PE-X TW Messing-Formstücke kon. AG AD 32mm**
STLB-Bau 2024-10 042
Rohrkupplung, für Rohrleitung aus PE-X DIN EN ISO 15875-1 und DIN EN ISO 15875-2, für Trinkwasser, Verbindung mit Messing-Formstücken, als Anschlusskupplung, mit konischem Außengewinde, Außendurchmesser 32 mm, Gewindeanschluss R 1 1/4,
Hersteller und Typ '....................................................'
vom Bieter einzutragen.
Menge: 3,000 St

**01.02.2 Kupplung PE DN32 PN16**
Rohrkupplung für die Verbindung von PE-Rohrleitungen DN 32, geeignet für Wasser- und Heizungsanlagen. Ausführung als zug- und druckfeste Klemm- bzw. Steckverbindung mit elastomeren Dichtelementen. Werkstoff korrosionsbeständig, hochfest und für Trinkwasseranwendungen geeignet. Druckstufe mindestens PN 16. Temperaturbereich geeignet für den Einsatz in Heizungsanlagen.
Die Verbindung muss eine dauerhafte, dichte und mechanisch belastbare Rohrverbindung gewährleisten.

Oder gleichwertig.

Hersteller und Typ '....................................................'
vom Bieter einzutragen.
Menge: 3,000 St

**01.02.3 Rohr Mehrschichtverbundwerkstoff TW Wärmedämmung 100% GEG AD 20mm Ringe Pressen**
*** Bezugsbeschreibung
STLB-Bau 2024-10 042
Rohrleitung aus Mehrschichtverbundwerkstoff (PE-RT, Aluminium, PE-RT) DIN 16833, Typ II, für Trinkwasser warm und kalt DIN 1988-200, mit werkseitig aufgebrachter Wärmedämmung gemäß Gebäudeenergiegesetz (GEG) 100 %, Außendurchmesser 20 mm, in Ringen, Verbindung durch Pressen, einschl. Klebe- und Dichtungsmittel, sowie Herstellen der Verbindungen, Form- und Verbindungsstücke werden gesondert vergütet, Rohrbefestigungen werden gesondert vergütet, Verlegung als Vorwandinstallation, Arbeitshöhe des Montageortes bis 3,5 m über der Standfläche des hierfür erforderlichen Gerüstes, Vorhaltung des Gerüsts für Arbeiten anderer AN wird gesondert vergütet,
Hersteller und Typ '....................................................'
vom Bieter einzutragen.
Menge: 251,000 m

**01.02.4 Zuschlag für Montagehöhe über 3,5 m**
*** wie Position 01.02.3
Zuschlag für Montagearbeiten in Höhen über 3,5 m
bis6,0 m über Oberkante Fertigfußboden/Gelände.
Vorhaltung Gerüst von AN.
Menge: 15,000 m

**01.02.5 Rohr Mehrschichtverbundwerkstoff TW Wärmedämmung 100% GEG AD 25mm Ringe Pressen**
STLB-Bau 2024-10 042
Rohrleitung aus Mehrschichtverbundwerkstoff (PE-RT, Aluminium, PE-RT) DIN 16833, Typ II, für Trinkwasser warm und kalt DIN 1988-200, mit werkseitig aufgebrachter Wärmedämmung gemäß Gebäudeenergiegesetz (GEG) 100 %, Außendurchmesser 25 mm, in Ringen, Verbindung durch Pressen, einschl. Klebe- und Dichtungsmittel, sowie Herstellen der Verbindungen, Form- und Verbindungsstücke werden gesondert vergütet, Rohrbefestigungen werden gesondert vergütet, Verlegung als Vorwandinstallation, Arbeitshöhe des Montageortes bis 3,5 m über der Standfläche des hierfür erforderlichen Gerüstes, Vorhaltung des Gerüsts für Arbeiten anderer AN wird gesondert vergütet.
Menge: 31,000 m

**01.02.6 Rohr Mehrschichtverbundwerkstoff TW Wärmedämmung 50% GEG AD 32mm Ringe Pressen**
STLB-Bau 2024-10 042
Rohrleitung aus Mehrschichtverbundwerkstoff (PE-RT, Aluminium, PE-RT) DIN 16833, Typ II, für Trinkwasser warm und kalt DIN 1988-200, mit werkseitig aufgebrachter Wärmedämmung gemäß Gebäudeenergiegesetz (GEG) 50 %, Außendurchmesser 32 mm, in Ringen, Verbindung durch Pressen, einschl. Klebe- und Dichtungsmittel, sowie Herstellen der Verbindungen, Form- und Verbindungsstücke werden gesondert vergütet, Rohrbefestigungen werden gesondert vergütet, Verlegung als Vorwandinstallation, Arbeitshöhe des Montageortes bis 3,5 m über der Standfläche des hierfür erforderlichen Gerüstes, Vorhaltung des Gerüsts für Arbeiten anderer AN wird gesondert vergütet.
Menge: 1,000 m

**01.02.7 Rohr Mehrschichtverbundwerkstoff TW AD 40mm Stangen Pressen**
STLB-Bau 2024-10 042
Rohrleitung aus Mehrschichtverbundwerkstoff (PE-RT, Aluminium, PE-RT) DIN 16833, Typ II, für Trinkwasser warm und kalt DIN 1988-200, Außendurchmesser 40 mm, in Stangen, Verbindung durch Pressen, einschl. Klebe- und Dichtungsmittel, sowie Herstellen der Verbindungen, Form- und Verbindungsstücke werden gesondert vergütet, Rohrbefestigungen werden gesondert vergütet, Verlegung als Vorwandinstallation, Arbeitshöhe des Montageortes bis 3,5 m über der Standfläche des hierfür erforderlichen Gerüstes, Vorhaltung des Gerüsts für Arbeiten anderer AN wird gesondert vergütet.
Menge: 24,000 m

**01.02.8 Kupplung Kunststoff TW Durchm. 32mm**
STLB-Bau 2024-10 042
Kupplung, als Pressfitting mit DVGW-Zertifizierung, aus Kunststoff, mit Verpresstkennzeichnung und Prüfsicherheit, für Rohrleitung aus Mehrschichtverbundwerkstoff, für Trinkwasser warm und kalt DIN 1988-200, Durchmesser 32 mm.
Menge: 1,000 St

**01.02.9 Reduzierstück Kunststoff TW Durchm. 40mm x 20mm**
STLB-Bau 2024-10 042
Reduzierstück, als Pressfitting mit DVGW-Zertifizierung, aus Kunststoff, mit Verpresstkennzeichnung und Prüfsicherheit, für Rohrleitung aus Mehrschichtverbundwerkstoff, für Trinkwasser warm und kalt DIN 1988-200, Durchmesser 40 mm, 2. Durchmesser 20 mm.
Menge: 1,000 St

**01.02.10 Bogen 90Grad Kunststoff TW Durchm. 20mm**
STLB-Bau 2024-10 042
Bogen, als Pressfitting mit DVGW-Zertifizierung, 90 Grad, aus Kunststoff, mit Verpresstkennzeichnung und Prüfsicherheit, für Rohrleitung aus Mehrschichtverbundwerkstoff, für Trinkwasser warm und kalt DIN 1988-200, Durchmesser 20 mm.
Menge: 280,000 St

**01.02.11 Bogen 90Grad Kunststoff TW Durchm. 25mm**
STLB-Bau 2024-10 042
Bogen, als Pressfitting mit DVGW-Zertifizierung, 90 Grad, aus Kunststoff, mit Verpresstkennzeichnung und Prüfsicherheit, für Rohrleitung aus Mehrschichtverbundwerkstoff, für Trinkwasser warm und kalt DIN 1988-200, Durchmesser 25 mm.
Menge: 17,000 St

**01.02.12 Bogen 90Grad Kunststoff TW Durchm. 40mm**
STLB-Bau 2024-10 042
Bogen, als Pressfitting mit DVGW-Zertifizierung, 90 Grad, aus Kunststoff, mit Verpresstkennzeichnung und Prüfsicherheit, für Rohrleitung aus Mehrschichtverbundwerkstoff, für Trinkwasser warm und kalt DIN 1988-200, Durchmesser 40 mm.
Menge: 9,000 St

**01.02.13 T-Stück Kunststoff TW Durchm. 20mm**
STLB-Bau 2024-10 042
T-Stück, als Pressfitting mit DVGW-Zertifizierung, aus Kunststoff, mit Verpresstkennzeichnung und Prüfsicherheit, für Rohrleitung aus Mehrschichtverbundwerkstoff, für Trinkwasser warm und kalt DIN 1988-200, Durchmesser 20 mm.
Menge: 69,000 St

**01.02.14 T-Stück Kunststoff TW Durchm. 40mm**
STLB-Bau 2024-10 042
T-Stück, als Pressfitting mit DVGW-Zertifizierung, aus Kunststoff, mit Verpresstkennzeichnung und Prüfsicherheit, für Rohrleitung aus Mehrschichtverbundwerkstoff, für Trinkwasser warm und kalt DIN 1988-200, Durchmesser 40 mm.
Menge: 3,000 St

**01.02.15 T-Stück reduziert Kunststoff TW Durchm. 25mm x 20mm**
STLB-Bau 2024-10 042
T-Stück, reduziert, als Pressfitting mit DVGW-Zertifizierung, aus Kunststoff, mit Verpresstkennzeichnung und Prüfsicherheit, für Rohrleitung aus Mehrschichtverbundwerkstoff, für Trinkwasser warm und kalt DIN 1988-200, Durchmesser 25 mm, 2. Durchmesser 20 mm.
Menge: 3,000 St

**01.02.16 Übergangsstück Siliziumbronze AG TW Durchm. 25mm R3/4**
STLB-Bau 2024-10 042
Übergangsstück, als Pressfitting mit DVGW-Zertifizierung, aus Siliziumbronze, mit Verpresstkennzeichnung und Prüfsicherheit, mit Außengewinde, für Rohrleitung aus Mehrschichtverbundwerkstoff, für Trinkwasser warm und kalt DIN 1988-200, Durchmesser 25 mm, Gewindeanschluss R 3/4.
Menge: 8,000 St

**01.02.17 Übergangsstück Siliziumbronze AG TW Durchm. 20mm R1/2**
STLB-Bau 2024-10 042
Übergangsstück, als Pressfitting mit DVGW-Zertifizierung, aus Siliziumbronze, mit Verpresstkennzeichnung und Prüfsicherheit, mit Außengewinde, für Rohrleitung aus Mehrschichtverbundwerkstoff, für Trinkwasser warm und kalt DIN 1988-200, Durchmesser 20 mm, Gewindeanschluss R 1/2.
Menge: 92,000 St

**01.02.18 Übergangsstück Siliziumbronze AG TW Durchm. 32mm R1 1/4**
STLB-Bau 2024-10 042
Übergangsstück, als Pressfitting mit DVGW-Zertifizierung, aus Siliziumbronze, mit Verpresstkennzeichnung und Prüfsicherheit, mit Außengewinde, für Rohrleitung aus Mehrschichtverbundwerkstoff, für Trinkwasser warm und kalt DIN 1988-200, Durchmesser 32 mm, Gewindeanschluss R 1 1/4.
Menge: 18,000 St

**01.02.19 Übergangsstück Siliziumbronze AG TW Durchm. 20mm R3/4**
STLB-Bau 2024-10 042
Übergangsstück, als Pressfitting mit DVGW-Zertifizierung, aus Siliziumbronze, mit Verpresstkennzeichnung und Prüfsicherheit, mit Außengewinde, für Rohrleitung aus Mehrschichtverbundwerkstoff, für Trinkwasser warm und kalt DIN 1988-200, Durchmesser 20 mm, Gewindeanschluss R 3/4.
Menge: 22,000 St

**01.02.20 Übergangsstück Einsteckende Stahl niro TW Pressverbindung AD 35mm**
STLB-Bau 2024-10 042
Übergangsstück, mit Einsteckende, aus nichtrostendem Stahl, für Rohrleitung aus nichtrostendem Stahl, Werkstoff-Nr 1.4401, für Trinkwasser DIN 1988-200, als Pressverbindung mit DVGW-Zertifizierung, mit Verpresstkennzeichnung und Prüfsicherheit, Außendurchmesser 35 mm.
Menge: 2,000 St

**01.02.21 Übergangswinkel 90Grad Siliziumbronze AG TW Durchm. 20mm R1/2**
STLB-Bau 2024-10 042
Übergangswinkel, als Pressfitting mit DVGW-Zertifizierung, 90 Grad, aus Siliziumbronze, mit Prüfsicherheit, mit Außengewinde, für Rohrleitung aus Mehrschichtverbundwerkstoff, für Trinkwasser warm und kalt DIN 1988-200, Durchmesser 20 mm, Gewindeanschluss R 1/2.
Menge: 64,000 St

*Hinweis: Edelstahl Rohrleitungssystem in den Abmessungen*
Edelstahl Rohrleitungssystem in den Abmessungen
d = 12 bis 108 mm aus nichtrostendem Cr-Ni-Mo Stahl,
Werkstoff Nr.: 1.4401 nach DIN EN 10088.
Systemprüfzeichen vom DVGW: DW-8501AT2552 für
Trinkwasserinstallationssysteme nach DIN EN 806, DIN
1988, geprüft nach DVGW Arbeitsblatt W 534: Ausgabe Mai
2004 mit demn Nachweis der Zwangsundichtigkeit in
unverpresstem Zustand, herstellen mit
Systemkomponenten:
Edelstahl Systemrohre 1.4401 (Cr-Ni-Mo Stahl),
d = 12 bis 108 mm geprüft nach DVGW Arbeitsblatt
GW 541 und Werksnorm, erhöhter Molybdängehalt von
mindestens 2,2%, mit zusätzlich innen geglätteter
Schweißnaht, lösungsgeglüht und blankgeglüht zur
Erhöhung der Korrosionssicherheit, frei von
lackbenetzungsstörenden Substanzen (LABS-frei bzw.
silikonfrei), biegbar, Rohrenden hygienisch
verschlossen, Rohrlänge 6 m.
Edelstahl Pressfittings d = 12 bis 54 mm,
aus Cr-Ni-Mo-Stahl, Werkstoff Nr.:1.4401 mit
Pressindikator, hygieneunterstützendem
Verschlussstopfen und Konturdichtringen aus
Butylkautschuk (CIIR), schwarz.
Hygieneanforderungen wie z. B. KTW-Empfehlung BGA und
DVGW W 270. Die Fittings sind zur Verbesserung der
Korrosionsbeständigkeit lösungsgeglüht und
blankgeglüht.
Edelstahl Pressfittings d = 76,1 bis 108 mm
aus Cr-Ni-Mo-Stahl, Werkstoff Nr.: 1.4401 mit
Pressindikator, hygieneunterstützendem
Verschlussstopfen und Rundschnurdichtring aus
Butylkautschuk (CIIR), schwarz.
Der Dichtring erfüllt alle Hygieneanforderungen wie
z. B. KTW-Empfehlung BGA und DVGW W 270. Die Fittings
sind zur Verbesserung der Korrosionsbeständigkeit
lösungsgeglüht und blankgeglüht.
Die Rohre und Fittings und Dichtungen sind zugelassen
für die Desinfektion von Trinkwasser lt. §11
Trinkwasserverordnung 2011, gemäß der Liste der
Aufbereitungsstoffe und Desinfektionsverfahren nach
§11 der Trinkwasserverordnung 2011.

Die Verarbeitung und Verlegung ist nach DIN 1988, den
herstellerspezifischen Vorschriften sowie der
Einhaltung einschlägiger Normen durchzuführen.
Die herstellerspezifischen Eigenschaften sind durch
einen Nachweis zu bestätigen.
Dichtheitsprüfung und Spülen nach DIN 1988 oder ZVSHK-
Merkblatt.

**01.02.22 Rohr Stahl niro geschweißt TW AD 18mm WD 1mm Pressen**
STLB-Bau 2024-10 042
Rohrleitung aus nichtrostenden Stahlrohren DVGW GW 541, geschweißt, Werkstoff-Nr 1.4401, Legierungszuschlag mind. 2,2 Gewichts-% Molybdän, für Trinkwasser DIN 1988-200, Außendurchmesser 18 mm, Wanddicke 1 mm, Verbindung durch Pressen, mit Verpresstkennzeichnung und Prüfsicherheit, einschl. Dichtungsmittel und Herstellen der Verbindungen, Form- und Verbindungsstücke werden gesondert vergütet, Rohrbefestigungen werden gesondert vergütet, Verlegung in Gebäuden, Arbeitshöhe des Montageortes bis 3,5 m über der Standfläche des hierfür erforderlichen Gerüstes, Vorhaltung des Gerüsts für Arbeiten anderer AN wird gesondert vergütet,
Hersteller und Typ '....................................................'
vom Bieter einzutragen.
Menge: 9,000 m

**01.02.23 Rohr Stahl niro geschweißt TW AD 22mm WD 1,2mm Pressen**
STLB-Bau 2024-10 042
Rohrleitung aus nichtrostenden Stahlrohren DVGW GW 541, geschweißt, Werkstoff-Nr 1.4401, Legierungszuschlag mind. 2,2 Gewichts-% Molybdän, für Trinkwasser DIN 1988-200, Außendurchmesser 22 mm, Wanddicke 1,2 mm, Verbindung durch Pressen, mit Verpresstkennzeichnung und Prüfsicherheit, einschl. Dichtungsmittel und Herstellen der Verbindungen, Form- und Verbindungsstücke werden gesondert vergütet, Rohrbefestigungen werden gesondert vergütet, Verlegung in Gebäuden, Arbeitshöhe des Montageortes bis 3,5 m über der Standfläche des hierfür erforderlichen Gerüstes, Vorhaltung des Gerüsts für Arbeiten anderer AN wird gesondert vergütet.
Menge: 8,000 m

**01.02.24 Rohr Stahl niro geschweißt TW AD 28mm WD 1,2mm Pressen**
STLB-Bau 2024-10 042
Rohrleitung aus nichtrostenden Stahlrohren DVGW GW 541, geschweißt, Werkstoff-Nr 1.4401, Legierungszuschlag mind. 2,2 Gewichts-% Molybdän, für Trinkwasser DIN 1988-200, Außendurchmesser 28 mm, Wanddicke 1,2 mm, Verbindung durch Pressen, mit Verpresstkennzeichnung und Prüfsicherheit, einschl. Dichtungsmittel und Herstellen der Verbindungen, Form- und Verbindungsstücke werden gesondert vergütet, Rohrbefestigungen werden gesondert vergütet, Verlegung in Gebäuden, Arbeitshöhe des Montageortes bis 3,5 m über der Standfläche des hierfür erforderlichen Gerüstes, Vorhaltung des Gerüsts für Arbeiten anderer AN wird gesondert vergütet.
Menge: 12,000 m

**01.02.25 Rohr Stahl niro geschweißt TW AD 35mm WD 1,5mm Pressen**
STLB-Bau 2024-10 042
Rohrleitung aus nichtrostenden Stahlrohren DVGW GW 541, geschweißt, Werkstoff-Nr 1.4401, Legierungszuschlag mind. 2,2 Gewichts-% Molybdän, für Trinkwasser DIN 1988-200, Außendurchmesser 35 mm, Wanddicke 1,5 mm, Verbindung durch Pressen, mit Verpresstkennzeichnung und Prüfsicherheit, einschl. Dichtungsmittel und Herstellen der Verbindungen, Form- und Verbindungsstücke werden gesondert vergütet, Rohrbefestigungen werden gesondert vergütet, Verlegung in Gebäuden, Arbeitshöhe des Montageortes bis 3,5 m über der Standfläche des hierfür erforderlichen Gerüstes, Vorhaltung des Gerüsts für Arbeiten anderer AN wird gesondert vergütet.
Menge: 10,000 m

**01.02.26 Bogen Einsteckende Stahl niro 90Grad TW Pressverbindung AD 18mm**
STLB-Bau 2024-10 042
Bogen, mit Einsteckende, aus nichtrostendem Stahl, 90 Grad, für Rohrleitung aus nichtrostendem Stahl, Werkstoff-Nr 1.4401, Legierungszuschlag mind. 2,2 Gewichts-% Molybdän, für Trinkwasser DIN 1988-200, als Pressverbindung mit DVGW-Zertifizierung, mit Verpresstkennzeichnung und Prüfsicherheit, Außendurchmesser 18 mm.
Menge: 7,000 St

**01.02.27 Bogen Einsteckende Stahl niro 90Grad TW Pressverbindung AD 22mm**
STLB-Bau 2024-10 042
Bogen, mit Einsteckende, aus nichtrostendem Stahl, 90 Grad, für Rohrleitung aus nichtrostendem Stahl, Werkstoff-Nr 1.4401, Legierungszuschlag mind. 2,2 Gewichts-% Molybdän, für Trinkwasser DIN 1988-200, als Pressverbindung mit DVGW-Zertifizierung, mit Verpresstkennzeichnung und Prüfsicherheit, Außendurchmesser 22 mm.
Menge: 3,000 St

**01.02.28 Bogen Einsteckende Stahl niro 90Grad TW Pressverbindung AD 28mm**
STLB-Bau 2024-10 042
Bogen, mit Einsteckende, aus nichtrostendem Stahl, 90 Grad, für Rohrleitung aus nichtrostendem Stahl, Werkstoff-Nr 1.4401, Legierungszuschlag mind. 2,2 Gewichts-% Molybdän, für Trinkwasser DIN 1988-200, als Pressverbindung mit DVGW-Zertifizierung, mit Verpresstkennzeichnung und Prüfsicherheit, Außendurchmesser 28 mm.
Menge: 5,000 St

**01.02.29 Bogen Einsteckende Stahl niro 45Grad TW Pressverbindung AD 28mm**
STLB-Bau 2024-10 042
Bogen, mit Einsteckende, aus nichtrostendem Stahl, 45 Grad, für Rohrleitung aus nichtrostendem Stahl, Werkstoff-Nr 1.4401, Legierungszuschlag mind. 2,2 Gewichts-% Molybdän, für Trinkwasser DIN 1988-200, als Pressverbindung mit DVGW-Zertifizierung, mit Verpresstkennzeichnung und Prüfsicherheit, Außendurchmesser 28 mm.
Menge: 4,000 St

**01.02.30 Bogen Einsteckende Stahl niro 90Grad TW Pressverbindung AD 35mm**
STLB-Bau 2024-10 042
Bogen, mit Einsteckende, aus nichtrostendem Stahl, 90 Grad, für Rohrleitung aus nichtrostendem Stahl, Werkstoff-Nr 1.4401, Legierungszuschlag mind. 2,2 Gewichts-% Molybdän, für Trinkwasser DIN 1988-200, als Pressverbindung mit DVGW-Zertifizierung, mit Verpresstkennzeichnung und Prüfsicherheit, Außendurchmesser 35 mm.
Menge: 2,000 St

**01.02.31 Muffe Stahl niro TW Pressverbindung AD 18mm**
STLB-Bau 2024-10 042
Muffe, aus nichtrostendem Stahl, für Rohrleitung aus nichtrostendem Stahl, Werkstoff-Nr 1.4401, Legierungszuschlag mind. 2,2 Gewichts-% Molybdän, für Trinkwasser DIN 1988-200, als Pressverbindung mit DVGW-Zertifizierung, mit Verpresstkennzeichnung und Prüfsicherheit, Außendurchmesser 18 mm.
Menge: 3,000 St

**01.02.32 Muffe Stahl niro TW Pressverbindung AD 22mm**
STLB-Bau 2024-10 042
Muffe, aus nichtrostendem Stahl, für Rohrleitung aus nichtrostendem Stahl, Werkstoff-Nr 1.4401, Legierungszuschlag mind. 2,2 Gewichts-% Molybdän, für Trinkwasser DIN 1988-200, als Pressverbindung mit DVGW-Zertifizierung, mit Verpresstkennzeichnung und Prüfsicherheit, Außendurchmesser 22 mm.
Menge: 2,000 St

**01.02.33 Muffe Stahl niro TW Pressverbindung AD 28mm**
STLB-Bau 2024-10 042
Muffe, aus nichtrostendem Stahl, für Rohrleitung aus nichtrostendem Stahl, Werkstoff-Nr 1.4401, Legierungszuschlag mind. 2,2 Gewichts-% Molybdän, für Trinkwasser DIN 1988-200, als Pressverbindung mit DVGW-Zertifizierung, mit Verpresstkennzeichnung und Prüfsicherheit, Außendurchmesser 28 mm.
Menge: 4,000 St

**01.02.34 Muffe Stahl niro TW Pressverbindung AD 35mm**
STLB-Bau 2024-10 042
Muffe, aus nichtrostendem Stahl, für Rohrleitung aus nichtrostendem Stahl, Werkstoff-Nr 1.4401, Legierungszuschlag mind. 2,2 Gewichts-% Molybdän, für Trinkwasser DIN 1988-200, als Pressverbindung mit DVGW-Zertifizierung, mit Verpresstkennzeichnung und Prüfsicherheit, Außendurchmesser 35 mm.
Menge: 3,000 St

**01.02.35 Reduzierstück Stahl niro TW Pressverbindung AD 35mm x 22mm**
STLB-Bau 2024-10 042
Reduzierstück, aus nichtrostendem Stahl, für Rohrleitung aus nichtrostendem Stahl, Werkstoff-Nr 1.4401, Legierungszuschlag mind. 2,2 Gewichts-% Molybdän, für Trinkwasser DIN 1988-200, als Pressverbindung mit DVGW-Zertifizierung, mit Verpresstkennzeichnung und Prüfsicherheit, Außendurchmesser 35 mm, 2. Durchmesser 22 mm.
Menge: 1,000 St

**01.02.36 Übergangsverschraubung Einsteckende AG Stahl niro TW Pressverbindung AD 18mm R1/2**
STLB-Bau 2024-10 042
Übergangsverschraubung, mit Einsteckende und Außengewinde, aus nichtrostendem Stahl, flach dichtend, für Rohrleitung aus nichtrostendem Stahl, Werkstoff-Nr 1.4401, Legierungszuschlag mind. 2,2 Gewichts-% Molybdän, für Trinkwasser DIN 1988-200, als Pressverbindung mit DVGW-Zertifizierung, mit Verpresstkennzeichnung und Prüfsicherheit, Außendurchmesser 18 mm, Gewindeanschluss R 1/2.
Menge: 2,000 St

**01.02.37 Übergangsverschraubung Einsteckende AG Stahl niro TW Pressverbindung AD 22mm R1/2**
STLB-Bau 2024-10 042
Übergangsverschraubung, mit Einsteckende und Außengewinde, aus nichtrostendem Stahl, flach dichtend, für Rohrleitung aus nichtrostendem Stahl, Werkstoff-Nr 1.4401, Legierungszuschlag mind. 2,2 Gewichts-% Molybdän, für Trinkwasser DIN 1988-200, als Pressverbindung mit DVGW-Zertifizierung, mit Verpresstkennzeichnung und Prüfsicherheit, Außendurchmesser 22 mm, Gewindeanschluss R 1/2.
Menge: 2,000 St

**01.02.38 Übergangsverschraubung Einsteckende AG Stahl niro TW Pressverbindung AD 22mm R3/4**
STLB-Bau 2024-10 042
Übergangsverschraubung, mit Einsteckende und Außengewinde, aus nichtrostendem Stahl, flach dichtend, für Rohrleitung aus nichtrostendem Stahl, Werkstoff-Nr 1.4401, Legierungszuschlag mind. 2,2 Gewichts-% Molybdän, für Trinkwasser DIN 1988-200, als Pressverbindung mit DVGW-Zertifizierung, mit Verpresstkennzeichnung und Prüfsicherheit, Außendurchmesser 22 mm, Gewindeanschluss R 3/4.
Menge: 3,000 St

**01.02.39 Übergangsverschraubung Einsteckende AG Stahl niro TW Pressverbindung AD 28mm R3/4**
STLB-Bau 2024-10 042
Übergangsverschraubung, mit Einsteckende und Außengewinde, aus nichtrostendem Stahl, flach dichtend, für Rohrleitung aus nichtrostendem Stahl, Werkstoff-Nr 1.4401, Legierungszuschlag mind. 2,2 Gewichts-% Molybdän, für Trinkwasser DIN 1988-200, als Pressverbindung mit DVGW-Zertifizierung, mit Verpresstkennzeichnung und Prüfsicherheit, Außendurchmesser 28 mm, Gewindeanschluss R 3/4.
Menge: 1,000 St

**01.02.40 Übergangsverschraubung Einsteckende AG Stahl niro TW Pressverbindung AD 28mm R1**
STLB-Bau 2024-10 042
Übergangsverschraubung, mit Einsteckende und Außengewinde, aus nichtrostendem Stahl, flach dichtend, für Rohrleitung aus nichtrostendem Stahl, Werkstoff-Nr 1.4401, Legierungszuschlag mind. 2,2 Gewichts-% Molybdän, für Trinkwasser DIN 1988-200, als Pressverbindung mit DVGW-Zertifizierung, mit Verpresstkennzeichnung und Prüfsicherheit, Außendurchmesser 28 mm, Gewindeanschluss R 1.
Menge: 4,000 St

**01.02.41 Übergangsverschraubung Einsteckende AG Stahl niro TW Pressverbindung AD 28mm R1 1/4**
STLB-Bau 2024-10 042
Übergangsverschraubung, mit Einsteckende und Außengewinde, aus nichtrostendem Stahl, flach dichtend, für Rohrleitung aus nichtrostendem Stahl, Werkstoff-Nr 1.4401, Legierungszuschlag mind. 2,2 Gewichts-% Molybdän, für Trinkwasser DIN 1988-200, als Pressverbindung mit DVGW-Zertifizierung, mit Verpresstkennzeichnung und Prüfsicherheit, Außendurchmesser 28 mm, Gewindeanschluss R 1 1/4.
Menge: 1,000 St

**01.02.42 Übergangsverschraubung Einsteckende AG Stahl niro TW Pressverbindung AD 35mm R1 1/4**
STLB-Bau 2024-10 042
Übergangsverschraubung, mit Einsteckende und Außengewinde, aus nichtrostendem Stahl, flach dichtend, für Rohrleitung aus nichtrostendem Stahl, Werkstoff-Nr 1.4401, Legierungszuschlag mind. 2,2 Gewichts-% Molybdän, für Trinkwasser DIN 1988-200, als Pressverbindung mit DVGW-Zertifizierung, mit Verpresstkennzeichnung und Prüfsicherheit, Außendurchmesser 35 mm, Gewindeanschluss R 1 1/4.
Menge: 5,000 St

**01.02.43 Übergangsverschraubung Einsteckende AG Stahl niro TW Pressverbindung AD 35mm R1 1/2**
STLB-Bau 2024-10 042
Übergangsverschraubung, mit Einsteckende und Außengewinde, aus nichtrostendem Stahl, flach dichtend, für Rohrleitung aus nichtrostendem Stahl, Werkstoff-Nr 1.4401, Legierungszuschlag mind. 2,2 Gewichts-% Molybdän, für Trinkwasser DIN 1988-200, als Pressverbindung mit DVGW-Zertifizierung, mit Verpresstkennzeichnung und Prüfsicherheit, Außendurchmesser 35 mm, Gewindeanschluss R 1 1/2.
Menge: 2,000 St

**01.02.44 Übergangsverschraubung Einsteckende IG Stahl niro TW Pressverbindung AD 18mm Rp1/2**
STLB-Bau 2024-10 042
Übergangsverschraubung, mit Einsteckende und Innengewinde, aus nichtrostendem Stahl, flach dichtend, für Rohrleitung aus nichtrostendem Stahl, Werkstoff-Nr 1.4401, Legierungszuschlag mind. 2,2 Gewichts-% Molybdän, für Trinkwasser DIN 1988-200, als Pressverbindung mit DVGW-Zertifizierung, mit Verpresstkennzeichnung und Prüfsicherheit, Außendurchmesser 18 mm, Gewindeanschluss Rp 1/2.
Menge: 2,000 St

**01.02.45 Übergangsverschraubung Einsteckende IG Stahl niro TW Pressverbindung AD 35mm Rp1 1/4**
STLB-Bau 2024-10 042
Übergangsverschraubung, mit Einsteckende und Innengewinde, aus nichtrostendem Stahl, flach dichtend, für Rohrleitung aus nichtrostendem Stahl, Werkstoff-Nr 1.4401, Legierungszuschlag mind. 2,2 Gewichts-% Molybdän, für Trinkwasser DIN 1988-200, als Pressverbindung mit DVGW-Zertifizierung, mit Verpresstkennzeichnung und Prüfsicherheit, Außendurchmesser 35 mm, Gewindeanschluss Rp 1 1/4.
Menge: 6,000 St

**01.02.46 Gerade Verschraubung Stahl niro TW Gewindeverbindung AD 33,7mm**
STLB-Bau 2024-10 042
Gerade Verschraubung, aus nichtrostendem Stahl, flach dichtend, für Rohrleitung aus nichtrostendem Stahl, Werkstoff-Nr 1.4401, Legierungszuschlag mind. 2,2 Gewichts-% Molybdän, für Trinkwasser DIN 1988-200, Gewindeverbindung, Außendurchmesser 33,7 mm.
Menge: 13,000 St

*Hinweis: Meß-, Regel-, Absperrorgane*

**01.02.47 Absperrventil Rotguss Schrägsitz Entleerungsventil Handrad PN10 DN32**
STLB-Bau 2024-10 042
Absperrventil, für Trinkwasserleitung DIN 1988-200, Gehäuse und Oberteil aus Rotguss, Schrägsitzform mit Entleerungsventil, mit wartungsfreier Spindelabdichtung und EPDM-Sitzdichtung, mit Handrad, mit Außengewindeanschluss, Nenndruck 1 MPa (10 bar), DN 32,
Hersteller und Typ '....................................................'
vom Bieter einzutragen.
Menge: 6,000 St

**01.02.48 Einrichtg Zwangsdurchströmg DN15 PN10**
STLB-Bau 2024-10 042
Einrichtung zur Zwangsdurchströmung durch Venturi-Prinzip DIN 1988-200, DIN EN 806-2, in Trinkwasserleitung DIN 1988-200, DN 15, Nenndruck 1 MPa (10 bar), Einbau in Decke, abgehängt,
Hersteller und Typ '....................................................'
vom Bieter einzutragen.
Menge: 3,000 St

**01.02.49 Einrichtg Zwangsdurchströmg DN20 PN10**
STLB-Bau 2024-10 042
Einrichtung zur Zwangsdurchströmung durch Venturi-Prinzip DIN 1988-200, DIN EN 806-2, in Trinkwasserleitung DIN 1988-200, DN 20, Nenndruck 1 MPa (10 bar), Einbau in Decke, abgehängt.
Menge: 3,000 St

**01.02.50 Einrichtg Zwangsdurchströmg DN25 PN10**
STLB-Bau 2024-10 042
Einrichtung zur Zwangsdurchströmung durch Venturi-Prinzip DIN 1988-200, DIN EN 806-2, in Trinkwasserleitung DIN 1988-200, DN 25, Nenndruck 1 MPa (10 bar), Einbau in Decke, abgehängt.
Menge: 2,000 St

**01.02.51 Einrichtg Zwangsdurchströmg DN32 PN10**
STLB-Bau 2024-10 042
Einrichtung zur Zwangsdurchströmung durch Venturi-Prinzip DIN 1988-200, DIN EN 806-2, in Trinkwasserleitung DIN 1988-200, DN 32, Nenndruck 1 MPa (10 bar), Einbau in Decke, abgehängt.
Menge: 6,000 St

**01.02.52 Absperrventil Rotguss Geradsitz-Durchgang Bediengriff 90Grad PN10 DN15**
STLB-Bau 2024-10 042
Absperrventil mit Schallschutzprüfzeichen DIN EN ISO 3822-1 Klasse I, für Trinkwasserleitung DIN 1988-200, Gehäuse, Oberteil und wasserberührende Teile der Innengarnitur aus Rotguss DIN EN 1982, Geradsitz-Durchgangsform DIN EN 13828 und DVGW W 570, mit EPDM-Dichtungskörper und Rotguss-Schließkörper, mit Bediengriff 90 Grad, mit Gewindeanschluss, Nenndruck 1 MPa (10 bar), DN 15,
Hersteller und Typ '....................................................'
vom Bieter einzutragen.
Menge: 26,000 St

**01.02.53 Absperrventil Rotguss Geradsitz-Durchgang Bediengriff 90Grad PN10 DN20**
STLB-Bau 2024-10 042
Absperrventil mit Schallschutzprüfzeichen DIN EN ISO 3822-1 Klasse I, für Trinkwasserleitung DIN 1988-200, Gehäuse, Oberteil und wasserberührende Teile der Innengarnitur aus Rotguss DIN EN 1982, Geradsitz-Durchgangsform DIN EN 13828 und DVGW W 570, mit EPDM-Dichtungskörper und Rotguss-Schließkörper, mit Bediengriff 90 Grad, mit Gewindeanschluss, Nenndruck 1 MPa (10 bar), DN 20.
Menge: 2,000 St

**01.02.54 Entleerungsventil Rotguss PN10 DN8**
STLB-Bau 2024-10 042
Entleerungsventil, für Trinkwasserleitung DIN 1988-200, Gehäuse aus Rotguss, mit wartungsfreier Spindelabdichtung und EPDM-Sitzdichtung, mit schrägem Auslauf, mit Gewindeanschluss, Nenndruck 1 MPa (10 bar), DN 8,
Hersteller und Typ '....................................................'
vom Bieter einzutragen.
Menge: 1,000 St

*Hinweis: Rohrschellen*
Rohrschellen:

- Zum Befestigen von Edelstahl Systemrohre (Werkstoff-Nr. 1.4401) und Formstücken
- Zum Befestigen von Leitungen an
Decken und an Wänden
- Für Gebäude mit erhöhten
Schallschutzanforderungen
Eigenschaften
- Hochschalldämmend
- Gewindebefestigung M8 oder M10
- Verzinkt

oder gleichwertig, liefern und betriebsfertig montieren.

**01.02.55 Rohrschelle Stahl verz L 0,5-1m F90 DN15**
STLB-Bau 2024-10 042
Rohraufhängung als Rohrschelle, aus verzinktem Stahl, mit Gummimetallfederelement, mit schalldämmenden Einlagen, Anforderungen entsprechend DIN 4109-1, Länge Aufhängung über 0,5 bis 1 m, Befestigung mit Gewindestäben, mit bauaufsichtlich zugelassenen Dübeln, Feuerwiderstandsklasse F 90 DIN 4102-2, einschl. Bohrarbeiten, Befestigungsuntergrund Holz, Rohr aus nichtrostendem Stahl, DN 15, Arbeitshöhe des Montageortes bis 3,5 m über der Standfläche des hierfür erforderlichen Gerüstes, Vorhaltung des Gerüsts für Arbeiten anderer AN wird gesondert vergütet.
Menge: 332,000 St

**01.02.56 Rohrschelle Stahl verz L 0,5-1m F90 DN20**
STLB-Bau 2024-10 042
Rohraufhängung als Rohrschelle, aus verzinktem Stahl, mit Gummimetallfederelement, mit schalldämmenden Einlagen, Anforderungen entsprechend DIN 4109-1, Länge Aufhängung über 0,5 bis 1 m, Befestigung mit Gewindestäben, mit bauaufsichtlich zugelassenen Dübeln, Feuerwiderstandsklasse F 90 DIN 4102-2, einschl. Bohrarbeiten, Befestigungsuntergrund Holz, Rohr aus nichtrostendem Stahl, DN 20, Arbeitshöhe des Montageortes bis 3,5 m über der Standfläche des hierfür erforderlichen Gerüstes, Vorhaltung des Gerüsts für Arbeiten anderer AN wird gesondert vergütet.
Menge: 28,000 St

**01.02.57 Rohrschelle Stahl verz L 0,5-1m F90 DN25**
STLB-Bau 2024-10 042
Rohraufhängung als Rohrschelle, aus verzinktem Stahl, mit Gummimetallfederelement, mit schalldämmenden Einlagen, Anforderungen entsprechend DIN 4109-1, Länge Aufhängung über 0,5 bis 1 m, Befestigung mit Gewindestäben, mit bauaufsichtlich zugelassenen Dübeln, Feuerwiderstandsklasse F 90 DIN 4102-2, einschl. Bohrarbeiten, Befestigungsuntergrund Holz, Rohr aus nichtrostendem Stahl, DN 25, Arbeitshöhe des Montageortes bis 3,5 m über der Standfläche des hierfür erforderlichen Gerüstes, Vorhaltung des Gerüsts für Arbeiten anderer AN wird gesondert vergütet.
Menge: 9,000 St

**01.02.58 Rohrschelle Stahl verz L 0,5-1m F90 DN32**
STLB-Bau 2024-10 042
Rohraufhängung als Rohrschelle, aus verzinktem Stahl, mit Gummimetallfederelement, mit schalldämmenden Einlagen, Anforderungen entsprechend DIN 4109-1, Länge Aufhängung über 0,5 bis 1 m, Befestigung mit Gewindestäben, mit bauaufsichtlich zugelassenen Dübeln, Feuerwiderstandsklasse F 90 DIN 4102-2, einschl. Bohrarbeiten, Befestigungsuntergrund Holz, Rohr aus nichtrostendem Stahl, DN 32, Arbeitshöhe des Montageortes bis 3,5 m über der Standfläche des hierfür erforderlichen Gerüstes, Vorhaltung des Gerüsts für Arbeiten anderer AN wird gesondert vergütet.
Menge: 33,000 St

#### Bereich 01.03 Wärme- und Brandschutzdämmung

**01.03.1 Wärmedämmung Geradsitzarmatur DN15 Gebäude Mineralwolle Rohrschale D 30mm**
STLB-Bau 2024-10 047
Wärmedämmung ohne Ummantelung DIN 4140 an haus- und betriebstechnischen Anlagen, an Geradsitzarmatur, DN 15, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet,
Hersteller und Typ '....................................................'
vom Bieter einzutragen.
Menge: 26,000 St

**01.03.2 Wärmedämmung Schrägsitzarmatur DN20 Gebäude Mineralwolle Rohrschale D 30mm**
STLB-Bau 2024-10 047
Wärmedämmung ohne Ummantelung DIN 4140 an haus- und betriebstechnischen Anlagen, an Schrägsitzarmatur, DN 20, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 2,000 St

**01.03.3 Wärmedämmung Schrägsitzarmatur DN32 Gebäude Mineralwolle Rohrschale D 30mm**
STLB-Bau 2024-10 047
Wärmedämmung ohne Ummantelung DIN 4140 an haus- und betriebstechnischen Anlagen, an Schrägsitzarmatur, DN 32, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 6,000 St

**01.03.4 Wärmedämmung Ummantelung Schrägsitzarmatur DN15 Gebäude Mineralwolle Rohrschale D 30mm Mantel Kunststofffolie**
STLB-Bau 2024-10 047
Wärmedämmung einschl. Ummantelung DIN 4140 an haus- und betriebstechnischen Anlagen, an Schrägsitzarmatur, DN 20, im Gebäude, Dämmung aus Mineralwolle DIN EN 14303, als Rohrschale, Dämmschichtdicke 30 mm, Brandverhaltensklasse DIN EN 13501-1 A1 (nichtbrennbar), Schmelzpunkt größer 1000 Grad C, DIN 4102-17, Wärmeleitfähigkeit 0,035 W/(mK) bei 40 Grad C Mitteltemperatur DIN EN 12667, kaschiert mit Alufolie, Ummantelung aus harter Kunststofffolie, Nähte verkleben, Arbeitshöhe des Montageortes bis 3,5 m über der Standfläche des hierfür erforderlichen Gerüstes, Vorhaltung des Gerüsts für Arbeiten anderer AN wird gesondert vergütet.
Menge: 1,000 St

**01.03.5 Wärmedämmung Ummantelung Schrägsitzarmatur DN32 Gebäude Mineralwolle Rohrschale D 30mm Mantel Kunststofffolie**
STLB-Bau 2024-10 047
Wärmedämmung einschl. Ummantelung DIN 4140 an haus- und betriebstechnischen Anlagen, an Schrägsitzarmatur, DN 32, im Gebäude, Dämmung aus Mineralwolle DIN EN 14303, als Rohrschale, Dämmschichtdicke 30 mm, Brandverhaltensklasse DIN EN 13501-1 A1 (nichtbrennbar), Schmelzpunkt größer 1000 Grad C, DIN 4102-17, Wärmeleitfähigkeit 0,035 W/(mK) bei 40 Grad C Mitteltemperatur DIN EN 12667, kaschiert mit Alufolie, Ummantelung aus harter Kunststofffolie, Nähte verkleben, Arbeitshöhe des Montageortes bis 3,5 m über der Standfläche des hierfür erforderlichen Gerüstes, Vorhaltung des Gerüsts für Arbeiten anderer AN wird gesondert vergütet.
Menge: 4,000 St

*Hinweis: Rohrdämmung TW*

**01.03.6 Wärmedämmung Rohr DN15 Gebäude Mineralwolle Rohrschale D 20mm**
STLB-Bau 2024-10 047
Wärmedämmung ohne Ummantelung DIN 4140 an haus- und betriebstechnischen Anlagen, an Rohrleitung, DN 15, Rohrverbindung als Pressverbindung, im Gebäude, Dämmung aus Mineralwolle DIN EN 14303, als Rohrschale, Dämmschichtdicke 20 mm, Brandverhaltensklasse DIN EN 13501-1 A1 (nichtbrennbar), Schmelzpunkt größer 1000 Grad C, DIN 4102-17, Wärmeleitfähigkeit 0,035 W/(mK) bei 40 Grad C Mitteltemperatur DIN EN 12667, kaschiert mit Alufolie, Arbeitshöhe des Montageortes bis 3,5 m über der Standfläche des hierfür erforderlichen Gerüstes, Vorhaltung des Gerüsts für Arbeiten anderer AN wird gesondert vergütet,
Hersteller und Typ '....................................................'
vom Bieter einzutragen.
Menge: 9,000 m

**01.03.7 Wärmedämmung Ummantelung Rohr DN15 Gebäude Mineralwolle Rohrschale D 30mm Mantel Kunststofffolie**
STLB-Bau 2024-10 047
Wärmedämmung einschl. Ummantelung DIN 4140 an haus- und betriebstechnischen Anlagen, an Rohrleitung, DN 15, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 4,000 m

**01.03.8 Wärmedämmung Rohr DN20 Gebäude Mineralwolle Rohrschale D 20mm**
STLB-Bau 2024-10 047
Wärmedämmung ohne Ummantelung DIN 4140 an haus- und betriebstechnischen Anlagen, an Rohrleitung, DN 20, Rohrverbindung als Pressverbindung, im Gebäude, Dämmung aus Mineralwolle DIN EN 14303, als Rohrschale, Dämmschichtdicke 20 mm, Brandverhaltensklasse DIN EN 13501-1 A1 (nichtbrennbar), Schmelzpunkt größer 1000 Grad C, DIN 4102-17, Wärmeleitfähigkeit 0,035 W/(mK) bei 40 Grad C Mitteltemperatur DIN EN 12667, kaschiert mit Alufolie, Arbeitshöhe des Montageortes bis 3,5 m über der Standfläche des hierfür erforderlichen Gerüstes, Vorhaltung des Gerüsts für Arbeiten anderer AN wird gesondert vergütet.
Menge: 8,000 m

**01.03.9 Wärmedämmung Rohr DN25 Gebäude Mineralwolle Rohrschale D 30mm**
STLB-Bau 2024-10 047
Wärmedämmung ohne Ummantelung DIN 4140 an haus- und betriebstechnischen Anlagen, an Rohrleitung, DN 25, Rohrverbindung als Pressverbindung, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 12,000 m

**01.03.10 Wärmedämmung Rohr DN32 Gebäude Mineralwolle Rohrschale D 30mm**
STLB-Bau 2024-10 047
Wärmedämmung ohne Ummantelung DIN 4140 an haus- und betriebstechnischen Anlagen, an Rohrleitung, DN 32, Rohrverbindung als Pressverbindung, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 34,000 m

**01.03.11 Wärmedämmung Ummantelung Rohr DN32 Gebäude Mineralwolle Rohrschale D 30mm Mantel Kunststofffolie**
STLB-Bau 2024-10 047
Wärmedämmung einschl. Ummantelung DIN 4140 an haus- und betriebstechnischen Anlagen, an Rohrleitung, DN 32, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 5,000 m

*Hinweis: Schlauchdämmung SW*

**01.03.12 Schalldämmung Rohr Kunststofffolie D 4mm DN50**
STLB-Bau 2024-10 047
Schalldämmung an Rohrleitung, aus Kunststofffolie, als Schlauch, Dicke 4 mm, Baustoffklasse DIN 4102-1 B2 (normalentflammbar), DN 50,
Hersteller und Typ '....................................................'
vom Bieter einzutragen.
Menge: 53,000 m

**01.03.13 Schalldämmung Rohr Kunststofffolie D 4mm DN110**
STLB-Bau 2024-10 047
Schalldämmung an Rohrleitung, aus Kunststofffolie, als Schlauch, Dicke 4 mm, Baustoffklasse DIN 4102-1 B2 (normalentflammbar), DN 110.
Menge: 126,000 m

*Hinweis: Brandschutz SW*

**01.03.14 Brandschutzabschottung Rohr PP R90 AD 50mm Gebäude Decke D 240mm 0,1-0,2m2**
STLB-Bau 2024-10 047
Brandschutzabschottung von Rohrleitung aus PP, Baustoffklasse DIN 4102-1 B1 (schwerentflammbar), mit allgemeinem bauaufsichtlichen Prüfzeugnis/allgemeiner bauaufsichtlicher Zulassung, Feuerwiderstandsklasse R 90 DIN EN 13501-2,
Rohrleitung nicht gedämmt, für Wasser/Abwasser, Rohraußendurchmesser 50 mm, Verlegung im Gebäude, Arbeitshöhe des Montageortes bis 3,5 m über der Standfläche des hierfür erforderlichen Gerüstes, Vorhaltung des Gerüsts für Arbeiten anderer AN wird gesondert vergütet, Decke aus Holz, Dicke 240 mm, eckiger Durchbruch, Querschnitt über 0,1 bis 0,2 m2, Fugenbreite über 40 bis 50 mm, Spalt füllen mit Mörtel DIN 18580, Mörtelgruppe III,
Hersteller und Typ '....................................................'
vom Bieter einzutragen.
Menge: 2,000 St

**01.03.15 Brandschutzabschottung Rohr PP R90 AD 110mm Gebäude Decke D 240mm 0,1-0,2m2**
STLB-Bau 2024-10 047
Brandschutzabschottung von Rohrleitung aus PP, Baustoffklasse DIN 4102-1 B1 (schwerentflammbar), mit allgemeinem bauaufsichtlichen Prüfzeugnis/allgemeiner bauaufsichtlicher Zulassung, Feuerwiderstandsklasse R 90 DIN EN 13501-2,
Rohrleitung nicht gedämmt, für Wasser/Abwasser, Rohraußendurchmesser 110 mm, Verlegung im Gebäude, Arbeitshöhe des Montageortes bis 3,5 m über der Standfläche des hierfür erforderlichen Gerüstes, Vorhaltung des Gerüsts für Arbeiten anderer AN wird gesondert vergütet, Decke aus Holz, Dicke 240 mm, eckiger Durchbruch, Querschnitt über 0,1 bis 0,2 m2, Fugenbreite über 40 bis 50 mm, Spalt füllen mit Mörtel DIN 18580, Mörtelgruppe III,
Hersteller und Typ '....................................................'
vom Bieter einzutragen.
Menge: 11,000 St

*Hinweis: Brandschutz TW*

**01.03.16 Brandschutzabschottung Rohr Stahl niro R90 AD 18mm Gebäude Decke D 240mm 0,02-0,05m2**
STLB-Bau 2024-10 047
Brandschutzabschottung von Rohrleitung aus nichtrostendem Stahl, mit allgemeinem bauaufsichtlichen Prüfzeugnis/allgemeiner bauaufsichtlicher Zulassung, Feuerwiderstandsklasse R 90 DIN EN 13501-2,
Rohrleitung nicht gedämmt, Rohraußendurchmesser 18 mm, Verlegung im Gebäude, mit Kennzeichnungsschild, Arbeitshöhe des Montageortes bis 3,5 m über der Standfläche des hierfür erforderlichen Gerüstes, Vorhaltung des Gerüsts für Arbeiten anderer AN wird gesondert vergütet, Decke aus Holz, Dicke 240 mm, eckiger Durchbruch, Querschnitt über 0,02 bis 0,05 m2, Fugenbreite über 40 bis 50 mm, Spalt füllen mit Brandschutzmörtel,
Hersteller und Typ '....................................................'
vom Bieter einzutragen.
Menge: 12,000 St

#### Bereich 01.04 Trinkwasserbehandlung

**01.04.1 Wasserzähler-Anschlussbügel Stahl verz Rückflussverhinderer Q3 4m3/h Absperrventil Rotguss PN10 DN32**
STLB-Bau 2024-10 042
Wasserzähler-Anschlussbügel einschl. Anschlussgewinde, aus verzinktem Stahl, Anschlussverschraubungen aus Messing mit Fest- und Längenausgleichsverschraubung, mit offenen Bügelschenkeln zur Aufnahme der Anschlussverschraubungen, als Montageeinheit mit ein- und ausgangsseitigem Absperrventil, ausgangsseitig mit Rückflussverhinderer, Abdichten des Schiebestutzens der Ausgleichsverschraubung mit O-Ring, für Hauswasserzähler mit Dauerdurchfluss Q3 4 m3/h,
Absperrventil, für Trinkwasser DIN 1988-200, Gehäuse und Oberteil aus Rotguss, Schrägsitzform mit Entleerungsventil, wartungsfreie Spindelabdichtung, EPDM-Sitzdichtung, mit Handrad, mit Gewindeanschluss, Nenndruck 1 MPa (10 bar), DN 32.
Menge: 1,000 St

**01.04.2 Druckminderer PN16 Vordruck 6bar Hinterdruck 1,5-6bar TW Rotguss R1 1/4**
STLB-Bau 2024-10 042
Druckminderer, in Verbindung mit rückspülbarem Filter DIN EN 13443-1 mit auswechselbarem Filterelement, Rückflussverhinderer und Druckmessgeräten für Vor- und Hinterdruck, Rückspülung automatisch, Nenndruck 1,6 MPa (16 bar), min. Vordruck 6 bar, Hinterdruck 1,5 bis 6 bar, entlastet, DIN EN 1567, für Trinkwasserleitung DIN 1988-200, max. Betriebstemperatur 30 Grad C, mit Gewindeanschluss und Anschlussverschraubungen, mit Schallschutzprüfzeichen DIN EN ISO 3822-1 Klasse I, Gehäuse aus Rotguss, R 1 1/4,
Hersteller und Typ '....................................................'
vom Bieter einzutragen.
Menge: 1,000 St

**01.04.3 Enthärtungs-Doppelanl. Ionenaustauschverfahren TW 5m3/h Kompaktanlage Steuerung mengenabhängig**
STLB-Bau 10/2024 046 TA TB
Enthärtungs-Doppelanlage, nach dem Ionenaustauschverfahren für kaltes Trinkwasser, DIN EN 14743 und DIN 19636-100, gemäß beiliegender Wasseranalyse, Volumenstrom 5 m3/h, bezogen auf eine Wassereingangshärte von 20 Grad dH,
Gehalt an Erdalkali am Austritt der Anlage kleiner 0,02 mol/m3, Fließdruck am Eintritt der Anlage 0,25 MPa (2,5 bar), Betriebsüberdruck der Anlage min./max. 0,2/1 MPa (2/10 bar), Betriebstemperatur Wasser/Umgebung 30/40 Grad C, Enthärtung durch Kationentauscher, max. Salzverbrauch 35 g für 1 Grad dH x m3
Kompaktanlage, Steuerung mengenabhängig, mit den Steuer- bzw. Regelbauteilen, intern anschlussfertig verdrahtet, Bemessungsbetriebsspannung 230 V AC, mit Anzeigeinstrumenten, Sicherungen, Schalter und Relais, Betriebs- und Störmeldeanzeigen, Leistungs- und Schaltungsbaugruppe für Steuerungsgerät, mit Schaltschrank, Schutzart IP 54 DIN EN 60529 (VDE 0470-1), Sammelstörmeldung mit potentialfreiem Kontakt, Regeneriersalz für Erstbefüllung DIN EN 973, Tabletten, elektronische Verschneidearmatur, zum Verschneiden von Weichwasser mit Trinkwasser, Gehäuse aus Rotguss, Anschluss DN 32.
Hersteller und Typ '....................................................'
vom Bieter einzutragen.
Menge: 1,000 St

**01.04.4 Druckmessgerät Stahl niro Durchm./NG 80mm 0-1bar R1/4**
STLB-Bau 2024-10 042
Druckmessgerät, für Wasser, Messsystem aus Kupferlegierung, mit Kapselfeder, mit rotem Markenzeiger, Gehäuse aus nichtrostendem Stahl, Anschlusszapfen radial unten, Übersteckring aus Stahl, lackiert, Messgenauigkeit 1 % vom Skalenendwert, Gehäusedurchmesser 80 mm, Anzeigebereich 0 bis 1 bar Betriebsüberdruck, Gewindeanschluss R 1/4,
Hersteller und Typ '....................................................'
vom Bieter einzutragen.
Menge: 2,000 St

#### Bereich 01.05 Einrichtungsgegenstände

*Hinweis: Vorbemerkung Fertigmontage*
Vorbemerkung Fertigmontage
==========================
Bei der Fertigmontage nachfolgender Sanitäreinrichtungsgegenstände sind folgende dauerelastischen Verfugungen mit VOC freiem Silikon vorzunehmen.

Objektanschlüsse
Sämtliche Freiräume der Abfluß- und Wasseranschlüsse
sind auszufüllen, und mit der Oberkante der Fliesen
dauerelastisch mit VOC freiem Silikon zu verfugen.

Einrichtungsgegenstände
Alle Objektkörper, die nach den Fliesenarbeiten angebracht werden, sind an den spritzwassergefährdeten
Stellen in gleicher Farbe dauerelastisch mit VOC freiem Silikon zu verfugen.
Farbe wird vom Architekten festgelegt.

Die angebotenen Preise verstehen sich jeweils für die komplette Montage, einschließlich Dübel, Schrauben und Befestigungen, sowie Rosetten und Dichtungsmaterial.

**01.05.1 Fugenabdichtung vorh.Dichtstoffe entf. elast.Dichtstoff Silikon B 10mm Primer Hinterfüllmaterial**
STLB-Bau 2024-10 045
Fugenabdichtung, einschl. Entfernen vorh. Dichtstoffe, mit elastischem Dichtstoff DIN EN 15651-3, Basis Silikon, Klasse XS 2, Volumenschwund kleiner gleich 20 %, neutralvernetzend, Fugenbreite 10 mm, Farbton weiß, zwischen Sanitärausstattungsgegenstand, Rückwand- und Bodenbelag, für Nischeneinbau und Rückwandbelag sowie 2 Seitenwandbelägen, Fugenausbildung dreieckig, einschl. systemgebundenem Primer und Hinterfüllmaterial.
Menge: 5,000 m

*Hinweis: Gartenwasseranschluss*

**01.05.2 Dichtmanschette**
Dichtmanschette,
selbstklebend und
feuchtigkeitsfest, Anwendung als
Gassperre, zum Abdichten von
Durchdringungen in Beton, Mauerwerk,
Stein, Metallen, Kunststoffen, Holz,
Verarbeitungstemperatur ab 4 °C, passend
für alle Nennweiten der Frostsicheren
Außenarmatur nach Figur 574,
Durchführung für Auslaufrohr R ¾, zum
Überputzen, zur Anwendung als Gassperre
Menge: 2,000 St.

**01.05.3 Wandauslaufventil DN15 Metall Durchflusskl.A Schlauchans.verschraub. Rückfl.verhind.**
STLB-Bau 2024-10 045
Wandauslaufventil DIN EN 200 DN 15, Armaturenkörper aus Metall, verchromt, Geräuschverhalten DIN 4109-1 Gruppe I, mit Prüfbericht, Durchflussklasse A (max. 0,25 l/s), mit festem Auslauf, mit Schlauchanschlussverschraubung, Rohrbelüfter und Rückflussverhinderer, ohne Luftansaugung DIN EN 246, diebstahlgeschützt, Oberteil mit Spindel, Auslöseelement aus Metall, verchromt, Ausführung in Standardfarbton, Anschlussgewinde G 1/2,
Hersteller und Typ '....................................................'
vom Bieter einzutragen.
Menge: 2,000 St

*Hinweis: WC Kleinkinder*
-------------

**01.05.4 Tiefspül-WC Sanitärporzellan glasiert abgerundet bodenstehend H bis 290mm Fuge verfüllen elast.Dichtstoff Silikon B 10mm**
STLB-Bau 2024-10 045
Tiefspül-WC, aus Sanitärporzellan, glasiert, Farbton weiß, abgerundet, spülrandfrei, bodenstehend, Spülmenge 5 l, Kinderausführung, Höhe bis 290 mm, Abgang waagerecht, Befestigung an Installationselement, mit Schallschutz DIN 4109-1, einschl. Verfüllen der Fugen, mit elastischem Dichtstoff DIN EN 15651-3, Basis Silikon, Klasse XS 2, Volumenschwund kleiner gleich 20 %, neutralvernetzend, Fugenbreite 10 mm, Farbton weiß, Fugenausbildung dreieckig,
Hersteller und Typ '....................................................'
vom Bieter einzutragen.
Menge: 2,000 St

**01.05.5 WC-Sitzring für KleinKinder, grau**
WC-Sitzring für KleinKinder

Verwendungszwecke
- Für KleinKinder-WCs ohne Spülrand

Eigenschaften
- Sitz aufliegend
- Töpfchenform
- Kinderfreundliches Design

Technische Eigenschaften
- Werkstoff: PUR
- Farbe / Oberfläche: achatgrau
- Breite: 28,5 cm
- Höhe: 4,5 cm
- Tiefe: 31 cm
- Absenkautomatik: nein
- Befestigung: keine
Menge: 2,000 St
Produkt:
  Artikel:
    Artikelnummer: 502.972.PL.1
    Artikelkurztext: WC-Sitzring für KleinKinder, grau

**01.05.6 Installationsel. maxB 600 mm Vorwandmontage WC-El. Einbauspülkasten höhenverstellbar**
STLB-Bau 10/2024 045 TA TB
Installationselement, Einbau in Trockenbauwand, mit vorh. Unterkonstruktion aus Metall, Bekleidung wird gesondert vergütet,
max. Breite Installationselement '600' mm, für
Vorwandmontage, für Aufbau auf Rohfußboden,
Oberkante Fertigfußboden '160' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 1,000 St

**01.05.7 Installationsel. maxB 600 mm Vorwandmontage WC-El. Einbauspülkasten höhenverstellbar**
STLB-Bau 10/2024 045 TA TB
Installationselement, Einbau in Trockenbauwand, mit vorh. Unterkonstruktion aus Metall, Bekleidung wird gesondert vergütet,
max. Breite Installationselement '600' mm, für
Vorwandmontage, für Aufbau auf Rohfußboden,
Oberkante Fertigfußboden '180' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 1,000 St

**01.05.8 Abdeckpl. Einbauspülkasten Zweimengenspülung Kunststoff Betätigungsel. Kunststoff**
STLB-Bau 2024-10 045
Abdeckplatte für Einbauspülkasten, für Zweimengenspülung, aus Kunststoff, Farbton weiß, mit Betätigungselement, aus Kunststoff, Auslösung manuell, mechanisch, für Betätigung von vorn,
Hersteller und Typ '....................................................'
vom Bieter einzutragen.
Menge: 2,000 St

*Hinweis: WC Kinder*
-------------

**01.05.9 Tiefspül-WC Sanitärporzellan glasiert abgerundet hängend H bis 290mm WC-Sitz Fuge verfüllen elast.Dichtstoff Silikon B 10mm**
STLB-Bau 2024-10 045
Tiefspül-WC, aus Sanitärporzellan, glasiert, Farbton weiß, abgerundet, spülrandfrei, wandhängend, Spülmenge 5 l, Kinderausführung, Höhe bis 290 mm, Abgang waagerecht, mit WC-Sitz, Befestigung an Installationselement, mit Schallschutz DIN 4109-1, einschl. Verfüllen der Fugen, mit elastischem Dichtstoff DIN EN 15651-3, Basis Silikon, Klasse XS 2, Volumenschwund kleiner gleich 20 %, neutralvernetzend, Fugenbreite 10 mm, Farbton weiß, Fugenausbildung dreieckig,
Hersteller und Typ '....................................................'
vom Bieter einzutragen.
Menge: 6,000 St

**01.05.10 Installationsel. maxB 600 mm Vorwandmontage WC-El. Einbauspülkasten höhenverstellbar**
STLB-Bau 10/2024 045 TA TB
Installationselement, Einbau in Trockenbauwand, mit vorh. Unterkonstruktion aus Metall, Bekleidung wird gesondert vergütet,
max. Breite Installationselement '600' mm, für
Vorwandmontage, für Aufbau auf Rohfußboden,
Oberkante Fertigfußboden '160' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 3,000 St

**01.05.11 Installationsel. maxB 600 mm Vorwandmontage WC-El. Einbauspülkasten höhenverstellbar**
STLB-Bau 10/2024 045 TA TB
Installationselement, Einbau in Trockenbauwand, mit vorh. Unterkonstruktion aus Metall, Bekleidung wird gesondert vergütet,
max. Breite Installationselement '600' mm, für
Vorwandmontage, für Aufbau auf Rohfußboden,
Oberkante Fertigfußboden '180' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 3,000 St

**01.05.12 Abdeckpl. Einbauspülkasten Zweimengenspülung Kunststoff Betätigungsel. Kunststoff**
STLB-Bau 2024-10 045
Abdeckplatte für Einbauspülkasten, für Zweimengenspülung, aus Kunststoff, Farbton weiß, mit Betätigungselement, aus Kunststoff, Auslösung manuell, mechanisch, für Betätigung von vorn,
Hersteller und Typ '....................................................'
vom Bieter einzutragen.
Menge: 6,000 St

*Hinweis: WC*
-------------

**01.05.13 Tiefspül-WC Sanitärporzellan glasiert abgerundet hängend WC-Sitz Deckel Absenkautomatik Fuge verfüllen elast.Dichtstoff Silikon B 10mm**
STLB-Bau 2024-10 045
Tiefspül-WC, aus Sanitärporzellan, glasiert, Farbton weiß, abgerundet, spülrandfrei, wandhängend, Spülmenge 6 l, Abgang waagerecht, mit WC-Sitz, Deckel mit Absenkautomatik, Befestigung an Installationselement, mit Schallschutz DIN 4109-1, einschl. Verfüllen der Fugen, mit elastischem Dichtstoff DIN EN 15651-3, Basis Silikon, Klasse XS 2, Volumenschwund kleiner gleich 20 %, neutralvernetzend, Fugenbreite 10 mm, Farbton weiß, Fugenausbildung dreieckig,
Hersteller und Typ '....................................................'
vom Bieter einzutragen.
Menge: 3,000 St

**01.05.14 Installationsel. maxB 600 mm Vorwandmontage WC-El. Einbauspülkasten höhenverstellbar**
STLB-Bau 2024-10 045
Installationselement, Einbau in Trockenbauwand, mit vorh. Unterkonstruktion aus Metall, Bekleidung wird gesondert vergütet,
max. Breite Installationselement '600' mm, für Vorwandmontage, für Aufbau auf Rohfußboden,
Oberkante Fertigfußboden '160' mm, mit Montageraumabdeckung, WC-Element, mit Einbauspülkasten DIN EN 14055, sichtbare Auslösung des Spülvorgangs von vorne, mit Schallschutz DIN 4109-1, statisch belastbar durch Sanitärobjekte, für Wand- und Fußbodenbefestigung, höhenverstellbar, mit Füßen und Wandwinkel, Fußstützen höhenverstellbar bis 20 cm, mit Befestigung und Anschlüssen für Zu- und Abläufe mit Verrohrung aus Verbundrohr,
Anzahl Zuläufe '1'

mit Abflussverrohrung und Ablaufbogen,
aus Kunststoff, DN 90, Ablaufbogen aus PE-HD-Rohr,
Hersteller und Typ '....................................................'
vom Bieter einzutragen.
Menge: 1,000 St

**01.05.15 Installationsel. maxB 600 mm Vorwandmontage WC-El. Einbauspülkasten höhenverstellbar**
STLB-Bau 2024-10 045
Installationselement, Einbau in Trockenbauwand, mit vorh. Unterkonstruktion aus Metall, Bekleidung wird gesondert vergütet,
max. Breite Installationselement '600' mm, für Vorwandmontage, für Aufbau auf Rohfußboden,
Oberkante Fertigfußboden '180' mm, mit Montageraumabdeckung, WC-Element, mit Einbauspülkasten DIN EN 14055, sichtbare Auslösung des Spülvorgangs von vorne, mit Schallschutz DIN 4109-1, statisch belastbar durch Sanitärobjekte, für Wand- und Fußbodenbefestigung, höhenverstellbar, mit Füßen und Wandwinkel, Fußstützen höhenverstellbar bis 20 cm, mit Befestigung und Anschlüssen für Zu- und Abläufe mit Verrohrung aus Verbundrohr,
Anzahl Zuläufe '1'

mit Abflussverrohrung und Ablaufbogen,
aus Kunststoff, DN 90, Ablaufbogen aus PE-HD-Rohr,
Hersteller und Typ '....................................................'
vom Bieter einzutragen.
Menge: 2,000 St

**01.05.16 Abdeckpl. Einbauspülkasten Zweimengenspülung Kunststoff Betätigungsel. Kunststoff**
STLB-Bau 2024-10 045
Abdeckplatte für Einbauspülkasten, für Zweimengenspülung, aus Kunststoff, Farbton weiß, mit Betätigungselement, aus Kunststoff, Auslösung manuell, mechanisch, für Betätigung von vorn,
Hersteller und Typ '....................................................'
vom Bieter einzutragen.
Menge: 3,000 St

*Hinweis: Waschtisch*
-------------

**01.05.17 Waschbecken Sanitärporzellan B 600-650mm Ausladung 450-500mm Fuge verfüllen elast.Dichtstoff Silikon B 10mm**
STLB-Bau 2024-10 045
Waschbecken, Beckenaußenform rechteckig, aus Sanitärporzellan, Farbton weiß, glasiert, mit Loch für Einlocharmatur, ohne Überlauf, für Ablaufventil, Breite über 600 bis 650 mm, Ausladung über 450 bis 500 mm, Befestigung an Installationselement, mit Schallschutz DIN 4109-1, einschl. Verfüllen der Fugen, mit elastischem Dichtstoff DIN EN 15651-3, Basis Silikon, Klasse XS 2, Volumenschwund kleiner gleich 20 %, neutralvernetzend, Fugenbreite 10 mm, Farbton weiß, Fugenausbildung dreieckig,
Hersteller und Typ '....................................................'
vom Bieter einzutragen.
Menge: 3,000 St

**01.05.18 Ablaufventil Waschbecken DN32 Messing Schaftventil**
STLB-Bau 2024-10 045
Ablaufventil DIN EN 274-1, nicht absperrbar, für Waschbecken DN 32, aus Messing, verchromt, als Schaftventil, Gewindeanschluss aus Messing, mit Geruchverschluss DIN 19541 mit Prüfzeichen, als Röhrengeruchverschluss, aus nichtrostendem Stahl.
Menge: 3,000 St

**01.05.19 Einhandmischer Standmontage Waschbeckenbatterie DN15 Metall Ausladung bis 120mm Hebel TW-Erwärmer geschl. Durchflusskl.A Strahlregler 0,25l/s H bis 90mm**
STLB-Bau 10/2024 045 TB
Einhandmischer für Standmontage, Waschbeckenbatterie, DN 15, Armaturenkörper aus Metall, verchromt, Ausladung bis 120 mm, Oberteil mit Kolbenkartusche, Auslöseelement aus Metall, verchromt, mit Hebel, für geschlossenen Trinkwassererwärmer, Durchflussklasse A (max. 0,25 l/s), mit festem Auslauf, mit Strahlregler mit Luftansaugung DIN EN 246 (Luftsprudler), Durchflussmenge 0,25 l/s, Auslaufhöhe bis 90 mm,
Hersteller und Typ '....................................................'
vom Bieter einzutragen.
Menge: 3,000 St

**01.05.20 Eckventil Absperr-Anschlussventil DN15 Gewindeanschl. selbstdichtend G3/8 Messing Schubrosette**
STLB-Bau 2024-10 045
Eckventil, als Absperr- und Anschlussventil, DN 15, Geräuschverhalten DIN 4109-1 Gruppe I, mit Prüfbericht, mit selbstdichtendem Gewindeanschluss G 3/8, aus Messing, verchromt, mit Schubrosette.
Menge: 6,000 St

**01.05.21 Installationsel. maxB 600 mm Vorwandmontage Waschbecken-El. UP-Geruchsverschluss höhenverstellbar**
STLB-Bau 2024-10 045
Installationselement, Einbau in Trockenbauwand, mit vorh. Unterkonstruktion aus Metall, Bekleidung wird gesondert vergütet,
max. Breite Installationselement '600' mm, für Vorwandmontage, für Aufbau auf Rohfußboden,
Oberkante Fertigfußboden '160' mm, mit Montageraumabdeckung, Waschbecken-Element, mit UP-Geruchsverschluss, mit Schallschutz DIN 4109-1, statisch belastbar durch Sanitärobjekte, für Wand- und Fußbodenbefestigung, höhenverstellbar, mit Füßen und Wandwinkel, Fußstützen höhenverstellbar bis 20 cm, mit Befestigung und Anschlüssen für Zu- und Abläufe mit Verrohrung aus Verbundrohr,
Anzahl Zuläufe '2'

mit Abflussverrohrung und Ablaufbogen,
aus Kunststoff, DN 90, Ablaufbogen aus PE-HD-Rohr,
Hersteller und Typ '....................................................'
vom Bieter einzutragen.
Menge: 1,000 St

**01.05.22 Installationsel. maxB 600 mm Vorwandmontage Waschbecken-El. UP-Geruchsverschluss höhenverstellbar**
STLB-Bau 2024-10 045
Installationselement, Einbau in Trockenbauwand, mit vorh. Unterkonstruktion aus Metall, Bekleidung wird gesondert vergütet,
max. Breite Installationselement '600' mm, für Vorwandmontage, für Aufbau auf Rohfußboden,
Oberkante Fertigfußboden '180' mm, mit Montageraumabdeckung, Waschbecken-Element, mit UP-Geruchsverschluss, mit Schallschutz DIN 4109-1, statisch belastbar durch Sanitärobjekte, für Wand- und Fußbodenbefestigung, höhenverstellbar, mit Füßen und Wandwinkel, Fußstützen höhenverstellbar bis 20 cm, mit Befestigung und Anschlüssen für Zu- und Abläufe mit Verrohrung aus Verbundrohr,
Anzahl Zuläufe '2'

mit Abflussverrohrung und Ablaufbogen,
aus Kunststoff, DN 90, Ablaufbogen aus PE-HD-Rohr,
Hersteller und Typ '....................................................'
vom Bieter einzutragen.
Menge: 2,000 St

*Hinweis: Wickeltisch*

**01.05.23 Einhandmischer Standmontage Spültischbatterie DN15 Metall Ausladung 150-200mm Hebel TW-Erwärmer geschl. Durchflusskl.B Strahlregler H bis 150mm**
STLB-Bau 2024-10 045
Einhandmischer für Standmontage, Spültischbatterie, DN 15, Armaturenkörper aus Metall, verchromt, medienberührende Teile nickelfrei, Ausladung über 150 bis 200 mm, Oberteil mit Kolbenkartusche, Auslöseelement aus Metall, verchromt, mit Hebel, mit einstellbarem Temperaturanschlag, Geräuschverhalten DIN 4109-1 Gruppe I, mit Prüfbericht, für geschlossenen Trinkwassererwärmer, Durchflussklasse B (max. 0,42 l/s), mit schwenkbarem gegossenen Auslauf, mit manueller Umstellung Strahlregler/Dusche, mit Strahlregler mit Luftansaugung DIN EN 246 (Luftsprudler), Geräteanschlussventil für 2 Geräteanschlüsse, Auslaufhöhe bis 150 mm, mit herausziehbarer Dusche,
Hersteller und Typ '....................................................'
vom Bieter einzutragen.
Menge: 2,000 St

**01.05.24 Ablaufventil Waschbecken DN40 Messing Stopfenventil**
STLB-Bau 2024-10 045
Ablaufventil DIN EN 274-1, absperrbar, für Waschbecken DN 40, aus Messing, verchromt, als Stopfenventil, Gewindeanschluss aus Messing, mit Geruchverschluss DIN 19541 mit Prüfzeichen, als Röhrengeruchverschluss, aus nichtrostendem Stahl.
Menge: 2,000 St

**01.05.25 Eckventil Absperr-Anschlussventil DN15 Gewindeanschl. selbstdichtend G3/8 Messing Schubrosette**
STLB-Bau 2024-10 045
Eckventil, als Absperr- und Anschlussventil, DN 15, Geräuschverhalten DIN 4109-1 Gruppe I, mit Prüfbericht, mit selbstdichtendem Gewindeanschluss G 3/8, aus Messing, verchromt, mit Schubrosette.
Menge: 4,000 St

*Hinweis: WC außen*

**01.05.26 Waschbecken wandhängend Sanitärporzellan B 1000-1200mm Ausladung 450-500mm Fuge verfüllen elast.Dichtstoff Silikon B 10mm**
STLB-Bau 2024-10 045
Waschbecken DIN EN 31 (wandhängend), Beckenaußenform rechteckig, Beckeninnenform rechteckig, aus Sanitärporzellan, glasiert, mit 2 Löchern für Einlocharmaturen, mit Überlauf, für Ablaufventil, Breite über 1000 bis 1200 mm, Ausladung über 450 bis 500 mm, Befestigung an Installationselement, mit Schallschutz DIN 4109-1, einschl. Verfüllen der Fugen, mit elastischem Dichtstoff DIN EN 15651-3, Basis Silikon, Klasse XS 2, Volumenschwund kleiner gleich 20 %, neutralvernetzend, Fugenbreite 10 mm, Farbton weiß, Fugenausbildung dreieckig.
Menge: 1,000 St

**01.05.27 Ablaufventil Waschbecken DN32 Messing Schaftventil**
STLB-Bau 2024-10 045
Ablaufventil DIN EN 274-1, nicht absperrbar, für Waschbecken DN 32, aus Messing, verchromt, als Schaftventil, Gewindeanschluss aus Messing, mit Geruchverschluss DIN 19541 mit Prüfzeichen, als Röhrengeruchverschluss, aus nichtrostendem Stahl.
Menge: 1,000 St

**01.05.28 Eckventil Absperr-Anschlussventil DN15 Gewindeanschl. selbstdichtend G3/8 Messing Schubrosette**
STLB-Bau 2024-10 045
Eckventil, als Absperr- und Anschlussventil, DN 15, Geräuschverhalten DIN 4109-1 Gruppe I, mit Prüfbericht, mit selbstdichtendem Gewindeanschluss G 3/8, aus Messing, verchromt, mit Schubrosette.
Menge: 4,000 St

**01.05.29 Einhandmischer Standmontage Waschbeckenbatterie DN15 Metall Ausladung bis 120mm Hebel TW-Erwärmer geschl. Durchflusskl.A Strahlregler 0,25l/s H bis 90mm**
STLB-Bau 10/2024 045 TB
Einhandmischer für Standmontage, Waschbeckenbatterie, DN 15, Armaturenkörper aus Metall, verchromt, Ausladung bis 120 mm, Oberteil mit Kolbenkartusche, Auslöseelement aus Metall, verchromt, mit Hebel, für geschlossenen Trinkwassererwärmer, Durchflussklasse A (max. 0,25 l/s), mit festem Auslauf, mit Strahlregler mit Luftansaugung DIN EN 246 (Luftsprudler), Durchflussmenge 0,25 l/s, Auslaufhöhe bis 90 mm,
Hersteller und Typ '....................................................'
vom Bieter einzutragen.
Menge: 2,000 St

**01.05.30 Tiefspül-WC Sanitärporzellan glasiert abgerundet hängend H bis 290mm WC-Sitz Fuge verfüllen elast.Dichtstoff Silikon B 10mm**
STLB-Bau 2024-10 045
Tiefspül-WC, aus Sanitärporzellan, glasiert, Farbton weiß, abgerundet, spülrandfrei, wandhängend, Spülmenge 5 l, Kinderausführung, Höhe bis 290 mm, Abgang waagerecht, mit WC-Sitz, Befestigung an Installationselement, mit Schallschutz DIN 4109-1, einschl. Verfüllen der Fugen, mit elastischem Dichtstoff DIN EN 15651-3, Basis Silikon, Klasse XS 2, Volumenschwund kleiner gleich 20 %, neutralvernetzend, Fugenbreite 10 mm, Farbton weiß, Fugenausbildung dreieckig,
Hersteller und Typ '....................................................'
vom Bieter einzutragen.
Menge: 2,000 St

**01.05.31 Installationsel. maxB 600 mm Vorwandmontage WC-El. Einbauspülkasten höhenverstellbar**
STLB-Bau 10/2024 045 TA TB
Installationselement, Einbau in Trockenbauwand, mit vorh. Unterkonstruktion aus Metall, Bekleidung wird gesondert vergütet,
max. Breite Installationselement '600' mm, für
Vorwandmontage, für Aufbau auf Rohfußboden,
Oberkante Fertigfußboden '180' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 2,000 St

**01.05.32 Installationsel. maxB 600 mm Vorwandmontage Waschbecken-El. UP-Geruchsverschluss höhenverstellbar**
STLB-Bau 10/2024 045 TA TB
Installationselement, Einbau in Trockenbauwand, mit vorh. Unterkonstruktion aus Metall, Bekleidung wird gesondert vergütet,
max. Breite Installationselement '600' mm, für
Vorwandmontage, für Aufbau auf Rohfußboden,
Oberkante Fertigfußboden '180' mm, mit
Montageraumabdeckung, Waschbecken-Element, mit UP-Geruchsverschluss, mit Schallschutz DIN 4109-1, statisch belastbar durch Sanitärobjekte, für Wand- und Fußbodenbefestigung, höhenverstellbar, mit Füßen und Wandwinkel, Fußstützen höhenverstellbar bis 20 cm,
für Kinder und Kleinkinder, mit Befestigung und Anschlüssen für Zu- und Abläufe mit Verrohrung aus Verbundrohr,
Anzahl Zuläufe
2

mit Abflussverrohrung und Ablaufbogen,
aus Kunststoff, DN 90, Ablaufbogen aus PE-HD-Rohr,
Hersteller und Typ '....................................................'
vom Bieter einzutragen.
Menge: 2,000 St

**01.05.33 Abdeckpl. Einbauspülkasten Zweimengenspülung Kunststoff Betätigungsel. Kunststoff**
STLB-Bau 2024-10 045
Abdeckplatte für Einbauspülkasten, für Zweimengenspülung, aus Kunststoff, Farbton weiß, mit Betätigungselement, aus Kunststoff, Auslösung manuell, mechanisch, für Betätigung von vorn,
Hersteller und Typ '....................................................'
vom Bieter einzutragen.
Menge: 2,000 St

*Hinweis: beh. WC*

**01.05.34 Tiefspül-WC Sanitärporzellan glasiert abgerundet hängend WC-Sitz ohne Deckel Rückenstütze Fuge verfüllen elast.Dichtstoff Silikon B 10mm**
STLB-Bau 2024-10 045
Tiefspül-WC, als barrierefreie Ausführung DIN 18040, aus Sanitärporzellan, glasiert, Farbton weiß, abgerundet, spülrandfrei, wandhängend, Spülmenge 6 l, Abgang waagerecht, mit WC-Sitz, ohne Deckel und mit Rückenstütze, Befestigung an Installationselement, mit Schallschutz DIN 4109-1, einschl. Verfüllen der Fugen, mit elastischem Dichtstoff DIN EN 15651-3, Basis Silikon, Klasse XS 2, Volumenschwund kleiner gleich 20 %, neutralvernetzend, Fugenbreite 10 mm, Farbton weiß, Fugenausbildung dreieckig,
Hersteller und Typ '....................................................'
vom Bieter einzutragen.
Menge: 1,000 St

**01.05.35 Installationsel. maxB 600 mm Vorwandmontage WC-El. Einbauspülkasten höhenverstellbar barrierefr. Befestig.mög. Stütze Griffe**
STLB-Bau 2024-10 045
Installationselement, Einbau in Trockenbauwand, mit vorh. Unterkonstruktion aus Metall, Bekleidung wird gesondert vergütet,
max. Breite Installationselement '600' mm, für Vorwandmontage, für Aufbau auf Rohfußboden,
Oberkante Fertigfußboden '180' mm, mit Montageraumabdeckung, WC-Element, mit Einbauspülkasten DIN EN 14055, sichtbare Auslösung des Spülvorgangs von vorne, mit Schallschutz DIN 4109-1, statisch belastbar durch Sanitärobjekte, für Wand- und Fußbodenbefestigung, höhenverstellbar, mit Füßen und Wandwinkel, Fußstützen höhenverstellbar bis 20 cm, als barrierefreie Ausführung DIN 18040, mit Befestigungsmöglichkeiten für Rückenstütze und Stützklappgriffe, Ausführung für 2 Griffe, mit Befestigung und Anschlüssen für Zu- und Abläufe mit Verrohrung aus Verbundrohr,
Anzahl Zuläufe '1'

mit Abflussverrohrung und Ablaufbogen,
aus Kunststoff, DN 90, Ablaufbogen aus PE-HD-Rohr,
Hersteller und Typ '....................................................'
vom Bieter einzutragen.
Menge: 1,000 St

**01.05.36 Stützklappgriff WC Kunststoff aufgeraut Ausladung 850mm Papierhalter Spülauslösung Auslösung durch Funksteuerung**
STLB-Bau 2024-10 045
Stützklappgriff für WC, aus Kunststoff, Griffigkeit durch Aufrauen, Ausladung 850 mm, belastbar bis 100 kg am Griffvorderteil, mit Fallbremse, mit Papierhalter und Spülauslösung, durch Funksteuerung, Befestigung mit Flansch, Schrauben verdeckt.
Menge: 2,000 St

**01.05.37 Waschbecken Sanitärporzellan unterfahrbar B 600-650mm Ausladung 450-500mm Fuge verfüllen elast.Dichtstoff Silikon B 5mm**
STLB-Bau 2024-10 045
Waschbecken, Beckenaußenform rechteckig, Beckeninnenform oval, aus Sanitärporzellan, Farbton weiß, glasiert, mit Loch für Einlocharmatur, mit Überlauf, für Ablaufventil, unterfahrbar DIN 18040, Breite über 600 bis 650 mm, Ausladung über 450 bis 500 mm, Befestigung an Installationselement, mit Schallschutz DIN 4109-1, einschl. Verfüllen der Fugen, mit elastischem Dichtstoff DIN EN 15651-3, Basis Silikon, Klasse XS 2, Volumenschwund kleiner gleich 20 %, neutralvernetzend, Fugenbreite 5 mm, Farbton weiß, Fugenausbildung dreieckig,
Hersteller und Typ '....................................................'
vom Bieter einzutragen.
Menge: 1,000 St

**01.05.38 Stützklappgriff Waschbecken Kunststoff aufgeraut Ausladung 850mm**
STLB-Bau 2024-10 045
Stützklappgriff für Waschbecken, aus Kunststoff, Griffigkeit durch Aufrauen, Ausladung 850 mm, belastbar bis 100 kg am Griffvorderteil, mit Fallbremse, Befestigung mit Flansch, Schrauben verdeckt.
Menge: 2,000 St

**01.05.39 Ablaufventil Waschbecken DN32 Messing Schaftventil**
STLB-Bau 2024-10 045
Ablaufventil DIN EN 274-1, nicht absperrbar, für Waschbecken DN 32, aus Messing, verchromt, als Schaftventil, Gewindeanschluss aus Messing, mit Geruchverschluss DIN 19541 mit Prüfzeichen, als Röhrengeruchverschluss, aus nichtrostendem Stahl.
Menge: 1,000 St

**01.05.40 Einhandmischer Wandmontage Waschbeckenbatterie DN15 Messing Armhebel TW-Erwärmer geschl. Durchflusskl.B Strahlregler**
STLB-Bau 2024-10 045
Einhandmischer für Wandmontage, Waschbeckenbatterie, DN 15, Armaturenkörper aus Messing, verchromt, medienberührende Teile nickelfrei, Oberteil mit Keramikscheiben, Auslöseelement aus Metall, verchromt, mit Armhebel, mit einstellbarem Temperaturanschlag, Geräuschverhalten DIN 4109-1 Gruppe I, mit Prüfbericht, für geschlossenen Trinkwassererwärmer, Durchflussklasse B (max. 0,42 l/s), mit festem Auslauf, mit Strahlregler mit Luftansaugung DIN EN 246 (Luftsprudler), Ausladung über 150 bis 200 mm, als barrierefreie Ausführung DIN 18040,
Hersteller und Typ '....................................................'
vom Bieter einzutragen.
Menge: 1,000 St

**01.05.41 Installationsel. maxB 600 mm Vorwandmontage Waschbecken-El. UP-Geruchsverschluss höhenverstellbar barrierefrei Befestig.mögl. Stützgriffe**
STLB-Bau 2024-10 045
Installationselement, Einbau in Trockenbauwand, mit vorh. Unterkonstruktion aus Metall, Bekleidung wird gesondert vergütet,
max. Breite Installationselement '600' mm, für Vorwandmontage, für Aufbau auf Rohfußboden,
Oberkante Fertigfußboden '180' mm, mit Montageraumabdeckung, Waschbecken-Element, mit UP-Geruchsverschluss, mit Schallschutz DIN 4109-1, statisch belastbar durch Sanitärobjekte, für Wand- und Fußbodenbefestigung, höhenverstellbar, mit Füßen und Wandwinkel, Fußstützen höhenverstellbar bis 20 cm, als barrierefreie Ausführung DIN 18040, mit Befestigungsmöglichkeiten für Stützgriffe, Ausführung für 2 Griffe, mit Befestigung und Anschlüssen für Zu- und Abläufe mit Verrohrung aus Verbundrohr,
Anzahl Zuläufe '2'

mit Abflussverrohrung und Ablaufbogen,
aus Kunststoff, DN 90, Ablaufbogen aus PE-HD-Rohr,
Hersteller und Typ '....................................................'
vom Bieter einzutragen.
Menge: 1,000 St

**01.05.42 Set Power & Connect Box Netzteil, für WWC Element**
Set Power & Connect Box und Netzteil für Element für Wand-WC

Technische Eigenschaften
- Ausgangsleistung: 12 W
- Ausgangsspannung: 12 V DC
- Nennspannung: 90-260 V AC
- Netzfrequenz: 50-60 Hz
- Schutzart: IPX4

zusätzlicher Lieferumfang
- Power & Connect Box
- Netzteil mit LED-Anzeige
- Anschlusskabel
- Zwischenboden mit Anschlussklemme
- Bauschutz
- Leerrohr Länge 0.32 m, für Anschluss

Oder gleichwertig.
Menge: 1,000 St
Produkt:
  Artikel:
    Artikelnummer: 116.098.00.1
    Artikelkurztext: Set Power & Connect Box Netzteil, für WWC Element

*Hinweis: Waschrinne Sonder "gem. Beschrei*
-------------
Waschrinne Sonder "gem. Beschrei
bung und Plan

**01.05.43 abgestufte Waschrinne aus Varicor PG 1, 2085x480x200 mm**
abgestufte Waschrinne aus Varicor
PG 1, 2085x480x200 mm,
inkl. Installationselement, Befestigungen

Oder gleichwertig.

Hersteller und Typ '....................................................'
vom Bieter einzutragen.
Menge: 2,000 St

**01.05.44 Wandauflagewinkel L 450 mm aus Edelstahl, inkl Schrauben u. Dübel**
Wandauflagewinkel L 450 mm aus
Edelstahl, inkl Schrauben u. Dübel

Oder gleichwertig.

Hersteller und Typ '....................................................'
vom Bieter einzutragen.
Menge: 4,000 St

**01.05.45 Rohrkonsole aus Edelstahl inkl. Schrauben u. Dübel**
Rohrkonsole aus Edelstahl
inkl. Schrauben u. Dübel

Oder gleichwertig.

Hersteller und Typ '....................................................'
vom Bieter einzutragen.
Menge: 8,000 St

**01.05.46 verantwortliches Aufmaß vor Ort pro Termin**
Menge: 1,000 St

**01.05.47 Frachtkosten**
Menge: 1,000 St

**01.05.48 Einhandmischer Standmontage Waschbeckenbatterie DN15 Metall Ausladung bis 120mm Hebel TW-Erwärmer geschl. Durchflusskl.A Strahlregler 0,25l/s H bis 90mm**
STLB-Bau 10/2024 045 TB
Einhandmischer für Standmontage, Waschbeckenbatterie, DN 15, Armaturenkörper aus Metall, verchromt, Ausladung bis 120 mm, Oberteil mit Kolbenkartusche, Auslöseelement aus Metall, verchromt, mit Hebel, für geschlossenen Trinkwassererwärmer, Durchflussklasse A (max. 0,25 l/s), mit festem Auslauf, mit Strahlregler mit Luftansaugung DIN EN 246 (Luftsprudler), Durchflussmenge 0,25 l/s, Auslaufhöhe bis 90 mm,
Hersteller und Typ '....................................................'
vom Bieter einzutragen.
Menge: 8,000 St

**01.05.49 Eckventil Absperr-Anschlussventil DN15 Gewindeanschl. selbstdichtend G3/8 Messing Schubrosette**
STLB-Bau 2024-10 045
Eckventil, als Absperr- und Anschlussventil, DN 15, Geräuschverhalten DIN 4109-1 Gruppe I, mit Prüfbericht, mit selbstdichtendem Gewindeanschluss G 3/8, aus Messing, verchromt, mit Schubrosette.
Menge: 16,000 St

**01.05.50 Ablaufventil Waschbecken DN32 Messing Schaftventil**
STLB-Bau 2024-10 045
Ablaufventil DIN EN 274-1, nicht absperrbar, für Waschbecken DN 32, aus Messing, verchromt, als Schaftventil, Gewindeanschluss aus Messing, mit Geruchverschluss DIN 19541 mit Prüfzeichen, als Röhrengeruchverschluss, aus nichtrostendem Stahl.
Menge: 8,000 St

*Hinweis: Apparateanschlüsse*

**01.05.51 Geruchverschluss Waschbecken 1 1/4xDN32 Kunststoff heißwasserbest. Flaschengeruchverschluss**
STLB-Bau 2024-10 045
Geruchverschluss für Waschbecken, 1 1/4 x DN 32, aus Kunststoff, heißwasserbeständig, Farbton weiß, als Flaschengeruchverschluss, mit Anschlussbogen, mit Rosette.
Menge: 12,000 St

**01.05.52 Geruchverschluss Waschbecken 1 1/4xDN32 Kunststoff heißwasserbest. Wandeinbaugeruchverschluss**
STLB-Bau 2024-10 045
Geruchverschluss für Waschbecken, 1 1/4 x DN 32, aus Kunststoff, heißwasserbeständig, Farbton weiß, als Wandeinbaugeruchverschluss für Wandanschluss, verstellbar, mit Rosette.
Menge: 1,000 St

**01.05.53 Geruchverschluss Waschbecken 1 1/2xDN50 Kunststoff heißwasserbest. Röhrengeruchverschluss**
STLB-Bau 2024-10 045
Geruchverschluss für Waschbecken, 1 1/2 x DN 50, aus Kunststoff, heißwasserbeständig, Farbton weiß, als Röhrengeruchverschluss, mit Anschlussbogen, mit Rosette.
Menge: 2,000 St

**01.05.54 Geruchverschluss Ausgussbecken 1 1/4xDN32 Kunststoff heißwasserbest. Röhrengeruchverschluss**
STLB-Bau 2024-10 045
Geruchverschluss für Ausgussbecken, 1 1/4 x DN 32, aus Kunststoff, heißwasserbeständig, Farbton weiß, als Röhrengeruchverschluss, mit Rosette.
Menge: 1,000 St

**01.05.55 Geruchverschluss Spültisch 1 1/4xDN32 Kunststoff heißwasserbest. Röhrengeruchverschluss**
STLB-Bau 2024-10 045
Geruchverschluss für Spültisch, mit Geräteanschluss, 1 1/4 x DN 32, aus Kunststoff, heißwasserbeständig, Farbton weiß, als Röhrengeruchverschluss, mit Anschlussbogen, mit Rosette.
Menge: 5,000 St

**01.05.56 Anschlusswinkel kon. AG Stahl niro Rp 1/2/12mm TW Pressverbindung AD 12mm**
STLB-Bau 2024-10 042
Anschlusswinkel einschl. Abpressstopfen, verdrehsicher, in 45-Grad-Stufen arretierbar, mit konischem Außengewinde, aus nichtrostendem Stahl, Anschlussmaße Rp 1/2/12 mm, für Rohrleitung aus nichtrostendem Stahl, Werkstoff-Nr 1.4401, Legierungszuschlag mind. 2,2 Gewichts-% Molybdän, für Trinkwasser DIN 1988-200, als Pressverbindung mit DVGW-Zertifizierung, Außendurchmesser 12 mm.
Menge: 36,000 St

**01.05.57 Anschlusswinkel UP-Spülkasten kon. AG Stahl niro Rp 1/2/12mm TW Pressverbindung AD 12mm**
STLB-Bau 2024-10 042
Anschlusswinkel für UP-Spülkasten, mit konischem Außengewinde, aus nichtrostendem Stahl, Anschlussmaße Rp 1/2/12 mm, für Rohrleitung aus nichtrostendem Stahl, Werkstoff-Nr 1.4401, Legierungszuschlag mind. 2,2 Gewichts-% Molybdän, für Trinkwasser DIN 1988-200, als Pressverbindung mit DVGW-Zertifizierung, Außendurchmesser 12 mm.
Menge: 14,000 St

*Hinweis: Ausgussbecken*

**01.05.58 Ausgussbecken Stahl emailliert hängend B 500-550mm Ausladung 300-350mm Fuge verfüllen elast.Dichtstoff Silikon B 5mm**
STLB-Bau 2024-10 045
Ausgussbecken, aus Stahl, emailliert, Farbton weiß, wandhängend, mit Rückwand, mit Klapprost aus verzinktem Stahl, Befestigung mit Schrauben, Breite über 500 bis 550 mm, Ausladung über 300 bis 350 mm, mit Schallschutz DIN 4109-1, einschl. Verfüllen der Fugen, mit elastischem Dichtstoff DIN EN 15651-3, Basis Silikon, Klasse XS 2, Volumenschwund kleiner gleich 20 %, neutralvernetzend, Fugenbreite 5 mm, Farbton weiß, Fugenausbildung dreieckig,
Hersteller und Typ '....................................................'
vom Bieter einzutragen.
Menge: 1,000 St

**01.05.59 Beckenrandschoner**
Beckenrandschoner für Ausgussbecken.

Technische Eigenschaften:
- Werkstoff: Kunststoff

Oder gleichwertig.
Menge: 1,000 St.

**01.05.60 Wandbatterie Ausgussbeckenbatterie DN15 Messing Ausladung 150-200mm TW-Erwärmer geschl. Durchflusskl.B Strahlregler**
STLB-Bau 2024-10 045
Wandbatterie, Ausgussbeckenbatterie, DN 15, aus Messing, verchromt, medienberührende Teile nickelfrei, Ausladung über 150 bis 200 mm, Oberteile mit Spindeln, Betätigungsgriffe aus Metall, verchromt, Geräuschverhalten DIN 4109-1 Gruppe I, mit Prüfbericht, für geschlossenen Trinkwassererwärmer, Durchflussklasse B (max. 0,42 l/s), mit S-Anschluss, mit festem Auslauf, mit Strahlregler ohne Luftansaugung DIN EN 246,
Hersteller und Typ '....................................................'
vom Bieter einzutragen.
Menge: 1,000 St

**01.05.61 Ablaufventil Waschbecken DN32 Messing Schaftventil**
STLB-Bau 2024-10 045
Ablaufventil DIN EN 274-1, nicht absperrbar, für Waschbecken DN 32, aus Messing, verchromt, als Schaftventil, Gewindeanschluss aus Messing, mit Geruchverschluss DIN 19541 mit Prüfzeichen, als Röhrengeruchverschluss, aus nichtrostendem Stahl.
Menge: 1,000 St

**01.05.62 Installationsel. maxB 600 mm Raumteiler-Montage Ausgussbecken-El. höhenverstellbar**
STLB-Bau 2024-10 045
Installationselement, Einbau in Trockenbauwand, mit vorh. Unterkonstruktion aus Metall, Bekleidung wird gesondert vergütet,
max. Breite Installationselement '600' mm, für Raumteiler-Montage, für Aufbau auf Rohfußboden,
Oberkante Fertigfußboden '180' mm, mit Montageraumabdeckung, Ausgussbecken-Element, mit Schallschutz DIN 4109-1, statisch belastbar durch Sanitärobjekte, für Wand- und Fußbodenbefestigung, höhenverstellbar, mit Füßen und Wandwinkel, Fußstützen höhenverstellbar bis 20 cm, Ausladung über 400 bis 450 mm, mit Befestigung und Anschlüssen für Zu- und Abläufe mit Verrohrung aus Verbundrohr,
Anzahl Zuläufe '2'

Hersteller und Typ '....................................................'
vom Bieter einzutragen.
Menge: 1,000 St

*Hinweis: Dusche*

**01.05.63 Duschstangengarnitur L 800-900mm Metall Duschschlauch Handdusche L 1500mm DN15**
STLB-Bau 2024-10 045
Duschstangengarnitur, Länge über 800 bis 900 mm, aus Metall, verchromt, runde Duschstange, wasserführend, mit Anschlussstück und Umsteller Kopf-/Handdusche, mit Wandflansch, Schrauben verdeckt, mit Duschschlauch und Handdusche, Länge 1500 mm, DN 15, Handdusche aus Kunststoff, mit Normalstrahl, Duschhalter beweglich, feststellbar,
Hersteller und Typ '....................................................'
vom Bieter einzutragen.
Menge: 1,000 St

**01.05.64 Duschabtrennung Nischeneinzelanlage Pendeltür Sicherheitsglas Paneel**
STLB-Bau 2024-10 045
Duschabtrennung für bodengleiche Montage, DIN EN 14428,
Hersteller und Typ '....................................................'
vom Bieter einzutragen,
als Nischeneinzelanlage,
Anlagenbreite in mm '1200'

mit Pendeltür, aus Einscheiben-Sicherheitsglas, mit Paneel, aus Einscheiben-Sicherheitsglas, mit Bodenprofil, Befestigung im Wandanschlussprofil mit Schrauben, mit Rahmen, mit Scharnier, mit Magnetverschluss und durchgehender Griffleiste, aus Aluminium, eloxiert, Standardfarbe.
Menge: 1,000 St

**01.05.65 Thermostat-Wandbatterie DN15 Messing Dusche Durchflusskl.B mech.Einr. therm.Desinfektion**
STLB-Bau 2024-10 045
Thermostat-Wandbatterie DIN EN 1111, eigensicher gegen Rückfließen, DN 15, aus Messing, verchromt, medienberührende Teile nickelfrei, mit Temperaturwähler, Grad-Markierung sowie Temperatursperre, aus Metall, verchromt, mit Dehnstoffelement, Geräuschverhalten DIN 4109-1 Gruppe I, mit Prüfbericht, mit S-Anschlüssen, Armatur für Dusche, Durchflussklasse B (max. 0,42 l/s), mit mechanischer Einrichtung für thermische Desinfektion, Berührungsschutz durch thermische Entkopplung, mit Duschabgang G 1/2, mit Anschluss für Duschschlauch ohne selbsttätige Entleerung, mit Handdusche aus Metall, mit Normalstrahl, G 1/2 x 1/2,
Hersteller und Typ '....................................................'
vom Bieter einzutragen.
Menge: 1,000 St

**01.05.66 Installationsel. maxB 600 mm Raumteiler-Montage Dusch-El. höhenverstellbar**
STLB-Bau 2024-10 045
Installationselement, Einbau in Trockenbauwand, mit vorh. Unterkonstruktion aus Metall, Bekleidung wird gesondert vergütet,
max. Breite Installationselement '600' mm, für Raumteiler-Montage, für Aufbau auf Rohfußboden,
Oberkante Fertigfußboden '180' mm, mit Montageraumabdeckung, Dusch-Element, mit Schallschutz DIN 4109-1, statisch belastbar durch Sanitärobjekte, für Wand- und Fußbodenbefestigung, höhenverstellbar, mit Füßen und Wandwinkel, Fußstützen höhenverstellbar bis 20 cm, mit Befestigung und Anschlüssen für Zu- und Abläufe mit Verrohrung aus Verbundrohr,
Anzahl Zuläufe '2'

Hersteller und Typ '....................................................'
vom Bieter einzutragen.
Menge: 1,000 St

*Hinweis: Durchlauferhitzer*

**01.05.67 Elektro-Durchflusswassererwärmer 11kW elektr. geregelt**
STLB-Bau 2024-10 045
Elektro-Durchflusswassererwärmer, geschlossen, hängende Anordnung, mit VDE-EMC-Zeichen, für Unterbeckenmontage, Bemessungsbetriebsspannung 400 V AC, Leistung 11 kW, elektronisch geregelt, stufenlose Leistungsregelung, Temperaturbereich stufenlos einstellbar, für festen Anschluss, für Montage an Wand, Anschluss Aufputz,
Hersteller und Typ '....................................................'
vom Bieter einzutragen.
Menge: 9,000 St

**01.05.68 Elektro-Durchflusswassererwärmer 11kW elektr. geregelt**
STLB-Bau 2024-10 045
Elektro-Durchflusswassererwärmer, geschlossen, hängende Anordnung, mit VDE-EMC-Zeichen, für Überbeckenmontage, Bemessungsbetriebsspannung 400 V AC, Leistung 11 kW, elektronisch geregelt, stufenlose Leistungsregelung, Temperaturbereich stufenlos einstellbar, für festen Anschluss, für Montage an Wand, Anschluss Aufputz,
Hersteller und Typ '....................................................'
vom Bieter einzutragen.
Menge: 1,000 St

**01.05.69 Elektro-Durchflusswassererwärmer 18kW elektr. geregelt**
STLB-Bau 2024-10 045
Elektro-Durchflusswassererwärmer, geschlossen, hängende Anordnung, mit VDE-EMC-Zeichen, für Unterbeckenmontage, Bemessungsbetriebsspannung 400 V AC, Leistung 18 kW, elektronisch geregelt, stufenlose Leistungsregelung, Temperaturbereich stufenlos einstellbar, für festen Anschluss, für Montage an Wand, Anschluss Aufputz,
Hersteller und Typ '....................................................'
vom Bieter einzutragen.
Menge: 3,000 St

**01.05.70 Elektro-Durchflusswassererwärmer 27kW elektr. geregelt**
STLB-Bau 2024-10 045
Elektro-Durchflusswassererwärmer, geschlossen, hängende Anordnung, mit VDE-EMC-Zeichen, für Unterbeckenmontage, Bemessungsbetriebsspannung 400 V AC, Leistung 27 kW, elektronisch geregelt, stufenlose Leistungsregelung, Temperaturbereich stufenlos einstellbar, für festen Anschluss, für Montage an Wand, Anschluss Aufputz,
Hersteller und Typ '....................................................'
vom Bieter einzutragen.
Menge: 2,000 St

**01.05.71 Elektro-Durchflusswassererwärmer 21kW elektr. geregelt**
STLB-Bau 2024-10 045
Elektro-Durchflusswassererwärmer, geschlossen, hängende Anordnung, mit VDE-EMC-Zeichen, für Unterbeckenmontage, Bemessungsbetriebsspannung 400 V AC, Leistung 21 kW, elektronisch geregelt, stufenlose Leistungsregelung, Temperaturbereich stufenlos einstellbar, für festen Anschluss, für Montage an Wand, Anschluss Aufputz,
Hersteller und Typ '....................................................'
vom Bieter einzutragen.
Menge: 1,000 St

*Hinweis: Bad Accessoires*

**01.05.72 Spiegel Kristallspiegel Kippspiegel feststehend rechteckig C-Kante**
STLB-Bau 2024-10 045
Spiegel, als Kristallspiegel, als Kippspiegel, feststehend, rechteckig, mit C-Kante, poliert und versiegelt, Spiegel ohne Rahmen, Befestigung mit Spiegelklammern, sichtbare Teile aus Kunststoff, weiß,
Hersteller und Typ '....................................................'
vom Bieter einzutragen.
Menge: 1,000 St

**01.05.73 Stützklappgriff WC Kunststoff aufgeraut Ausladung 850mm**
STLB-Bau 2024-10 045
Stützklappgriff für WC, aus Kunststoff,
Farbton 'weiß'

Griffigkeit durch Aufrauen, Ausladung 850 mm, belastbar bis 100 kg am Griffvorderteil, mit Fallbremse, Befestigung mit Flansch, Schrauben verdeckt,
Hersteller und Typ '....................................................'
vom Bieter einzutragen.
Menge: 1,000 St

**01.05.74 Stützklappgriff WC Kunststoff aufgeraut Ausladung 850mm Papierhalter Spülauslösung Auslösung durch Funksteuerung**
STLB-Bau 2024-10 045
Stützklappgriff für WC, aus Kunststoff,
Farbton 'weiß'

Griffigkeit durch Aufrauen, Ausladung 850 mm, belastbar bis 100 kg am Griffvorderteil, mit Fallbremse, mit Papierhalter und Spülauslösung, durch Funksteuerung, Befestigung mit Flansch, Schrauben verdeckt,
Hersteller und Typ '....................................................'
vom Bieter einzutragen.
Menge: 1,000 St

**01.05.75 WC-Rückenstütze Kunststoff**
STLB-Bau 2024-10 045
WC-Rückenstütze für WC-Ausladung von 650 bis 700 mm, aus Kunststoff, Farbton weiß, mit Befestigungselementen,
Hersteller und Typ '....................................................'
vom Bieter einzutragen.
Menge: 1,000 St

**01.05.76 Seifenspender Gehäuse Kunststoff Wandaufbau Flüssigseife**
STLB-Bau 2024-10 045
Seifenspender,
Hersteller und Typ '....................................................'
vom Bieter einzutragen,
Gehäuse aus Kunststoff, mattiert,
Farbton 'weiß'

für Wandaufbau, für Flüssigseife, mit nachfüllbarem Behälter und Füllstandsanzeige, Entnahme durch Ziehen.
Menge: 9,000 St

**01.05.77 Handtuchspender Papier Kunststoff**
STLB-Bau 2024-10 045
Handtuchspender für Papierhandtücher in Zick-Zack-Falzung, für Wandaufbau, aus Kunststoff, Farbton weiß, abschließbar, mit vollständiger Erstfüllung, Fassungsvermögen 300 Handtücher, für Handtuchgröße 250 mm x 230 mm, mit Füllstandanzeiger,
Hersteller und Typ '....................................................'
vom Bieter einzutragen.
Menge: 9,000 St

**01.05.78 Abfallbehälter Drahtkorb bodenstehend rechteckig 40-60l**
STLB-Bau 2024-10 045
Abfallbehälter, als Drahtkorb, bodenstehend, rechteckig, Fassungsvermögen über 40 bis 60 l, offen,
Hersteller und Typ '....................................................'
vom Bieter einzutragen.
Menge: 9,000 St

**01.05.79 WC-Bürstengarnitur Kunststoff Halteel. Kunststoff**
STLB-Bau 2024-10 045
WC-Bürstengarnitur, aus Kunststoff,
Farbton 'weiß'

für Wandbefestigung, feststehend, offen, mit Bürste, mit Tropfschale, diebstahlgeschützt, Befestigungsschrauben verdeckt, mit Halteelement, rund, aus Kunststoff, Befestigungsschrauben, verdeckt, mit rundem Dekorelement,
Hersteller und Typ '....................................................'
vom Bieter einzutragen.
Menge: 14,000 St

**01.05.80 WC-Papierhalter Kunststoff 1Rolle Halteel. Kunststoff**
STLB-Bau 2024-10 045
WC-Papierhalter, aus Kunststoff,
Farbton 'weiß'

für 100 mm breite Rollen, offene Form, für eine Rolle, für Wandaufbau, Befestigungsschrauben verdeckt, mit Halteelement, rund, aus Kunststoff, Befestigungsschrauben, verdeckt, mit rundem Dekorelement, aus Kunststoff,
Hersteller und Typ '....................................................'
vom Bieter einzutragen.
Menge: 13,000 St

**01.05.81 WC-Papierersatzrollenhalter Kunststoff 1Rolle Halteel. Kunststoff**
STLB-Bau 2024-10 045
WC-Papierersatzrollenhalter, aus Kunststoff,
Farbton 'weiß'

offene Form, für eine Rolle, für Wandaufbau, Befestigungsschrauben verdeckt, mit Halteelement, rund, aus Kunststoff, Befestigungsschrauben, verdeckt, mit rundem Dekorelement, aus Kunststoff,
Hersteller und Typ '....................................................'
vom Bieter einzutragen.
Menge: 14,000 St

**01.05.82 Haken Kunststoff Handtuchhaken Ausladung 40mm Einfachhaken Halteel. Kunststoff**
STLB-Bau 2024-10 045
Haken, aus Kunststoff,
Farbton 'weiß'

als Handtuchhaken, Ausladung 40 mm, als Einfachhaken, Profilquerschnitt rund, Befestigungsschrauben verdeckt, mit Halteelement, oval, aus Kunststoff, Befestigungsschrauben, verdeckt, mit rundem Dekorelement, aus Kunststoff,
Hersteller und Typ '....................................................'
vom Bieter einzutragen.
Menge: 4,000 St

*Hinweis: Küchenspüle*

**01.05.83 Einhandmischer Standmontage Spültischbatterie DN15 Metall Ausladung 150-200mm Hebel TW-Erwärmer geschl. Durchflusskl.B Strahlregler H bis 150mm**
STLB-Bau 2024-10 045
Einhandmischer für Standmontage, Spültischbatterie, DN 15, Armaturenkörper aus Metall, verchromt, medienberührende Teile nickelfrei, Ausladung über 150 bis 200 mm, Oberteil mit Kolbenkartusche, Auslöseelement aus Metall, verchromt, mit Hebel, mit einstellbarem Temperaturanschlag, Geräuschverhalten DIN 4109-1 Gruppe I, mit Prüfbericht, für geschlossenen Trinkwassererwärmer, Durchflussklasse B (max. 0,42 l/s), mit schwenkbarem gegossenen Auslauf, mit manueller Umstellung Strahlregler/Dusche, mit Strahlregler mit Luftansaugung DIN EN 246 (Luftsprudler), Geräteanschlussventil für 2 Geräteanschlüsse, Auslaufhöhe bis 150 mm,
Hersteller und Typ '....................................................'
vom Bieter einzutragen.
Menge: 5,000 St

**01.05.84 Eckventil Absperr-Anschlussventil DN15 Gewindeanschl. selbstdichtend G3/8 Messing Schubrosette**
STLB-Bau 2024-10 045
Eckventil, als Absperr- und Anschlussventil, DN 15, Geräuschverhalten DIN 4109-1 Gruppe I, mit Prüfbericht, mit selbstdichtendem Gewindeanschluss G 3/8, aus Messing, verchromt, mit Schubrosette.
Menge: 10,000 St

*Hinweis: Hygienespülung*

**01.05.85 Spüleinr. elektron. Feuchtraum DN15 Rotguss Magnetselbstschlussventil Vorabsperr. programmierbar**
STLB-Bau 2024-10 045
Elektronische Spüleinrichtung zur Verhinderung von Trinkwasserstagnation in Rohrleitungen, für Einbau in Feuchtraum, DN 15, mit Gewindeanschluss, aus Rotguss, medienberührende Teile nickelfrei, mit Magnet-Selbstschlussventil und Vorabsperrung als Durchgangsventil, Ventil in Ruhestellung geschlossen, Auslösung programmierbar, für Wandeinbau für Installationsgestell, mit Wandeinbaukasten aus pulverbeschichtetem Stahl, mit Geruchverschluss mit Rückstausensor, DN 50, mit Wandabdeckplatte aus pulverbeschichtetem Stahl, Bemessungsbetriebsspannung 230 V AC,
Hersteller und Typ '....................................................'
vom Bieter einzutragen.
Menge: 2,000 St

**01.05.86 Installationsel. maxB 600 mm Vorwandmontage El. Hygienespülung höhenverstellbar**
STLB-Bau 2024-10 045
Installationselement, Einbau in Trockenbauwand, mit vorh. Unterkonstruktion aus Metall, Bekleidung wird gesondert vergütet,
max. Breite Installationselement '600' mm, für Vorwandmontage, für Aufbau auf Rohfußboden,
Oberkante Fertigfußboden '180' mm, mit Montageraumabdeckung, Element für Hygienespülung, mit Schallschutz DIN 4109-1, statisch belastbar durch Sanitärobjekte, für Wand- und Fußbodenbefestigung, höhenverstellbar, mit Füßen und Wandwinkel, Fußstützen höhenverstellbar bis 20 cm, mit Befestigung und Anschlüssen für Zu- und Abläufe mit Verrohrung aus Verbundrohr,
Anzahl Zuläufe '1'

mit Abflussverrohrung und Ablaufbogen,
aus Kunststoff, DN 50, Ablaufbogen aus PE-HD-Rohr,
Hersteller und Typ '....................................................'
vom Bieter einzutragen.
Menge: 2,000 St

### Titel 02 Sanierung

#### Bereich 02.01 Rohre und Zubehör

**02.01.1 Rohr Stahl niro geschweißt TW AD 15mm WD 1mm Pressen**
STLB-Bau 2024-10 042
Rohrleitung aus nichtrostenden Stahlrohren DVGW GW 541, geschweißt, Werkstoff-Nr 1.4401, Legierungszuschlag mind. 2,2 Gewichts-% Molybdän, für Trinkwasser DIN 1988-200, Außendurchmesser 15 mm, Wanddicke 1 mm, Verbindung durch Pressen, mit Verpresstkennzeichnung und Prüfsicherheit, einschl. Dichtungsmittel und Herstellen der Verbindungen, Form- und Verbindungsstücke werden gesondert vergütet, Rohrbefestigungen werden gesondert vergütet, Verlegung in Gebäuden,
Hersteller und Typ '....................................................'
vom Bieter einzutragen.
Menge: 5,000 m

**02.01.2 Bogen Einsteckende Stahl niro 90Grad TW Pressverbindung AD 15mm**
STLB-Bau 2024-10 042
Bogen, mit Einsteckende, aus nichtrostendem Stahl, 90 Grad, für Rohrleitung aus nichtrostendem Stahl, Werkstoff-Nr 1.4401, Legierungszuschlag mind. 2,2 Gewichts-% Molybdän, für Trinkwasser DIN 1988-200, als Pressverbindung mit DVGW-Zertifizierung, mit Verpresstkennzeichnung und Prüfsicherheit, Außendurchmesser 15 mm.
Menge: 5,000 St

**02.01.3 T-Stück Einsteckende Stahl niro TW Pressverbindung AD 15mm**
STLB-Bau 2024-10 042
T-Stück, mit Einsteckende, aus nichtrostendem Stahl, für Rohrleitung aus nichtrostendem Stahl, Werkstoff-Nr 1.4401, Legierungszuschlag mind. 2,2 Gewichts-% Molybdän, für Trinkwasser DIN 1988-200, als Pressverbindung mit DVGW-Zertifizierung, mit Verpresstkennzeichnung und Prüfsicherheit, Außendurchmesser 15 mm.
Menge: 2,000 St

**02.01.4 Muffe Stahl niro TW Pressverbindung AD 15mm**
STLB-Bau 2024-10 042
Muffe, aus nichtrostendem Stahl, für Rohrleitung aus nichtrostendem Stahl, Werkstoff-Nr 1.4401, Legierungszuschlag mind. 2,2 Gewichts-% Molybdän, für Trinkwasser DIN 1988-200, als Pressverbindung mit DVGW-Zertifizierung, mit Verpresstkennzeichnung und Prüfsicherheit, Außendurchmesser 15 mm.
Menge: 2,000 St

**02.01.5 Abwasserltg PP schallgedämmt mehrschichtig DN/OD50 Gebäude**
STLB-Bau 2024-10 044
Abwasserleitung aus PP-Rohr, schallgedämmt, mit mehrschichtigem Aufbau, DN/OD 50, Verbindung mit Steckmuffe, einschl. Dichtringen, Verlegung in Gebäuden, Form- und Verbindungsstücke werden gesondert vergütet, Rohrbefestigungen werden gesondert vergütet,
Hersteller und Typ '....................................................'
vom Bieter einzutragen.
Menge: 2,000 m

**02.01.6 Bogen 45Grad Abwasserleitung PP heißwasserbest. schallgedämmt DN/OD50**
STLB-Bau 2024-10 044
Bogen, 45 Grad, für Abwasserleitung, aus PP-Rohr DIN EN 1451-1, heißwasserbeständig (bis 95 Grad C) und schallgedämmt, DN/OD 50.
Menge: 4,000 St

**02.01.7 Abzweig red. 45Grad Abwasserleitung PP heißwasserbest. schallgedämmt mehrschichtig DN/OD110 DN50**
STLB-Bau 2024-10 044
Abzweig, reduziert, 45 Grad, für Abwasserleitung, aus PP-Rohr DIN EN 1451-1, heißwasserbeständig (bis 95 Grad C) und schallgedämmt, mit mehrschichtigem Aufbau, DN/OD 110, 2. DN/OD 50.
Menge: 1,000 St

**02.01.8 Überschiebemuffe Abwasserleitung PP heißwasserbest. schallgedämmt mehrschichtig DN/OD50**
STLB-Bau 2024-10 044
Überschiebemuffe, für Abwasserleitung, aus PP-Rohr DIN EN 1451-1, heißwasserbeständig (bis 95 Grad C) und schallgedämmt, mit mehrschichtigem Aufbau, DN/OD 50.
Menge: 2,000 St

**02.01.9 Rohrleitung Formstück Stahl niro AD bis 20mm abbrechen nicht schadstoffbelastet v.Hand laden transp. LKW AN entsorgen AVV170405 Vergüt.Entsorg. AN**
STLB-Bau 2024-10 084
Abbruch der Rohrleitung einschl. der Form- und Verbindungsstücke aus nichtrostendem Stahl, Außendurchmesser bis 20 mm, im Gebäude, Ausführung im Erdgeschoss, Höhe bis 2 m, im Rahmen einer Teilabbruchmaßnahme, nicht schadstoffbelastet,
Abfall ist nicht gefährlich, Erschwernis gemäß Abbruchplan,
Abbruch von Hand/mit handgeführten Kleingeräten, Ausführung erschütterungsarm DIN 4150, lärmarm, Lärmpegel max. 80 dB(A), staubarm TRGS 559, ohne Untergrundbeschädigung, ohne Wasserfreisetzung,
aufgenommene Stoffe sammeln, auf LKW des AN laden, transportieren, entsorgen, zum Lager oder zur Anlage nach Wahl des AN, Abfallschlüssel nach AVV (Abfallverzeichnis-Verordnung) 170405 Eisen und Stahl,
Vergütung der Entsorgung übernimmt AN.
Menge: 1,500 m

**02.01.10 Rohrleitung Formstück Kunststoff AD 100-150mm abbrechen nicht schadstoffbelastet v.Hand laden transp. LKW AN entsorgen bis 20km AVV170203 Vergüt.Entsorg. AN**
STLB-Bau 2024-10 084
Abbruch der Rohrleitung einschl. der Form- und Verbindungsstücke aus Kunststoff, Außendurchmesser über 100 bis 150 mm, im Gebäude, Höhe bis 2 m, im Rahmen einer Teilabbruchmaßnahme, nicht schadstoffbelastet,
Abfall ist nicht gefährlich,
Abbruch von Hand/mit handgeführten Kleingeräten, Ausführung erschütterungsarm DIN 4150, staubarm TRGS 559,
aufgenommene Stoffe sammeln, auf LKW des AN laden, transportieren, entsorgen, zur Verwertungsanlage, Transportweg bis 20 km, Abfallschlüssel nach AVV (Abfallverzeichnis-Verordnung) 170203 Bau- und Abbruchabfall, Kunststoff,
Vergütung der Entsorgung übernimmt AN.
Menge: 1,500 m

*Hinweis: Rohrschellen*
Rohrschellen:

- Zum Befestigen von Edelstahl Systemrohre (Werkstoff-Nr. 1.4401) und Formstücken
- Zum Befestigen von Leitungen an
Decken und an Wänden
- Für Gebäude mit erhöhten
Schallschutzanforderungen
Eigenschaften
- Hochschalldämmend
- Gewindebefestigung M8 oder M10
- Verzinkt

oder gleichwertig, liefern und betriebsfertig montieren.

**02.01.11 Rohrschelle Stahl verz L 0,5-1m F90 DN15**
STLB-Bau 2024-10 042
Rohraufhängung als Rohrschelle, aus verzinktem Stahl, mit Gummimetallfederelement, mit schalldämmenden Einlagen, Anforderungen entsprechend DIN 4109-1, Länge Aufhängung über 0,5 bis 1 m, Befestigung mit Gewindestäben, mit bauaufsichtlich zugelassenen Dübeln, Feuerwiderstandsklasse F 90 DIN 4102-2, einschl. Bohrarbeiten, Befestigungsuntergrund Holz, Rohr aus nichtrostendem Stahl, DN 15, Arbeitshöhe des Montageortes bis 3,5 m über der Standfläche des hierfür erforderlichen Gerüstes, Vorhaltung des Gerüsts für Arbeiten anderer AN wird gesondert vergütet.
Menge: 5,000 St

**02.01.12 Rohrschelle Stahl verz L 0,5-1m F90 DN50**
STLB-Bau 2024-10 042
Rohraufhängung als Rohrschelle, aus verzinktem Stahl, mit Gummimetallfederelement, mit schalldämmenden Einlagen, Anforderungen entsprechend DIN 4109-1, Länge Aufhängung über 0,5 bis 1 m, Befestigung mit Gewindestäben, mit bauaufsichtlich zugelassenen Dübeln, Feuerwiderstandsklasse F 90 DIN 4102-2, einschl. Bohrarbeiten, Befestigungsuntergrund Holz, Rohr aus Kunststoff, DN 50, Arbeitshöhe des Montageortes bis 3,5 m über der Standfläche des hierfür erforderlichen Gerüstes, Vorhaltung des Gerüsts für Arbeiten anderer AN wird gesondert vergütet.
Menge: 3,000 St

#### Bereich 02.02 Einrichtungsgegenstände

**02.02.1 Fugenabdichtung vorh.Dichtstoffe entf. elast.Dichtstoff Silikon B 10mm Primer Hinterfüllmaterial**
STLB-Bau 2024-10 045
Fugenabdichtung, einschl. Entfernen vorh. Dichtstoffe, mit elastischem Dichtstoff DIN EN 15651-3, Basis Silikon, Klasse XS 2, Volumenschwund kleiner gleich 20 %, neutralvernetzend, Fugenbreite 10 mm, Farbton weiß, zwischen Sanitärausstattungsgegenstand, Rückwand- und Bodenbelag, für Nischeneinbau und Rückwandbelag sowie 2 Seitenwandbelägen, Fugenausbildung dreieckig, einschl. systemgebundenem Primer und Hinterfüllmaterial.
Menge: 6,000 m

*Hinweis: WC Kleinkinder*
-------------

**02.02.2 Tiefspül-WC Sanitärporzellan glasiert abgerundet bodenstehend H bis 290mm**
STLB-Bau 2024-10 045
Tiefspül-WC, aus Sanitärporzellan, glasiert, Farbton weiß, abgerundet, spülrandfrei, bodenstehend, Spülmenge 5 l, Kinderausführung, Höhe bis 290 mm, Abgang waagerecht, Befestigung an Installationselement, mit Schallschutz DIN 4109-1,
Hersteller und Typ '....................................................'
vom Bieter einzutragen.
Menge: 2,000 St

**02.02.3 WC-Sitzring für KleinKinder, grau**
WC-Sitzring für KleinKinder

Verwendungszwecke
- Für KleinKinder-WCs ohne Spülrand

Eigenschaften
- Sitz aufliegend
- Töpfchenform
- Kinderfreundliches Design

Technische Eigenschaften
- Werkstoff: PUR
- Farbe / Oberfläche: achatgrau
- Breite: 28,5 cm
- Höhe: 4,5 cm
- Tiefe: 31 cm
- Absenkautomatik: nein
- Befestigung: keine
Menge: 2,000 St
Produkt:
  Artikel:
    Artikelnummer: 502.972.PL.1
    Artikelkurztext: WC-Sitzring für KleinKinder, grau

**02.02.4 Installationsel. maxB 600 mm Vorwandmontage WC-El. Einbauspülkasten höhenverstellbar**
STLB-Bau 10/2024 045 TA TB
Installationselement, Einbau in Trockenbauwand, mit vorh. Unterkonstruktion aus Metall, Bekleidung wird gesondert vergütet,
max. Breite Installationselement '600' mm, für
Vorwandmontage, für Aufbau auf Rohfußboden,
Oberkante Fertigfußboden '180' mm, mit
Montageraumabdeckung, WC-Element, mit Einbauspülkasten DIN EN 14055, sichtbare Auslösung des Spülvorgangs von vorne, mit Schallschutz DIN 4109-1, statisch belastbar durch Sanitärobjekte, für Wand- und Fußbodenbefestigung, höhenverstellbar, mit Füßen und Wandwinkel, Fußstützen höhenverstellbar bis 20 cm, für Kinder und Kleinkinder,
mit Befestigung und Anschlüssen für Zu- und Abläufe mit Verrohrung aus Verbundrohr,
Anzahl Zuläufe
1

mit Abflussverrohrung und Ablaufbogen,
aus Kunststoff, DN 90, Ablaufbogen aus PE-HD-Rohr,
Hersteller und Typ '....................................................'
vom Bieter einzutragen.
Menge: 2,000 St

**02.02.5 Abdeckpl. Einbauspülkasten Zweimengenspülung Kunststoff Betätigungsel. Kunststoff**
STLB-Bau 10/2024 045
Abdeckplatte für Einbauspülkasten, für Zweimengenspülung, aus Kunststoff, Farbton weiß, mit Betätigungselement, aus Kunststoff, für Betätigung von vorn.
Menge: 2,000 St
Produkt:
  Artikel:
    Artikelnummer: 115.770.11.5
    Artikelkurztext: Abdeckpl. Einbauspülkasten Zweimengenspülung Kunststoff Betätigungsel. Kunststoff

*Hinweis: Waschtisch Kleinkinder*
-------------

**02.02.6 Waschtisch für Kinder, 60x40cm, m. Hl., o. Ül., weiß**
Waschtisch für Kinder

Verwendungszwecke
- Für Kinder
- Für Schulen, Kinderbetreuungs- und andere
Bildungseinrichtungen

Eigenschaften
- Asymmetrisch

Technische Eigenschaften
- Werkstoff: Sanitärkeramik
- Farbe / Oberfläche: weiß
- Breite: 60 cm
- Höhe: 15,5 cm
- Tiefe: 40 cm
- Hahnloch: mittig
- Überlauf: ohne
- Überlaufkanal: Nein
Menge: 2,000 St
Produkt:
  Artikel:
    Artikelnummer: 326060000
    Artikelkurztext: Waschtisch für Kinder, 60x40cm, m. Hl., o. Ül., weiß

**02.02.7 Ablaufventil Waschbecken DN32 Messing Schaftventil**
STLB-Bau 2024-10 045
Ablaufventil DIN EN 274-1, nicht absperrbar, für Waschbecken DN 32, aus Messing, verchromt, als Schaftventil, Gewindeanschluss aus Messing, mit Geruchverschluss DIN 19541 mit Prüfzeichen, als Röhrengeruchverschluss, aus nichtrostendem Stahl.
Menge: 2,000 St

**02.02.8 Einhandmischer Standmontage Waschbeckenbatterie DN15 Metall Ausladung bis 120mm Hebel TW-Erwärmer geschl. Durchflusskl.A Strahlregler 0,25l/s H bis 90mm**
STLB-Bau 10/2024 045 TB
Einhandmischer für Standmontage, Waschbeckenbatterie, DN 15, Armaturenkörper aus Metall, verchromt, Ausladung bis 120 mm, Oberteil mit Kolbenkartusche, Auslöseelement aus Metall, verchromt, mit Hebel, für geschlossenen Trinkwassererwärmer, Durchflussklasse A (max. 0,25 l/s), mit festem Auslauf, mit Strahlregler mit Luftansaugung DIN EN 246 (Luftsprudler), Durchflussmenge 0,25 l/s, Auslaufhöhe bis 90 mm,
Hersteller und Typ '....................................................'
vom Bieter einzutragen.
Menge: 2,000 St

**02.02.9 Eckventil Absperr-Anschlussventil DN15 Gewindeanschl. selbstdichtend G3/8 Messing Schubrosette**
STLB-Bau 2024-10 045
Eckventil, als Absperr- und Anschlussventil, DN 15, Geräuschverhalten DIN 4109-1 Gruppe I, mit Prüfbericht, mit selbstdichtendem Gewindeanschluss G 3/8, aus Messing, verchromt, mit Schubrosette.
Menge: 4,000 St

**02.02.10 Installationsel. maxB 600 mm Vorwandmontage Waschbecken-El. UP-Geruchsverschluss höhenverstellbar**
STLB-Bau 10/2024 045 TA TB
Installationselement, Einbau in Trockenbauwand, mit vorh. Unterkonstruktion aus Metall, Bekleidung wird gesondert vergütet,
max. Breite Installationselement '600' mm, für
Vorwandmontage, für Aufbau auf Rohfußboden,
Oberkante Fertigfußboden '180' mm, mit
Montageraumabdeckung, Waschbecken-Element, mit UP-Geruchsverschluss, mit Schallschutz DIN 4109-1, statisch belastbar durch Sanitärobjekte, für Wand- und Fußbodenbefestigung, höhenverstellbar, mit Füßen und Wandwinkel, Fußstützen höhenverstellbar bis 20 cm, für Kinder udn Kleinkinder, mit Befestigung und Anschlüssen für Zu- und Abläufe mit Verrohrung aus Verbundrohr,
Anzahl Zuläufe
2

mit Abflussverrohrung und Ablaufbogen,
aus Kunststoff, DN 90, Ablaufbogen aus PE-HD-Rohr,
Hersteller und Typ '....................................................'
vom Bieter einzutragen.
Menge: 2,000 St

**02.02.11 Geruchverschluss Waschbecken 1 1/4xDN32 Kunststoff heißwasserbest. Flaschengeruchverschluss**
STLB-Bau 2024-10 045
Geruchverschluss für Waschbecken, 1 1/4 x DN 32, aus Kunststoff, heißwasserbeständig, Farbton weiß, als Flaschengeruchverschluss, mit Anschlussbogen, mit Rosette.
Menge: 2,000 St

*Hinweis: WC*
-------------

**02.02.12 Tiefspül-WC Sanitärporzellan glasiert abgerundet hängend WC-Sitz Deckel Absenkautomatik**
STLB-Bau 2024-10 045
Tiefspül-WC, aus Sanitärporzellan, glasiert, Farbton weiß, abgerundet, spülrandfrei, wandhängend, Spülmenge 6 l, Abgang waagerecht, mit WC-Sitz, Deckel mit Absenkautomatik, Befestigung an Installationselement, mit Schallschutz DIN 4109-1,
Hersteller und Typ '....................................................'
vom Bieter einzutragen.
Menge: 1,000 St

**02.02.13 Installationsel. maxB 600 mm Vorwandmontage WC-El. Einbauspülkasten höhenverstellbar**
STLB-Bau 2024-10 045
Installationselement, Einbau in Trockenbauwand, mit vorh. Unterkonstruktion aus Metall, Bekleidung wird gesondert vergütet,
max. Breite Installationselement '600' mm, für Vorwandmontage, für Aufbau auf Rohfußboden,
Oberkante Fertigfußboden '180' mm, mit Montageraumabdeckung, WC-Element, mit Einbauspülkasten DIN EN 14055, sichtbare Auslösung des Spülvorgangs von vorne, mit Schallschutz DIN 4109-1, statisch belastbar durch Sanitärobjekte, für Wand- und Fußbodenbefestigung, höhenverstellbar, mit Füßen und Wandwinkel, Fußstützen höhenverstellbar bis 20 cm, mit Befestigung und Anschlüssen für Zu- und Abläufe mit Verrohrung aus Verbundrohr,
Anzahl Zuläufe '1'

mit Abflussverrohrung und Ablaufbogen,
aus Kunststoff, DN 90, Ablaufbogen aus PE-HD-Rohr,
Hersteller und Typ '....................................................'
vom Bieter einzutragen.
Menge: 1,000 St

**02.02.14 Abdeckpl. Einbauspülkasten Zweimengenspülung Kunststoff Betätigungsel. Kunststoff**
STLB-Bau 10/2024 045
Abdeckplatte für Einbauspülkasten, für Zweimengenspülung, aus Kunststoff, Farbton weiß, mit Betätigungselement, aus Kunststoff, für Betätigung von vorn.
Menge: 1,000 St
Produkt:
  Artikel:
    Artikelnummer: 115.770.11.5
    Artikelkurztext: Abdeckpl. Einbauspülkasten Zweimengenspülung Kunststoff Betätigungsel. Kunststoff

*Hinweis: Waschtisch*
-------------

**02.02.15 Waschbecken Sanitärporzellan B 600-650mm Ausladung 450-500mm**
STLB-Bau 2024-10 045
Waschbecken, Beckenaußenform rechteckig, aus Sanitärporzellan, Farbton weiß, glasiert, mit Loch für Einlocharmatur, ohne Überlauf, für Ablaufventil, Breite über 600 bis 650 mm, Ausladung über 450 bis 500 mm, Befestigung an Installationselement, mit Schallschutz DIN 4109-1,
Hersteller und Typ '....................................................'
vom Bieter einzutragen.
Menge: 1,000 St

**02.02.16 Ablaufventil Waschbecken DN32 Messing Schaftventil**
STLB-Bau 2024-10 045
Ablaufventil DIN EN 274-1, nicht absperrbar, für Waschbecken DN 32, aus Messing, verchromt, als Schaftventil, Gewindeanschluss aus Messing, mit Geruchverschluss DIN 19541 mit Prüfzeichen, als Röhrengeruchverschluss, aus nichtrostendem Stahl.
Menge: 1,000 St

**02.02.17 Einhandmischer Standmontage Waschbeckenbatterie DN15 Metall Ausladung bis 120mm Hebel TW-Erwärmer geschl. Durchflusskl.A Strahlregler 0,25l/s H bis 90mm**
STLB-Bau 10/2024 045 TB
Einhandmischer für Standmontage, Waschbeckenbatterie, DN 15, Armaturenkörper aus Metall, verchromt, Ausladung bis 120 mm, Oberteil mit Kolbenkartusche, Auslöseelement aus Metall, verchromt, mit Hebel, für geschlossenen Trinkwassererwärmer, Durchflussklasse A (max. 0,25 l/s), mit festem Auslauf, mit Strahlregler mit Luftansaugung DIN EN 246 (Luftsprudler), Durchflussmenge 0,25 l/s, Auslaufhöhe bis 90 mm,
Hersteller und Typ '....................................................'
vom Bieter einzutragen.
Menge: 1,000 St

**02.02.18 Eckventil Absperr-Anschlussventil DN15 Gewindeanschl. selbstdichtend G3/8 Messing Schubrosette**
STLB-Bau 2024-10 045
Eckventil, als Absperr- und Anschlussventil, DN 15, Geräuschverhalten DIN 4109-1 Gruppe I, mit Prüfbericht, mit selbstdichtendem Gewindeanschluss G 3/8, aus Messing, verchromt, mit Schubrosette.
Menge: 2,000 St

**02.02.19 Installationsel. maxB 600 mm Vorwandmontage Waschbecken-El. UP-Geruchsverschluss höhenverstellbar**
STLB-Bau 2024-10 045
Installationselement, Einbau in Trockenbauwand, mit vorh. Unterkonstruktion aus Metall, Bekleidung wird gesondert vergütet,
max. Breite Installationselement '600' mm, für Vorwandmontage, für Aufbau auf Rohfußboden,
Oberkante Fertigfußboden '180' mm, mit Montageraumabdeckung, Waschbecken-Element, mit UP-Geruchsverschluss, mit Schallschutz DIN 4109-1, statisch belastbar durch Sanitärobjekte, für Wand- und Fußbodenbefestigung, höhenverstellbar, mit Füßen und Wandwinkel, Fußstützen höhenverstellbar bis 20 cm, mit Befestigung und Anschlüssen für Zu- und Abläufe mit Verrohrung aus Verbundrohr,
Anzahl Zuläufe '2'

mit Abflussverrohrung und Ablaufbogen,
aus Kunststoff, DN 90, Ablaufbogen aus PE-HD-Rohr,
Hersteller und Typ '....................................................'
vom Bieter einzutragen.
Menge: 1,000 St

**02.02.20 Geruchverschluss Waschbecken 1 1/4xDN32 Kunststoff heißwasserbest. Flaschengeruchverschluss**
STLB-Bau 2024-10 045
Geruchverschluss für Waschbecken, 1 1/4 x DN 32, aus Kunststoff, heißwasserbeständig, Farbton weiß, als Flaschengeruchverschluss, mit Anschlussbogen, mit Rosette.
Menge: 1,000 St

*Hinweis: Wickeltisch*

**02.02.21 Einh.Spültischbatterie m.herausziehb.Handbrause verchromt**
Menge: 1,000 St

**02.02.22 Ablaufventil Waschbecken DN32 Messing Stopfenventil**
STLB-Bau 2024-10 045
Ablaufventil DIN EN 274-1, absperrbar, für Waschbecken DN 32, aus Messing, verchromt, als Stopfenventil, Gewindeanschluss aus Messing, mit Geruchverschluss DIN 19541 mit Prüfzeichen, als Röhrengeruchverschluss, aus nichtrostendem Stahl.
Menge: 1,000 St

**02.02.23 Eckventil Absperr-Anschlussventil DN15 Gewindeanschl. selbstdichtend G3/8 Messing Schubrosette**
STLB-Bau 2024-10 045
Eckventil, als Absperr- und Anschlussventil, DN 15, Geräuschverhalten DIN 4109-1 Gruppe I, mit Prüfbericht, mit selbstdichtendem Gewindeanschluss G 3/8, aus Messing, verchromt, mit Schubrosette.
Menge: 2,000 St

**02.02.24 Geruchverschluss Waschbecken 1 1/2xDN50 Kunststoff heißwasserbest. Röhrengeruchverschluss**
STLB-Bau 2024-10 045
Geruchverschluss für Waschbecken, 1 1/2 x DN 50, aus Kunststoff, heißwasserbeständig, Farbton weiß, als Röhrengeruchverschluss, mit Anschlussbogen, mit Rosette.
Menge: 2,000 St

**02.02.25 Elektro-Durchflusswassererwärmer 18kW elektr. geregelt**
STLB-Bau 2024-10 045
Elektro-Durchflusswassererwärmer, geschlossen, hängende Anordnung, mit VDE-EMC-Zeichen, für Unterbeckenmontage, Bemessungsbetriebsspannung 400 V AC, Leistung 18 kW, elektronisch geregelt, stufenlose Leistungsregelung, Temperaturbereich stufenlos einstellbar, für festen Anschluss, für Montage an Wand, Anschluss Aufputz.
Menge: 1,000 St

*Hinweis: Bad Accessoires*

**02.02.26 Seifenspender Gehäuse Kunststoff Wandaufbau Flüssigseife**
STLB-Bau 2024-10 045
Seifenspender,
Hersteller und Typ '....................................................'
vom Bieter einzutragen,
Gehäuse aus Kunststoff, mattiert,
Farbton 'weiß'

für Wandaufbau, für Flüssigseife, mit nachfüllbarem Behälter und Füllstandsanzeige, Entnahme durch Ziehen.
Menge: 2,000 St

**02.02.27 Handtuchspender Papier Kunststoff**
STLB-Bau 2024-10 045
Handtuchspender für Papierhandtücher in Zick-Zack-Falzung, für Wandaufbau, aus Kunststoff, Farbton weiß, abschließbar, mit vollständiger Erstfüllung, Fassungsvermögen 300 Handtücher, für Handtuchgröße 250 mm x 230 mm, mit Füllstandanzeiger,
Hersteller und Typ '....................................................'
vom Bieter einzutragen.
Menge: 2,000 St

**02.02.28 Abfallbehälter Drahtkorb bodenstehend rechteckig 40-60l**
STLB-Bau 2024-10 045
Abfallbehälter, als Drahtkorb, bodenstehend, rechteckig, Fassungsvermögen über 40 bis 60 l, offen.
Menge: 2,000 St

**02.02.29 WC-Bürstengarnitur Kunststoff Halteel. Kunststoff**
STLB-Bau 2024-10 045
WC-Bürstengarnitur, aus Kunststoff,
Farbton 'weiß'

für Wandbefestigung, feststehend, offen, mit Bürste, mit Tropfschale, diebstahlgeschützt, Befestigungsschrauben verdeckt, mit Halteelement, rund, aus Kunststoff, Befestigungsschrauben, verdeckt, mit rundem Dekorelement,
Hersteller und Typ '....................................................'
vom Bieter einzutragen.
Menge: 3,000 St

**02.02.30 WC-Papierhalter Kunststoff 1Rolle Halteel. Kunststoff**
STLB-Bau 2024-10 045
WC-Papierhalter, aus Kunststoff,
Farbton 'weiß'

für 100 mm breite Rollen, offene Form, für eine Rolle, für Wandaufbau, Befestigungsschrauben verdeckt, mit Halteelement, rund, aus Kunststoff, Befestigungsschrauben, verdeckt, mit rundem Dekorelement, aus Kunststoff,
Hersteller und Typ '....................................................'
vom Bieter einzutragen.
Menge: 3,000 St

**02.02.31 WC-Papierersatzrollenhalter Kunststoff 1Rolle Halteel. Kunststoff**
STLB-Bau 2024-10 045
WC-Papierersatzrollenhalter, aus Kunststoff,
Farbton 'weiß'

offene Form, für eine Rolle, für Wandaufbau, Befestigungsschrauben verdeckt, mit Halteelement, rund, aus Kunststoff, Befestigungsschrauben, verdeckt, mit rundem Dekorelement, aus Kunststoff,
Hersteller und Typ '....................................................'
vom Bieter einzutragen.
Menge: 3,000 St

**02.02.32 Haken Kunststoff Handtuchhaken Ausladung 40mm Einfachhaken Halteel. Kunststoff**
STLB-Bau 2024-10 045
Haken, aus Kunststoff,
Farbton 'weiß'

als Handtuchhaken, Ausladung 40 mm, als Einfachhaken, Profilquerschnitt rund, Befestigungsschrauben verdeckt, mit Halteelement, oval, aus Kunststoff, Befestigungsschrauben, verdeckt, mit rundem Dekorelement, aus Kunststoff,
Hersteller und Typ '....................................................'
vom Bieter einzutragen.
Menge: 1,000 St

#### Bereich 02.03 Gartenwasseranschluss

**02.03.1 Wandauslaufventil DN15 Metall Durchflusskl.A Schlauchans.verschraub. Rückfl.verhind.**
STLB-Bau 2024-10 045
Wandauslaufventil DIN EN 200 DN 15, Armaturenkörper aus Metall, verchromt, Geräuschverhalten DIN 4109-1 Gruppe I, mit Prüfbericht, Durchflussklasse A (max. 0,25 l/s), mit festem Auslauf, mit Schlauchanschlussverschraubung, Rohrbelüfter und Rückflussverhinderer, ohne Luftansaugung DIN EN 246, diebstahlgeschützt, Oberteil mit Spindel, Auslöseelement aus Metall, verchromt, Ausführung in Standardfarbton, Anschlussgewinde G 1/2,
Hersteller und Typ '....................................................'
vom Bieter einzutragen.
Menge: 1,000 St

**02.03.2 Dichtmanschette**
Dichtmanschette, selbstklebend und
feuchtigkeitsfest, Anwendung als
Gassperre, zum Abdichten von
Durchdringungen in Beton, Mauerwerk,
Stein, Metallen, Kunststoffen, Holz,
Verarbeitungstemperatur ab 4 °C, passend
für alle Nennweiten der Frostsicheren
Außenarmatur,
Durchführung für Auslaufrohr R ¾, zum
Überputzen, zur Anwendung als Gassperre

liefern und betriebsfertig montieren.
Menge: 1,000 St.

**02.03.3 Rohr Stahl niro geschweißt TW AD 15mm WD 1mm Pressen**
STLB-Bau 2024-10 042
Rohrleitung aus nichtrostenden Stahlrohren DVGW GW 541, geschweißt, Werkstoff-Nr 1.4401, Legierungszuschlag mind. 2,2 Gewichts-% Molybdän, für Trinkwasser DIN 1988-200, Außendurchmesser 15 mm, Wanddicke 1 mm, Verbindung durch Pressen, mit Verpresstkennzeichnung und Prüfsicherheit, einschl. Dichtungsmittel und Herstellen der Verbindungen, Form- und Verbindungsstücke werden gesondert vergütet, Rohrbefestigungen werden gesondert vergütet, Verlegung in Gebäuden, Arbeitshöhe des Montageortes bis 3,5 m über der Standfläche des hierfür erforderlichen Gerüstes, Vorhaltung des Gerüsts für Arbeiten anderer AN wird gesondert vergütet,
Hersteller und Typ '....................................................'
vom Bieter einzutragen.
Menge: 1,500 m

**02.03.4 Bogen Einsteckende Stahl niro 90Grad TW Pressverbindung AD 15mm**
STLB-Bau 2024-10 042
Bogen, mit Einsteckende, aus nichtrostendem Stahl, 90 Grad, für Rohrleitung aus nichtrostendem Stahl, Werkstoff-Nr 1.4401, Legierungszuschlag mind. 2,2 Gewichts-% Molybdän, für Trinkwasser DIN 1988-200, als Pressverbindung mit DVGW-Zertifizierung, mit Verpresstkennzeichnung und Prüfsicherheit, Außendurchmesser 15 mm.
Menge: 3,000 St

**02.03.5 Muffe Stahl niro TW Pressverbindung AD 15mm**
STLB-Bau 2024-10 042
Muffe, aus nichtrostendem Stahl, für Rohrleitung aus nichtrostendem Stahl, Werkstoff-Nr 1.4401, Legierungszuschlag mind. 2,2 Gewichts-% Molybdän, für Trinkwasser DIN 1988-200, als Pressverbindung mit DVGW-Zertifizierung, mit Verpresstkennzeichnung und Prüfsicherheit, Außendurchmesser 15 mm.
Menge: 2,000 St

**02.03.6 T-Stück Stahl niro TW Pressverbindung AD 15mm**
STLB-Bau 2024-10 042
T-Stück, aus nichtrostendem Stahl, für Rohrleitung aus nichtrostendem Stahl, Werkstoff-Nr 1.4401, Legierungszuschlag mind. 2,2 Gewichts-% Molybdän, für Trinkwasser DIN 1988-200, als Pressverbindung mit DVGW-Zertifizierung, mit Verpresstkennzeichnung und Prüfsicherheit, Außendurchmesser 15 mm.
Menge: 1,000 St

**02.03.7 Rohrleitung Formstück Stahl niro AD bis 20mm abbrechen nicht schadstoffbelastet v.Hand laden transp. LKW AN entsorgen AVV170405 Vergüt.Entsorg. AN**
STLB-Bau 2024-10 084
Abbruch der Rohrleitung einschl. der Form- und Verbindungsstücke aus nichtrostendem Stahl, Außendurchmesser bis 20 mm, im Gebäude, Ausführung im Erdgeschoss, Höhe bis 2 m, im Rahmen einer Teilabbruchmaßnahme, nicht schadstoffbelastet,
Abfall ist nicht gefährlich, Erschwernis gemäß Abbruchplan,
Abbruch von Hand/mit handgeführten Kleingeräten, Ausführung erschütterungsarm DIN 4150, lärmarm, Lärmpegel max. 80 dB(A), staubarm TRGS 559, ohne Untergrundbeschädigung, ohne Wasserfreisetzung,
aufgenommene Stoffe sammeln, auf LKW des AN laden, transportieren, entsorgen, zum Lager oder zur Anlage nach Wahl des AN, Abfallschlüssel nach AVV (Abfallverzeichnis-Verordnung) 170405 Eisen und Stahl,
Vergütung der Entsorgung übernimmt AN.
Menge: 1,000 m

#### Bereich 02.04 Abbruch Totleitung Nebenraum Krippe

**02.04.1 Rohrleitung Formstück Stahl niro AD bis 20mm abbrechen nicht schadstoffbelastet Geräteeinsatz mgl. laden transp. LKW AN entsorgen AVV170405 Vergüt.Entsorg. AN**
STLB-Bau 2024-10 084
Abbruch der Rohrleitung einschl. der Form- und Verbindungsstücke aus nichtrostendem Stahl, Außendurchmesser bis 20 mm, im Gebäude, Ausführung im Erdgeschoss, Höhe bis 2 m, im Rahmen einer Teilabbruchmaßnahme, nicht schadstoffbelastet,
Abfall ist nicht gefährlich, Erschwernis gemäß Abbruchplan,
Geräteeinsatz ist möglich, max. Gesamtgewicht bis 5 t, Ausführung erschütterungsarm DIN 4150, lärmarm, Lärmpegel max. 80 dB(A), staubarm TRGS 559, ohne Untergrundbeschädigung, ohne Wasserfreisetzung,
aufgenommene Stoffe sammeln, im Behälter des AN lagern, Behältergröße über 5 bis 7 m3, auf LKW des AN laden, transportieren, entsorgen, zum Lager oder zur Anlage nach Wahl des AN, Abfallschlüssel nach AVV (Abfallverzeichnis-Verordnung) 170405 Eisen und Stahl,
Vergütung der Entsorgung übernimmt AN.
Menge: 13,000 m

**02.04.2 Rohrleitung Formstück Kunststoff AD 80-100mm abbrechen nicht schadstoffbelastet v.Hand laden LKW AN ges.Vergüt.Entsorg.**
STLB-Bau 2024-10 084
Abbruch der Rohrleitung einschl. der Form- und Verbindungsstücke aus Kunststoff, Außendurchmesser über 80 bis 100 mm, im Gebäude, Höhe bis 2 m, im Rahmen einer Teilabbruchmaßnahme, nicht schadstoffbelastet,
Abfall ist nicht gefährlich,
Abbruch von Hand/mit handgeführten Kleingeräten, Ausführung erschütterungsarm DIN 4150, lärmarm, Lärmpegel max. 80 dB(A), staubarm TRGS 559, ohne Untergrundbeschädigung, ohne Wasserfreisetzung, aufgenommene Stoffe zur Entsorgung sortieren, sammeln, auf LKW des AN laden,
die Entsorgung wird gesondert vergütet.
Menge: 13,000 m

**02.04.3 Waschbecken Sanitärporzellan abbrechen nicht schadstoffbelastet B 600-650mm Ausladung 450-500mm 30-35kg v.Hand laden LKW AN ges.Vergüt.Entsorg.**
STLB-Bau 2024-10 084
Abbruch Waschbecken, aus Sanitärporzellan, im Rahmen einer Teilabbruchmaßnahme, nicht schadstoffbelastet,
Abfall ist nicht gefährlich, einschl. Konsolen, Halterungen und Armaturen, Breite über 600 bis 650 mm, Ausladung über 450 bis 500 mm, Einzelgewicht über 30 bis 35 kg, Ausführung innerhalb des Bauwerks, Abbruch von Hand/mit handgeführten Kleingeräten, Ausführung erschütterungsarm DIN 4150, lärmarm, Lärmpegel max. 80 dB(A), staubarm TRGS 559, ohne Untergrundbeschädigung, ohne Wasserfreisetzung, aufgenommene Stoffe zur Entsorgung sortieren, sammeln, auf LKW des AN laden,
die Entsorgung wird gesondert vergütet.
Menge: 1,000 St

#### Bereich 02.05 Demontage Sanitärgegenstände

**02.05.1 WC-Kombination Sanitärporzellan abbrechen nicht schadstoffbelastet H bis 290mm 15-20kg v.Hand laden LKW AN ges.Vergüt.Entsorg.**
STLB-Bau 10/2024 084
Abbruch WC-Kombination, aus Sanitärporzellan, mit Spülkasten aus Kunststoff, im Rahmen einer Teilabbruchmaßnahme, nicht schadstoffbelastet,
Abfall ist nicht gefährlich, Höhe bis 290 mm, Einzelgewicht über 15 bis 20 kg, Ausführung innerhalb des Bauwerks, Ausführung im Erdgeschoss, Abbruch von Hand/mit handgeführten Kleingeräten, Ausführung staubarm TRGS 559, ohne Funkenfreisetzung, ohne Wasserfreisetzung, aufgenommene Stoffe zur Entsorgung sortieren, sammeln, auf LKW des AN laden und entsorgen.
Menge: 2,000 St

**02.05.2 WC-Kombination Sanitärporzellan abbrechen nicht schadstoffbelastet H bis 420mm 25-50kg v.Hand laden LKW AN ges.Vergüt.Entsorg.**
STLB-Bau 10/2024 084
Abbruch WC-Kombination, aus Sanitärporzellan, mit Spülkasten aus Kunststoff, im Rahmen einer Teilabbruchmaßnahme, nicht schadstoffbelastet,
Abfall ist nicht gefährlich, Höhe bis 420 mm, Einzelgewicht über 25 bis 50 kg, Ausführung innerhalb des Bauwerks, Ausführung im Erdgeschoss, Abbruch von Hand/mit handgeführten Kleingeräten, Ausführung staubarm TRGS 559, ohne Funkenfreisetzung, ohne Wasserfreisetzung, aufgenommene Stoffe zur Entsorgung sortieren, sammeln, auf LKW des AN laden und entsorgen.
Menge: 1,000 St

**02.05.3 Waschbecken Abdeckhaube Sanitärporzellan abbrechen nicht schadstoffbelastet B 600-650mm Ausladung 450-500mm 20-25kg v.Hand laden LKW AN ges.Vergüt.Entsorg.**
STLB-Bau 10/2024 084
Abbruch Waschbecken, einschl. Abdeckhaube, aus Sanitärporzellan, im Rahmen einer Teilabbruchmaßnahme, nicht schadstoffbelastet,
Abfall ist nicht gefährlich, einschl. Konsolen, Halterungen und Armaturen, Breite über 600 bis 650 mm, Ausladung über 450 bis 500 mm, Einzelgewicht über 20 bis 25 kg, Ausführung innerhalb des Bauwerks, Ausführung im Erdgeschoss, Abbruch von Hand/mit handgeführten Kleingeräten, Ausführung staubarm TRGS 559, ohne Funkenfreisetzung, ohne Wasserfreisetzung, aufgenommene Stoffe zur Entsorgung sortieren, sammeln, auf LKW des AN laden und entsorgen.
Menge: 3,000 St

### Titel 03 Sonstige

#### Bereich 03.01 Vorbereitende Maßnahmen

**03.01.1 Verkehrssicherung**
Herstellen, Vorhalten und Abbauen aller erforderlichen
Verkehrssicherungsmaßnahmen und Montieren von
Schlauchbrücken
Menge: 1,000 St

**03.01.2 Einholen Spartenpläne**
Menge: 1,000 St

#### Bereich 03.02 Baustelleneinrichtung

**03.02.1 Baustelleneinrichtung, Vorhaltung und Rä**
Baustelleneinrichtung, Vorhaltung und Räumung einschl.
An- und Abtransport aller Geräte zur fachgerechten
Durchführung der Arbeitsmaßnahme.
Menge: 1,000 St

**03.02.2 Herstellen, Vorhalten und Abbauen aller**
Herstellen, Vorhalten und Abbauen aller erforderlichen
Verkehrssicherungsmaßnahmen und Montieren von
Schlauchbrücken
Menge: 1,000 St

**03.02.3 Vorhalten, Auf- und Abbau**
Vorhalten, Auf- und Abbau der zur Durchführung der
Maßnahmen erforderlichen Sicherheitseinrichtung nach
den UVV, GS-Kanalbau wie Atemschutz, Schachtbelüftung,
Toxmelder, Rettungseinrichtung u. s. w.
Menge: 1,000 St

**03.02.4 Aufbauen flächenorientiert Standgerüst Stahlrohr Arbeits-Schutzgerüst 2kN/m2 1zusätzl.Lage H1 L 2 m B 2 m H 3,5 m**
STLB-Bau 2024-10 001
Aufbauen flächenorientiertes Standgerüst, Stahlrohrkupplungsgerüst DIN 4420-3, als Arbeits- und Schutzgerüst DIN EN 12811-1, Gerüstergänzungen werden gesondert vergütet, Lastklasse 3 (2 kN/m2), mit einer Gerüstlage, mit einer zusätzlichen Arbeitslage, Höhenklasse H 1, verankern, Befestigung in der Tragkonstruktion der Fassade aus Holz, Einrüstung für Montagearbeiten, Grundfläche rechteckig, aufstellen in Gebäuden, Höhe der obersten Gerüstlage 4 m, Standfläche waagerecht, über Lastverteiler belastbar,
Länge Gerüst/-bauteil '2'
  m,
Breite Gerüst/-bauteil '2'
  m,
Höhe Gerüst/-bauteil '3.5'
  m.
Menge: 1,000 m3

**03.02.5 Umbauen Standgerüst fahrbar L 2 m Aus-Einbau Gerüstlagen ausgewählte Lagen 2Lagen**
STLB-Bau 2024-10 001
Umbauen Standgerüst, fahrbar,
Länge Gerüst/-bauteil '2'
  m, durch Aus- und Einbauen von Gerüstlagen, an ausgewählten von 2 Gerüstlagen.
Menge: 5,000 St

#### Bereich 03.03 Bohrarbeiten

**03.03.1 Kernbohrung Holz Durchm. 15-200mm**
Kernbohrung, senkrecht zur Untergrundfläche, Oberfläche aus Holz, Brettsperrholz, Bohrdurchmesser über 15 bis 200 mm, Bohrtiefe bis 25 cm,
Geräteeinsatz ist möglich.
Menge: 10,000 St

**03.03.2 Öffnung schließen Mineralwolle 300-400cm2 T 20-25cm**
STLB-Bau 2024-10 012
Öffnung schließen, Ausführung in Wandfläche, nichttragend,
mit Mineralwolle, Querschnitt über 300 bis 400 cm2, Tiefe über 20 bis 25 cm, Arbeitshöhe bis 3,5 m, einschl. Traggerüst Bemessungsklasse A.
Menge: 29,000 St

**03.03.3 Öffnung schließen Mineralwolle 500-600cm2 T 20-25cm**
STLB-Bau 2024-10 012
Öffnung schließen, Ausführung in Wandfläche, nichttragend,
mit Mineralwolle, Querschnitt über 500 bis 600 cm2, Tiefe über 20 bis 25 cm, Arbeitshöhe bis 5,5 m, einschl. Traggerüst Bemessungsklasse A.
Menge: 1,000 St

**03.03.4 Anschluss luftdicht Klebeband Holzwand**
Liefern und fachgerechtes Verarbeiten eines luftdichten Klebebandes zur Abdichtung einer runden Trinkwasserrohrdurchführung in einer Holzwand von innen. Ausführung dauerhaft luftdicht gemäß den anerkannten Regeln der Technik und DIN 4108-7. Klebeband geeignet für Holzuntergründe, flexibel, alterungs- und feuchtebeständig sowie verträglich mit gängigen Rohrmaterialien. Verarbeitung gemäß Herstellervorgaben.
Menge: 2,000 St

**03.03.5 Anschluss luftdicht Klebeband Betonwand**
Liefern und fachgerechtes Verarbeiten eines luftdichten Klebebandes zur Abdichtung einer runden Trinkwasserrohrdurchführung in einer Betonwand von innen. Ausführung dauerhaft luftdicht gemäß den anerkannten Regeln der Technik und DIN 4108-7. Klebeband geeignet für mineralische Untergründe, flexibel, alterungs- und feuchtebeständig sowie verträglich mit gängigen Rohrmaterialien. Verarbeitung gemäß Herstellervorgaben.
Menge: 1,000 St

#### Bereich 03.04 Stundenlohnarbeiten

*Hinweis: Hinweis Stundenlohnarbeiten:*
Hinweis Stundenlohnarbeiten:
Stundenlohnarbeiten werden bei Bedarf zu dem nachstehend angebotenen Verrechnungssatz, gemäß  § 2 Nr. 10 der VOB/B, gesondert in Auftrag gegeben. Die Beauftragung erfolgt über das entsprechende Formblatt/Auftragsblatt des Auftraggebers. Die Leistungen sind arbeitstäglich zu dokumentieren und dem
Auftraggeber wöchentlich zur Anerkennung zu übermitteln. Für die Nachweisführung der Stundenlohnarbeiten sollten die entsprechenden Formblätter des Auftraggebers genutzt werden. Die Stundenlohnzettel erhalten eine fortlaufende Nummer und sind vom Auftragnehmer vollständig auszufüllen und in einer Summentabelle aufzulisten.
Für die Stundenlohnarbeiten ist ein Verrechnungssatz anzubieten, der ohne Aufgliederung die Lohn- und Lohnnebenkosten, Sozialkosten einschließlich der Sozialversicherungsbeiträge, Gemeinkosten sowie Wagnis und Gewinn enthält. Zuschläge für Kleingeräte und Werkzeuge sind ebenfalls einzurechnen.
Im Verrechnungssatz sind alle Nebenkosten inklusive Auslösungen und Fahrtkosten enthalten. Kosten für Aufsichtspersonal sind ebenfalls in den Stundensätzen einzukalkulieren.
Der angebotene Stundenlohn-Verrechnungssatz ist ein Festpreis bis zur Fertigstellung der Leistungen des Auftrags.
Für die Ausführung der Stundenlohnarbeiten darf der Auftragnehmer nur Fachkräfte einsetzen, die ausreichend qualifiziert sind, die Werkvertragsleistung wirtschaftlich und im terminlichen Rahmen erbringen können.

**03.04.1 Projektleiter-in sämtliche Kosten/Zuschläge**
STLB-Bau 2024-10 091
Stundenlohnarbeiten durch Projektleiter/-in
der Verrechnungssatz für die jeweilige Arbeitskraft umfasst sämtliche Aufwendungen wie Lohn- und Gehaltskosten, Lohn- und Gehaltsnebenkosten, Zuschläge, lohngebundene und lohnabhängige Kosten, sonstige Sozialkosten, Gemeinkosten, Wagnis und Gewinn.
Menge: 5,000 h

**03.04.2 Obermonteur-in sämtliche Kosten/Zuschläge**
STLB-Bau 2024-10 091
Stundenlohnarbeiten durch Obermonteur/-in
der Verrechnungssatz für die jeweilige Arbeitskraft umfasst sämtliche Aufwendungen wie Lohn- und Gehaltskosten, Lohn- und Gehaltsnebenkosten, Zuschläge, lohngebundene und lohnabhängige Kosten, sonstige Sozialkosten, Gemeinkosten, Wagnis und Gewinn.
Menge: 10,000 h

**03.04.3 Monteur-in sämtliche Kosten/Zuschläge**
STLB-Bau 2024-10 091
Stundenlohnarbeiten durch Monteur/-in
der Verrechnungssatz für die jeweilige Arbeitskraft umfasst sämtliche Aufwendungen wie Lohn- und Gehaltskosten, Lohn- und Gehaltsnebenkosten, Zuschläge, lohngebundene und lohnabhängige Kosten, sonstige Sozialkosten, Gemeinkosten, Wagnis und Gewinn.
Menge: 20,000 h

**03.04.4 Helfer-in sämtliche Kosten/Zuschläge**
STLB-Bau 2024-10 091
Stundenlohnarbeiten durch Helfer/-in
der Verrechnungssatz für die jeweilige Arbeitskraft umfasst sämtliche Aufwendungen wie Lohn- und Gehaltskosten, Lohn- und Gehaltsnebenkosten, Zuschläge, lohngebundene und lohnabhängige Kosten, sonstige Sozialkosten, Gemeinkosten, Wagnis und Gewinn.
Menge: 20,000 h

**03.04.5 Facharbeiter-in sämtliche Kosten/Zuschläge**
STLB-Bau 2024-10 091
Stundenlohnarbeiten durch Facharbeiter/-in
der Verrechnungssatz für die jeweilige Arbeitskraft umfasst sämtliche Aufwendungen wie Lohn- und Gehaltskosten, Lohn- und Gehaltsnebenkosten, Zuschläge, lohngebundene und lohnabhängige Kosten, sonstige Sozialkosten, Gemeinkosten, Wagnis und Gewinn.
Menge: 5,000 h

**03.04.6 Hubsteiger Fahrer-in H 15-20m**
STLB-Bau 2024-10 091
Hubsteiger, mit Fahrer/-in, einsetzen,
der Verrechnungssatz für die jeweilige Arbeitskraft umfasst sämtliche Aufwendungen wie Lohn- und Gehaltskosten, Lohn- und Gehaltsnebenkosten, Zuschläge, lohngebundene und lohnabhängige Kosten, sonstige Sozialkosten, Gemeinkosten, Wagnis und Gewinn,
der Verrechnungssatz für das Gerät umfasst sämtliche Aufwendungen für den Betrieb, Gemeinkosten, Wagnis und Gewinn, Arbeitshöhe 15 bis 20 m.
Menge: 10,000 h

**03.04.7 An- und Abfahrtspauschale**
An- und Abfahrtspauschale für die Durchführung von
Arbeiten im Zeitnachweis (nur bei sep. Beauftragung)
Betrag pro Anfahrt
Menge: 2,000 St

#### Bereich 03.05 Allgemeine Arbeiten

*Hinweis: Standardbesch Bestandsunterlagen Inhalt*
STLB-Bau 2024-10 099
Bestandsunterlagen, bestehend aus Bestandsplänen, Beschreibung der Anlagen mit Grund- und Verfahrensfließschemata DIN EN ISO 10628, Funktionsbeschreibungen, Zusammenstellung der Anlagen mit allen Leistungen der Bauelemente, Zusammenstellung einzuhaltender Raumanforderungen, Betriebsanleitung mit Beschreibung der Bedienungsvorgänge für automatischen Betrieb und Handbetrieb im Störfall, mit Angaben über Einbauorte und Funktionen der Schalt-, Mess-, Steuer- und Regelgeräte, von Sicherheitseinrichtungen und -schaltungen, Erklärung der Signalanzeigen für Betrieb, Störung und Alarm, Wartungsanleitung mit Liste aller Bauteile mit Angaben Hersteller/Typ, Bestelldaten mit Leistungen, Maße, Ersatzteile, Anschrift, Telefon- und Telefax-Nummer des Kundendienststützpunktes u.ä., erforderliche Hilfsmittel und Hilfsstoffe sowie Sonderwerkzeuge, Schmierstoffe und Reinigungsgeräte, Wartungs- und Inspektionsintervalle, Mess- und Prüfgrößen und die erforderlichen Messgeräte, Qualifikation des durchführenden Personals, Protokolle über vom AN durchgeführte Funktions- und Leistungsmessungen sowie über Schulungen des Bedienungspersonals, Protokolle über durchgeführte Dichtheitsprüfungen und Abnahmebescheinigungen behördlicher Abnahmen, Anwenderhandbuch des eingesetzten Gebäudeautomations-Systems.

*Hinweis: Standardbesch Bestandsunterlagen Übergabe vor Abnahme n.Vorgabe Datenträger*
STLB-Bau 2024-10 099
Bestandsunterlagen werden dem AG 14 Werktage vor der Abnahme nach Vorgabe geordnet 2-fach übergeben, Übergabe von Unterlagen über Datenträger, als Wechseldatenträger - USB, Schnittstelle DWG, erfolgt in Abstimmung mit dem AG.

**03.05.1 Bestandsunterlagen**
Der Auftragehmer hat im Rahmen seines Leistungsumfanges folgende Unterlagen aufzustellen und dem Auftraggeber 12 Werktage vor, jedoch spätestens zur Abnahme (dies gilt auch für Teilabnahmen) in aktualester Form nach folgender Gliederung in einheitlichen Ordnern zu übergeben.

Die Ordnerrücken sind wie folgend von oben nach unten zu beschriften:

-Logo/Firmenname Auftragnehmer

-Gewerk z.B.
(Bestandsdokomentation Heizung)

-Liegenschaft/Haus/Gebäude

-Ordnerkennung/Nr.

-Aktualität Monat/Jahr

-Leerfeld

Folgende Ordnerstruktur/Gliederung ist einzuhalten:

-Inhaltsverzeichnis

-Register 1

Anlagen-/Funktionsbeschreibung/Bedienungsanleitung in der das funktionale Zusammenwirken der einzelnen Komponenten untereinander sowie das übergreifende Zusammenwirken mit den Komponenten anderer Gewerke, insbesondere mit den Technischen Anlagen/Komponenten aus der Gebäudeauto- mation zu erläutern sind.

-Register 2

2.1  Abnahmeprotokolle
2.2  Einweisungsprotokolle
2.3  Inberiebnahmeprotokolle
2.4  Prüfbescheinigungen/Abnahmeprotokolle (ggf. besondere  Abnahme z.B.durch den Sachverständigen)
2.5  Druckprobenprotokolle
2.6  Füllprotokolle (Füllwassermenge, Leitfähigkeit, pH-Wert)
2.7  Meß-/Einstellprotokolle und Leistungstests
(Abgasmessung, '....................................................' )

2.8  Zulassungsbescheide
2.9  Berechnungen und Dokumentation des hydraulischen  Abgleiches des Rohrnetzes
2.10  Berechnungen und Dokumentation von hydraulischen
  Anlagenkomponenten wie z.B. Stellventilen und An-
trieben,.. '....................................................'

2.11  Berechnungen-/ Auslegung der Raumheizeinrichtungen
2.12  Berechnungen zur Dimensionierung von z.B. Pumpen,
Stellventilen, '....................................................'

2.13  Fachunternehmererklärung, Herstellerbescheinigungen

-Register 3

3.1 Herstellerverzeichnis (Auflistung der Hersteller verwendeter Produkt- bzw. Baugruppen und Ersatzteile in Tabellen- oder Listenform,
3.2 Herstellerunterlagen, Anleitungen, Explosionszeichnungen

-Register 4

4.1 Anlagen Bestands-/Geräteliste
(Für alle Anlagen, Geräte die für einen sicheren und wirtschaftlichen Betrieb notwendig sind)
Die Listen sind anlagenweise nach Baugruppen und Bauteilen zu strukturieren: Techn.Platz, Bezeichnung, Hersteller, Baujahr, Inbetriebnahme (Datum), Standort/
R-Nr., Prüfpflichtig (ja, nein)

4.2 Wartungsliste
Die Wartungs- und Inspektionsanweisungen sind zu
untergliedern insbesondere nach DIN EN 12 170 "Heizungs- anlagen in Gebäuden" die qualifiziertes Bedienungspersonal und DIN EN 12 171 die kein qualifiziertes
Bedienungspesonal erfordern.
Die Struktur und Aufbau müssen den AMEV Leistungskata- logen entsprechen und sind wie folgend zu struktuieren:
Techn. Platz, Fristen (wöchentl., monatl., 1/4 jährl., 1/2
jährl., 1 jährl., 2 jährlich, bei Bedarf,); I = Inspektion, W =
Wartung, P = Prüfintervall, SP = SprüfV; und Basis der
Maßnahme (Hersteller, BGV, Hygienemaßnahme VDI 6022 usw.)

-Register 5 (aktualisierte u. überarbeitete Bestandspläne)

5.1  Gundrisse/Verlegepläne

5.2  Anlagenschemata

5.3  Strangschemata

5.4  Schaltschemata

5.5  elektrische Übersichtspläne und Anschlusspläne nach DIN EN 61082-1 (VDE 0040-1)

Sollten noch weitere Unterlagen erforderlich sein, so sind diese den jeweiligen Hauptpunkten entsprechend einzuordnen.

Zur Dokumentation gehört auch die Lieferung und Montage
eines Anlagenschemas hinter Glas oder laminiert in jeder Zentrale.

Die Unterlagen (nur in deutscher Sprache) sind in drei- facher Ausfertigung, zweimal in Papierform mit farbig angelegten wesentlichen Eintragungen sowie einmal paus- fähig auf Datenträger im Dateiformat (PDF, DWG, DXF).
Menge: 1,000 St

**03.05.2 Zusatzreinigung aller Anlagenteile**
Zusatzreinigung aller Anlagenteile
Gemäß VOB ist in den Nebenleistungen eine Grundreinigung aller Bauteile enthalten. Mit dieser Position wird
jedoch eine Zusatzreinigung aller Bauteile vergütet.
Diese Zusatzreinigung wird nur dann abgerechnet, wenn
zwischen Fertigstellung Rohmontage und Gesamtinbetriebnahme eine zeitl. Differenz von mehr als einem
Monat liegt und nachweislich Verschmutzungen gegenüber der Grundreinigung nach VOB vorliegen.
Menge: 1,000 St

**03.05.3 Inbetriebnahme und Funktionsprüfung**
Inbetriebnahme und Funktionsprüfung aller der im LV beschrieben Anlagen sowie einzelner
Anlagenteile.
Überprüfung und Einstellung aller
mechanischen Bauteile und elektr. Geräte unter
Hinzuziehung eines Fachingenieurs der
Lieferfirmen mit Leistungsmessung und
Protokollierung. Die Protokolle sind den Bestandsunterlagen beizufügen.
Menge: 1,000 St

**03.05.4 Elektroarbeiten**
Elektroarbeiten
Anklemmen aller im LV enthaltenen und aufgestellten elektrischen Einrichtungsgegenständen
(z.B. Näherungselektroniken, etc.),
mit bauseits herangeführten Kabeln, einschl.
Einführen, Absetzen, und Zugentlasten.
Liefern von Kabellisten und Kabelzielortplänen
für alle im Leistungsverzeichnis anzuklemmenden Einrichtungsgegenstände mit Angabe der
elektrischen Daten wie Stromart, Leistung,
Spannung und Frequenz.
Menge: 1,000 St

**03.05.5 Betreibereinweisung**
gründliche Einweisung des Betreibers
bzw. dessen Vertreter in:
- Anlagenbedienung
- Anlagenwartung
- Störungsursachen
- Störungsbehebung
sämtl. möglicher Betriebszustände
Die Einweisung(en) ist(sind) vom Betreiber
schriftlich bestätigen zu lassen.
Menge: 1,000 St

**03.05.6 Koordination Nebengewerke**
Koordination
mit den anderen vor Ort befindlichen Gewerken zur Abstimmung der Montage- und Werkstattplanung sowie der kollisionsfreien Montage vor Ort unter Bezug auf Lage der Montage, Montagereihenfolge und Montagezeit. Die Abstimmung hat kontinuierlich, dem Bauablauf folgend, zu erfolgen.
Darin enthalten sind notwendige Besprechungs- und Abstimmungstermin mit den Nebengewerken sowie der Objekt- und Fachbauleitung auf der Baustelle.
Menge: 3,000 St

**03.05.7 Bezeichnungsschild Alu H 30-40mm B 70-80mm Schildträger Spannband**
STLB-Bau 2024-10 042
Bezeichnungsschild, Farbe und Beschriftung nach Angaben des AG, aus Aluminium, Beschriftung 2-zeilig, gefräst, rechteckig, Höhe über 30 bis 40 mm, Breite über 70 bis 80 mm, Befestigung mit Schildträger aus verzinktem Stahl, Halter und Spannband, Befestigungsuntergrund Rohrleitung.
Menge: 30,000 St

**03.05.8 Bezeichnungsschild Alu H 50-60mm B 100-110mm Schildträger Spannband**
STLB-Bau 2024-10 042
Bezeichnungsschild, Farbe und Beschriftung nach Angaben des AG, aus Aluminium, Beschriftung 2-zeilig, gefräst, rechteckig, Höhe über 50 bis 60 mm, Breite über 100 bis 110 mm, Befestigung mit Schildträger aus verzinktem Stahl, Halter und Spannband, Befestigungsuntergrund Rohrleitung.
Menge: 60,000 St

**03.05.9 Spülen Leitungsanlage DN32 Kaltwasser**
STLB-Bau 10/2024 042
Spülen der Leitungsanlage DIN EN 806-4 sowie desinfizieren und nachspülen, bis DN 32, mit Spülgerät, Rohrleitung aus Rohr aus nichtrostendem Stahl, für Kaltwasser, Installation der Spüleinrichtungen einschl. Anschluss und Sicherung von Abwasserschläuchen, sowie Wiederverschließen nach dem Spülvorgang.
Menge: 2,000 St

**03.05.10 Wasseranalyse Trinkwasserversorgung Probe durch AN**
STLB-Bau 2024-10 049
Wasseranalyse erstellen, zur Verwendung des zur Verfügung stehenden Wassers für die Trinkwasserversorgung, Wasserproben entnimmt der AN, aus der öffentlichen Trinkwasserversorgung, die Analyse enthält alle Daten zur Verwendung des Wassers.
Menge: 2,000 St

**03.05.11 Zusätzl. Druck-Dichtheitsprüfung Rohr TW AD bis 63mm maxRohr-L 140 m**
STLB-Bau 2024-10 041
Zusätzliche Druck- und Dichtheitsprüfung von Rohrleitungen, aus nichtrostendem Stahl DIN EN 10296-2, geschweißt, Betriebsmedium Trinkwasser DIN 1988-200, Außendurchmesser bis 63 mm,
max. Rohrleitungslänge '140'
  m, im Gebäude, Ausführung DIN EN 806-4, ZVSHK-Merkblatt T82/1, Prüfmedium Luft/Gas, einschl. aller erforderlicher Anlagen, Abdichtungen, Verankerungen, Rohrverschlüsse.
Menge: 1,000 St

#### Bereich 03.06 Wartung

**03.06.1 Wartung während der Gewährleistung**
Wartung während der Gewährleistung
Um während der Gewährleistungszeit einen störungsarmen Betrieb sicherzustellen, ist im folgenden eine
Wartung (Ausführung in Anlehnung an die DIN 31051,
VDMA-Einheitsblatt 24186, VDI 3809 sowie den
AMEV-Richtlinien Wartung/Instandhaltung) für die
Gewährleistungszeit für die in diesem LV
beschriebenen Teile anzubieten.
Menge: 5,500 Jahr

**03.06.2 Hygieneprüfung Trinkwasser**
Hygienenachweis nach VDI 6023 inkl. Nachweis der Einhaltung Grenzwerte für Schwermetalle.
Menge: 1,000 St
